# Instandsetzung des Historischen Rathauses nach der Flutkatastrophe Rathausstraße 11-13 52222 Stolber
Angebotsaufforderung (GAEB DA XML 3.3, DA83)
Projekt: Rathaus Stolberg
Währung: EUR
Auftraggeber: Kupferstadt Stolberg (Rhld.), Amt für Immobilienmanagement und Techn., A65.1 Abteilung Hochbau, Zweifaller Straße 277, 52224 Stolberg
Erstellt mit: AVAPLAN, AVAPLAN win64bit 25.1.7.4120, 13.11.2025

## ALLGEMEINE VORBEMERKUNGEN
ALLGEMEINE VORBEMERKUNGEN
ALLGEMEINE TECHNISCHE VORBEMERKUNGEN

01 Bauvorhaben und Baubeschreibung

Das vorliegende LV beinhaltet Leistungen für Arbeiten zwecks Wiederaufbau nach Hochwasser und denkmalgerechter Sanierung des Historischen Rathauses. In diesem Zuge erfolgt eine energetische Sanierung.

Anschrift:
Historisches Rathaus
Rathausstr. 13
52222 Stolberg

Gebäudedaten Bestand:
- dreigeschossiger Massivbau in Mauerwerk und Beton
- voll unterkellert
- Außenwände: Mauerwerk mit Verblender
- Innenwände: Mauerwerk, verputzt, kein Asbest
- Stützen verputzt (Asbest)
- Satteldach mit Ziegeleindeckung
- Ratssaal als kl. Versammlungsstätte
- Gebäudeklasse: GKL 4 gem. BauO NRW
- Baujahr Bestand: 1839 bzw. 1977 Kernsanierung
- denkmalgeschützt

Bauvorhaben:
- Sanierung des EG und UG nach Hochwasser
- Komplette Erneuerung der Haustechnik
- Einbau eines Aufzugs zur barrierefreien Erschließung
- Energetische Sanierung des kompletten Gebäudes
- Einbau einer Verbindungsbrücke zwischen den beiden Emporen als 2. Rettungsweg
- Modernisierung des Ratssaals

Abmessungen Gebäude:
L / B: ca. 43,50 x 11,50 m

Geschossflächen:
- Erdgeschoss: ca. 430 m² BGF
- 1. Obergeschoss: ca. 430 m² BGF
- Dachgeschoss: ca. 96 m² BGF
- Untergeschoss: ca. 430 m² BGF

Gebäudehöhen:
OKFF EG +/-0,00m = 186,53 m ü. NHN
OKFF 1. OG: + 3,85 m
OKFF DG: + 7,14 m
OKFF UG: - 2,78 m

Geländehöhen:
Zugang Kaiserplatz: 185,46 m. ü. NHN
Zugang Südwest: 186,29 m ü. NHN

Windzone: 2

Erdbebenzone: 3 (nach Angabe Geotechnischer Bericht)

Untergrundklasse: R

Baugrundklasse: B

Grundwasser:
bei -0,74 m und -0,88 m unter OK Kellersohle zum Zeitpunkt der Erkundung (Febr. 2024);
mit höheren Grundwasserständen ist zu rechnen.

Kampfmittel:
Aktuell sind keine Kampfmittel bekannt.

Zuwegung:
Das Historische Rathaus liegt an der Rathausstraße, an die sich nordöstlich der Kaiserplatz
anschließt. Die Rathausstraße ist in diesem Bereich eine Fußgängerzone. Im Süden und
Nordwesten verläuft die Straße An der Krone.
Der Bieter hat sich vor Angebotsabgabe über den Umfang der auszuführenden Arbeiten und
die örtlichen Gegebenheiten zu informieren. Eine Besichtigung der künftigen Baustelle wird
empfohlen. Dies betrifft insbesondere die Anfahrtsmöglichkeiten bei Transporten mit
überlangen Fahrzeugen oder Schwertransporten.
Beschädigungen, die durch den Auftragnehmer an angrenzenden Oberflächen und
Außenanlagen verursacht werden, sind unverzüglich, spätestens jedoch mit Abschluss der
Arbeiten auf dessen Kosten zu beseitigen.

Baugrundstück:
Das Baugrundstück ist aufgrund der bisher bestehenden Nutzung erschlossen und für die
Nutzung angelegt. Wesentliche Flächen wie die Zuwegungen sind befestigt (Schwarzdecke
bzw. Pflaster). Sonstige Flächen sind begrünt und verfügen über Baumbestand sowie
Buschwerk und Hecken.
Auf dem Grundstück befindet sich noch das Neue Rathaus, welches ebenfalls vom
Hochwasser 2021 stark beschädigt wurde. Der Abbruch sowie die Neuplanung ist jedoch
nicht Teil dieser Maßnahme.

Baumschutz:
Auf dem Gelände befinden sich schützenswerte Bäume.

Denkmalschutz:
Das gesamte Gebäude ist 1984 unter Schutz gestellt worden.

Baukonstruktion:
Das Gebäude wurde 1839 errichtet. 1977 wurde das Gebäude im Zuge des ergänzenden
Neubaus kernsaniert und alles bis auf die Fassaden an den Längsseiten neu errichtet.

Gründung:
Gem. Altakten und Fotos aus der Bauzeit verfügt das Gebäude über Streifenfundamente.
Nähere Angaben sind nicht bekannt.

Geschossdecken:
Die Geschossdecken wurden 1977 aus Stahlbeton ausgeführt. An den Geschossdecken
werden jedoch keine Änderungen vorgenommen.

Dach:
Das bestehende Dach hat eine bituminöse Unterspannbahn und ist mit Hohlziegeln
eingedeckt. Im Zuge der Sanierung müssen diese denkmalgerecht erneuert werden ebenso
wie die Unterspannbahn. Zudem wird das Dach mit einer Dämmung versehen.

Wände:
Die Außenwände wurden im Bestand als Mauerwerkkonstruktion hergestellt, die innen mit
Putz und von außen mit einem Ziegelverblender versehen wurden. Im Zuge der Sanierungen
werden die Außenwände mit einer Innendämmung aus Mineraldämmplatten versehen. Die
Innenwände sind ebenfalls massiv erstellt. Einige neue Wände in Umbaubereichen werden
als Mauerwerk- bzw. Leichtbaukonstruktion erstellt.

Innendecken:
Fast im gesamten Gebäude befinden sich zwischen den Unterzügen Abhangdecken aus
Gipskarton mit Stuckleisten aus Polystyrol. Diese werden abgebrochen und durch neue
Unterdecken ersetzt.

Fußböden:
Das Erdgeschoss sowie das Untergeschoss verfügen aufgrund des Hochwassers nicht mehr
über Bodenbeläge. Diese müssen komplett erneuert werden. Ebenso wird der Bodenaufbau
im Ratssaal komplett erneuert, um den heutigen Anforderungen zu entsprechen. Die noch
vorhandenen "schachbrettartigen" Plattenbeläge in den Vorbereichen des Ratssaals stehen
unter Denkmalschutz und müssen zwingend erhalten werden.

Fassaden:
An den o.g. Fassaden sind nur in Teilbereichen Veränderungen erforderlich und zwar in den
Bereichen, wo die bestehenden Verbindungsbrücken zum neuen Rathaus abgebrochen
werden und die Zugänge denkmalgerecht verschlossen werden sowie zur Schaffung eines 2.
Rettungsweges im Bereich des westlichen Treppenhauses.

Fenster und Außentüren:
Im Zuge der Sanierung werden alle bestehenden Fenster und Nebentüren durch neue
Holzfenster und Türen mit Doppelverglasung in Abstimmung mit der Denkmalpflege
ausgetauscht. Das Hauptportal wird erhalten und überarbeitet.

Innentüren:
Die vorhandenen Innentüren sind als Holztüren mit Holzzargen vorhanden, verfügen jedoch
nicht über die heutigen Qualifizierungen und müssen überwiegend ausgetauscht werden. Zu
ergänzende Türen werden in Abstimmung mit der Denkmalpflege in Holz neu gestaltet.
Sondertüren, etwa die Zugänge zu Treppenhäusern, werden als Rohrrahmen-Türen mit
Verglasung hergestellt.
Die Qualitäten in Bezug auf Schall- und Brandschutz ergeben sich aus dem Schallschutz
Nachweis bzw. dem Brandschutzkonzept.

Barrierefreiheit:
Das Bestandsgebäude ist in seiner Gesamtheit bisher nicht barrierefrei, soll aber im Zuge
dieser Maßnahme entsprechend ertüchtigt werden. Das Erdgeschoss hat bereits einen
rollstuhltauglichen Zugang auf der Südwestseite, welcher erhalten bleibt. Im Zuge der
Maßnahme wird ein Aufzug eingebaut, um weitere Geschosse barrierefrei zu erreichen.
Zudem ist im Erdgeschoss ein Barrierefrei-WC geplant.

Energetischer Standard:
Es erfolgt eine energetische Sanierung. Dies betrifft den Austausch der Fenster, das Dämmen
des Daches sowie eine komplette Innendämmung der Außenwände. Zudem wird die
Kellerdecke unterseitig gedämmt. Die Anforderungen ergeben sich aus dem
Wärmeschutzgutachten.

Gebäudetechnik:
Das Historische Rathaus war bis zum Hochwasser mit der Gebäudetechnik des neuen
Rathauses verbunden. Im Zuge der Maßnahme wird das Gebäude autark behandelt und soll
über eine Wärmepumpe mit der Nutzung von Umweltenergie versorgt werden. Hierzu soll im
Untergeschoss ein Eisspeicher vorgesehen werden. Auch sonst müssen alle Leitungen für die
Gebäudetechnik (Heizung, Lüftung, Sanitär, Elektro etc.) komplett erneuert werden.

Vorhandene Bausubstanz:
Alle nicht ausdrücklich zum Abbruch oder Ausbau gekennzeichneten Bauteile sind zu
erhalten. Ein sorgsamer Umgang mit der vorhandenen Bausubstanz ist somit
Voraussetzung.

02 Normen und Regelwerke

Grundlage für Angebot und Ausführung sind neben diesen allgemeinen und technischen Vorbemerkungen:

die Bauordnung für das Land Nordrhein-Westfalen (BauO NRW)
- die Sonderbau-Verordnung NRW
-  die Unfallverhütungsvorschriften und
  Sicherheitsmerkblätter der Berufsgenossenschaften
- die VDE- und VDI-Richtlinien
- die Baustellen-Verordnung
- die Vorgaben der Arbeitsschutzregeln und der GUV
- die Allgemeinen Vertragsbedingungen für die
  Ausführung von Bauleistungen (VOB/B)
- die Allgemeinen Technischen Vertragsbedingungen (ATV)
  gem. VOB/C sowie die damit verbundenen und den
  jeweiligen Gewerken zugehörigen Normen und
  anerkannten Regeln der Technik

Die Anforderungen gelten für alle Positionen und sind entsprechend einzukalkulieren.
Etwaige Abweichungen sind entsprechend genannt.

Alle Angaben in den Ausschreibungstexten sowie die Mengenermittlung sind ca.-Maße.
Vor Beginn der Arbeiten sind diese eigenverantwortlich zu prüfen.
Bedenken gegen die vorgesehene Ausführung sind unverzüglich anzumelden.

03 Allgemeine Hinweise zum Bauablauf

Baubesprechungen:
Die Teilnahme an wöchentlichen Baubesprechungen ist Vertragsbestandteil.

Verhandlungssprache:
Der Auftragnehmer hat dafür Sorge zu tragen, dass während der Ausführung eine Person
benannt wird, die als Fachbauleiter, Polier oder Vorarbeiter über die Arbeitsabläufe
unterrichtet ist und in deutscher Sprache zu Abstimmungen zur Verfügung steht.

Baustelleneinrichtung:
Über das Gewerk Rohbau bzw. Gerüste wird eine Allgemeine Baustelleneinrichtung
vorgehalten:
- Umschließung des Baugrundstücks mit Schutzzaun und Tor
- Sanitär-Container bzw. Baustellen-WC einschl. Reinigung
- Unterkunfts-Container
- Bauwasser, Baustrom, Allgemeinbeleuchtung
- Fassadengerüst als Arbeits- und Schutzgerüst nach LK4-6 / W09
- teilweise Bauteilschutz der erhaltenswerten Bausubstanz

eigene Baustelleneinrichtung: Weitere Baustelleneinrichtung für die eigenen Arbeiten, wie Rollgerüste, Werk- und
Hebezeuge, Aufenthalts- bzw. Schuttcontainer, zusätzliche Beleuchtung etc. sind in
Einzelpreise einzukalkulieren, sofern sie nicht gesondert ausgeschrieben sind. Die Aufstellung
von Hebezeugen, eigenen Containern oder Gerüsten sowie die Materiallagerung ist mit der
Objektüberwachung abzustimmen.

Bauwasser, Baumstrom:
stellt die Auftraggeberin kostenlos zur Verfügung

Bauschild, Werbung:
Das Anbringen von Werbung jeglicher Art, etwa an Bauzäunen oder Bauschildern, ist von der
Bauherrin untersagt.

Meterriss:
Bauseits wird je Geschoss ein Meterriss als Höhenbolzen angebracht, der für alle weiteren
Gewerke verbindlich ist. Vor Beginn der eigenen Arbeit ist dieser jedoch eigenverantwortlich
zu prüfen.

Maßnehmen am Bau:
Für genormte bzw. vorgefertigte Bauteile entfällt das Maßnehmen. Für nicht genormte bzw.
anzufertigende Bauteile hat der Auftragnehmer die Maße vor Beginn der Fertigung
selbstverantwortlich örtlich aufzunehmen.
Der Auftragnehmer hat bei seiner Prüfung unmittelbar Bedenken zu äußern, falls fehlende
Voraussetzungen für die Befestigung der einzubauenden Bauteile oder bauseitige Auflager
fehlen bzw. nicht richtig sind, die Baufeuchte zu hoch ist etc.

Werk- und Montagepläne:
Werden je nach Bauleistung gesondert ausgeschrieben. Der Auftragnehmer hat auf
Grundlage der Architektenzeichnungen dann eigene Werkstattzeichnungen anzufertigen und
vor Aufnahme der Produktion dem Auftraggeber bzw. der Objektüberwachung zur Freigabe
vorzulegen. Letzteres gilt auch für Farben und Oberflächen. Entsprechende Vorlauffristen
sind zu beachten.

Materialien:
Sämtliche, vom Auftragnehmer vorgesehene Materialien, sind in Qualität und Beschaffenheit
sowie untereinander auf ihre Eignung zu prüfen. Die Produkte sind in ihrer
Originalverpackung und unbeschädigt auf die Baustelle anzuliefern. Die einwandfreie Qualität,
insbesondere in Bezug auf die Schadstofffreiheit wird vorausgesetzt.

Sauberkeit:
Schuttmengen und sonstige Abfallstoffe gehen in das Eigentum der jeweiligen Verursacher
über und sind unverzüglich und unaufgefordert aufzunehmen und fachgerecht zu entsorgen.
Sollte trotz Aufforderung keine Reinigung bzw. Entsorgung erfolgen, behält sich die
Auftraggeberin vor, eine Drittfirma hierfür zu beauftragen, deren Kosten dem Verursacher in
Abzug gebracht werden.

Sicherheit:
Das Gebäude wird zwecks Diebstahlschutz bauseits mit einer Videoüberwachungsanlage
versehen. Die äußeren Bereiche werden mit Bauzäunen mit Tor und Zahlenschloss versehen.
Der Gebäudezugang wird in Abstimmung mit den jeweiligen Gewerken geregelt. Alle
Gewerke haben Sorge dafür zu tragen, dass zum Feierabend alle Türen und Fenster
verschlossen sind.

04 Allgemeine Hinweise zu den Leistungsverzeichnissen

LV-Positionen:
Die Leistungen verstehen sich grundsätzlich einschl. der Lieferung und der Montage.
Aufgrund der Übersichtlichkeit sind die Begriffe "liefern und montieren" teilweise nicht
gesondert angegeben.

Abkürzungen:
AG - Auftraggeber
AN - Auftragnehmer (Bieter)
OÜ - Objektüberwachung (Architektenbauleitung)
BE - Baustelleneinrichtung
UK - Unterkante / OK - Oberkante / VK - Vorderkante

Mengeneinheiten: entsprechen den üblichen Einheiten, u.a. nach STLB

ZTVs:
Den Gewerken sind jeweils Zusätzliche Technische Vertragsbedingungen zugeordnet, die ebenso wie die allgemeinen Vorbemerkungen Vertragsbestandteil werden.

Urheberrecht:
Dieses LV unterliegt dem Urheberrecht der Verfasser und darf nicht anderweitig verwendet
werden.

05 Hinweise zu Leitfabrikaten

Sollte in den Positionen ein Leitfabrikat angegeben sein, erfolgt die Prüfung der Gleichwertigkeit des angebotenen Alternativproduktes auf Basis der in den Positionen angegebenen Spezifikationen.

## 1. Allgemeines
1. Allgemeines
Gegenstand dieser Ausschreibung ist die Lieferung, Montage, Inbetriebnahme und Dokumentation der Mess-, Steuer- und Regelungstechnik (MSR) für die gebäudetechnischen Anlagen. Die MSR-Technik dient der energieeffizienten, bedarfsgerechten und gewerkeübergreifenden Regelung und Steuerung der Heizungs-, Lüftungs- und Kühlanlagen.
Grundlage hierfür ist die VOB/C sowie die DIN 18386 Gebäudeautomation.
Außerdem gilt das Handbuch Technische Gebäudeausrüstung und Gebäudeautomation der Kupferstadt Stolberg.

## 2. MSR-Systembeschreibung Projekt hist. Rathaus
2. MSR-Systembeschreibung Projekt hist. Rathaus
2.1 MSR-Stationen
Es sind insgesamt vier MSR-Stationen in den Technikzentralen zu errichten. Diese befinden sich in Bereichen mit Heizungsverteilungen und Lüftungsanlagen. Die Stationen sind mit Schaltschränken, Automationsstationen, Energieverteilern und den erforderlichen Feldgeräten auszustatten. Teilweise sind bauseitige Feldgeräte zu integrieren und auch an Bauseitig verlegte Daten-/ oder Elektroleitungen anszuschließen und zu nutzen.
2.2 Technikräume im Dachgeschoss
In den beiden stirnseitigen, nordöstlich ausgerichteten Technikräumen des Dachgeschosses werden zwei Schaltschränke installiert. Diese übernehmen die Regelung folgender Anlagenkomponenten:
- Lüftungsanlagen mit Wärmerückgewinnung
- Heizungsanlagen inkl. Deckenheizung
- Heiz- und Kühlregister im Change-Over-System
- Wärmepumpe mit Eisspeicher und Quellmanagement Integration
Die MSR-Technik gewährleistet die bedarfsgerechte Belüftung und Temperierung des Ratssaals.
2.3 Lüftungsgeräte
Im Erdgeschoss und im Kellergeschoss wird je ein Lüftungsgerät mit Wärmerückgewinnung und Heizregister installiert. Diese Geräte sind in die MSR-Technik einzubinden und über Automationsstationen zu regeln. Im Dachgeschoss werden je zwei Lüftungsgeräte installiert die eine Heiz-/ Kühlanforderung haben. Alle Klappen und Geräte werden über die GLT gesteuert. Die Lüftungsgeräte bekommen eine Rauchüberwachung. Das Lüftungsgerät im Keller wird mit einer Temperaturüberwachung ausgestattet, da dies mit zum Entrauchen der WC-Räume genutzt wird. Erst bei Temperaturanstieg im Luftkanal soll das Kellergerät abschalten. Die Luftkanäle werden direkt über das Dach geführt und geören jeweils immer zu einem Brandabschnitt.
2.4 Heizungs- und Kühlsystem
Die Heizungsanlage wird als 2-Rohr-System mit Heiz-/Kühlumschaltung ausgeführt.
- Im Ratssaal und im Erdgeschoss werden Deckenheizungen installiert.
- In weiteren Bereichen, z. B. Treppenhäusern, werden Radiatoren mit bauseitigen Ventilen eingesetzt. Diese Ventile sind über die MSR-Technik anzusteuern.
- Fünf gemischte Heizkreise (HK) sind zu regeln und in das Automationssystem zu integrieren.
Das System wird über eine Wärmepumpe mit Eisspeicher versorgt, wobei ein bauseitiges Quellmanagement zum Einsatz kommt. Für den Betreiber werden Daten und Informationen über den Bus abgegriffen. An strategischen Stellen werden zusätzlich eigene Sensoren installiert, die direkt an die MSR-Technik angebunden sind. Das gesamte MSR-System wird an eine übergeordnete Leitstelle weitergeleitet.
2.5 Sanitärtechnik
Das Gewerk Sanitär umfasst die Erfassung und Regelung sanitärtechnischer Anlagen, insbesondere im Hinblick auf Energieeffizienz und Betriebssicherheit. Folgende Komponenten sind in die MSR-Technik zu integrieren:
- Einhaltung hygienischer Anforderungen
- Einbindung in die GLT zur Betriebsoptimierung
- Wasserzähler und Verbrauchserfassung:
- Erfassung von Wasserverbräuchen
- Übertragung der Daten an die GLT zur Auswertung
- Sensorik zur Detektion von Wasseraustritt
- Alarmierung über die GLT
2.6 Schnittstellen und Visualisierung
Alle Datenpunkte werden über die Gebäudeleittechnik visualisiert. Die Kommunikation erfolgt über ein standardisiertes Bus-System. Strategisch platzierte Sensoren erfassen Betriebszustände und Umgebungsparameter und sind direkt an die MSR-Technik angebunden.
2.7 Allgemeines

Es stehen keinerlei Hebezeuge zur Verfügung.
Die auf dem Gelände durch den Auftragnehmer zu nutzenden Flächen sind mit der Bauleitung festzulegen.
Ortskenntnis wird mit Abgabe des Angebotes vorausgesetzt.
Die Baustelle ist gereinigt der Bauleitung zu übergeben.

Sämtliche Kosten zur Baustelleneinrichtung sind mit den Einheitspreisen des Angebotes abgegolten und in diese mit einzukalkulieren, außer es ist im Leistungstext anders beschrieben.

In den Einheitspreisen sind grundsätzlich die Leistungen, Lieferung und Montage mit einzukalkulieren, außer es ist im Leistungstext anders beschrieben.

## 3. Technische Vorbemerkungen für Dienstleistungen
3. Technische Vorbemerkungen für Dienstleistungen
Art und Umfang der zu erbringenden Dienstleistungen basieren auf dem VDMA-Einheitsblatt 24191 (Dienstleistungen für Mess-, Steuer- und Regeleinrichtungen in HLK-Anlagen).
Die im Leistungsverzeichnis ausgewiesenen Dienstleistungen sind vom Auftragnehmer mit dem angebotenen System abzustimmen und bei Bedarf zu korrigieren. Der Auftragnehmer ist für die vollständige, betriebsfertige Gesamtleistung des Lieferumfanges verantwortlich. Systembedingte Nachforderungen sind ausgeschlossen.
Die Preise für ingenieurmäßige Bearbeitung, Inbetriebnahme und Einregulierung müssen alle Leistungen enthalten, die erforderlich sind, um eine optimale Durchführung des Bauvorhabens und Betriebsweise der im Lieferumfang enthaltenen Anlagen zu gewährleisten.
Der fabrikatsspezifische Dienstleistungsaufwand muss vom Bieter in die entsprechenden LV-Positionen berücksichtigt/ kalkuliert werden.
3.1 Ingenieurleistungen / Projektierung
- Prüfung des vorliegenden Leistungsverzeichnisses und der Planungsunterlagen
- Erstellung, ggf. Aktualisierung von Anlagenschemen
- Erstellung von Funktionsbeschreibungen
- Überprüfung, Aktualisierung und Koordination der Steuer-, Regel-, Überwachungs-, Optimierungs- und Management-Funktionen mit den BTA-Lieferanten und dem Auftraggeber
- Festlegung und Abstimmung von Kennzeichnungen und Klartexten mit dem Auftraggeber
- Überprüfung von Anschaltbedingungen anhand der beigestellten Dokumentationen für übergreifende Funktionen aus anderen Gewerken
- Verbindliche Angaben von Anschlussbedingungen des Lieferumfanges
- Abstimmung von technischen Anschlussbedingungen mit anderen beteiligten Gewerken
- Auslegung der Stellgeräte
- Festlegung von Montageorten für Feldgeräte und Hardwarekomponenten
- Abstimmung von Terminplänen
- Abklärung von Art, Umfang und Zeitpunkt notwendiger Vorleistungen
- Klärung von Leitungswegen
- Teilnahme an notwendigen, den Lieferumfang betreffenden Baustellenbesprechungen
- Vereinbarung und Festlegung aller Parameter der Systemfunktionen und Programme
- Erstellung und Eingabe der Anwenderprogramme
- Erstellung der Dokumentationsunterlagen
- Abstimmung von Aufbau und Inhalt statischer und dynamischer grafischer Anlagenbilder, Leitschemen und Orientierungsgrafiken
- Eingabe der Anlagenbilder
- Erstellung der Revisionsunterlagen
- Erstellung der Bedienungshandbücher
3.2 Inbetriebnahme / Einregulierung
- Überprüfung der externen Anschlüsse der im Lieferumfang beschriebenen Geräte
- Überprüfung der systemeigenen Datenübertragungswege (z. B. Abschirmungen und Störspannungen)
- Überprüfung aller im Lieferumfang enthaltenen Hardware-Komponenten
- Erstinbetriebnahme aller Informationspunkte
- Laden und Testen aller zum Lieferumfang gehörenden Grund- und Anwenderprogramme
- Überprüfung und Inbetriebnahme von Gewerkeschaltschränken und Feldgeräten
- Erstellung von Messprotokollen
- Überprüfung der einzelnen Systemkomponenten auf bestimmungsgemäße Funktion (z. B. Stellrichtungen, Drehrichtungen, Sicherheitseinrichtungen, Funktionsabläufe, Schnittstellen)
- Funktionsprüfungen des Gesamtsystems
Die Abrechnung der Software erfolgt pauschal. Dabei ist sowohl die Grundleistung für Programm und Einbindung in das System sowie weitere grundlegende Dienstleistungen einzukalkulieren, als auch die Bearbeitung der Datenpunkte entsprechend der Vorgaben.
Die virtuellen Datenpunkte und deren vollständige Verarbeitung innerhalb des DDC-Systems sind in die Einheitspreise der jeweiligen Positionen einzukalkulieren.

## 4. Technische Vorbemerkungen für Feldgeräte
4. Technische Vorbemerkungen für Feldgeräte
Feldgeräte sind komplett einschließlich erforderlichem Befestigungsmaterial und Zubehör (Tauchhülsen, Klappengestänge für Einzelanlenkung etc.) anzubieten.
Werden von einem Bieter abweichend von der ausgewiesenen Konfiguration systembedingt Umsetzer und Koppelrelais benötigt, sind diese in die Einheitspreise der Feldgeräte einzukalkulieren. Daraus resultierende Änderungen im Datenpunktaufbau sind zu berücksichtigen und als Anlage zum LV auszuweisen.
Stetig ansteuerbare Ventil-Antriebe sind mit einer Auflösung von mindestens 200 Schritten und einem Stellverhältnis > 500 anzubieten. Spannungslos müssen die Stellglieder geschlossen sein sofern nicht anders beschrieben.
Die Montage der luftseitigen Feldgeräte ist in die Einheitspreise einzurechnen. Die Einheitspreise beruhen auf einer Montagehöhe bis zu 4,0 Metern. Eventuell bauseits erforderliche Montageeinrichtungen sind mit dem Auftraggeber vor Ausführung abzustimmen.

## MSR/ GLT
EP-Anteile: Löhne; Stoffe; Geräte; Sonstige

### Abschnitt 1 Feldgeräte allgm.

DIN 276/2006: 481

**1.10 Außen-Feuchte- und Temperaturfühler regelbar**
Außen-Feuchte- und Temperaturfühler regelbar

Spannungsversorgung: 15-36V DC
MB Feuchte: 0-100% r. H.
Ausgang: 4...20mA
Abweichung Feuchte: 1,8% r.H. bei 20°C
MB Temperatur einstellbar: -35/+35°C, -35/+75°C, 0/+50°C, 0/+80°C
Ausgang: 4...20mA
Gehäuse: Tyr 2, Kunststoff, Polyamid, mit Schnellverschlussschrauben, Kabelverschraubung mit Zugentlastung M16
Farbe: verkehrsweiß, ähnlich RAL 9016
Fühlerhülse: V2A, 100mm
IP65

liefern und montieren
Menge: 1,000 St
DIN 276/2006: 481

**1.20 Überspannungsschutz für Aussentemperaturfühler**
Überspannungsschutz für Aussentemperaturfühler
in IP65 Kunststoffgehäuse Z175 mit 4TE für Wandaufbau.

Übergang Blitzzone 0-1, (gebäudeübergreifende Leitungen),
Schutzpegel Up: 450V
Nennableitstoßstrom: 10kA
Blitzprüfstrom Iimp: 2,5 A

Der Montageort sollte in unmittelbarer Nähe, beim
Kabaelaustritt aus dem Gebäude, zum Aussenfühler sein.

Ein 6 mm2 Anschluss zum Potentialausgleich
muss in unmttelbarer Nähe (max. 1m) zum
Überspannungsschutz bauseits vorhanden sein.

Nennspannung: 110VAC
Nennstrom A: 2A
Leitungsanschluss: max 2,5mm²
Schutzart: IP20
Umgebungstemperatur: -40..85°C
BxHxT mm: ca. 17x90x66

liefern und montieren
Menge: 1,000 St
DIN 276/2006: 481

**1.30 Wetter-/Sonnenschutz WS-03 200x180x150mm**
Wetter-/Sonnenschutz WS-03 200x180x150mm

Befestigungsbohrungen:
4x ø5: im Abstand von 220 x 80
Werkstoff: V2A (1.4301)
Menge: 1,000 St
DIN 276/2006: 481

**1.40 Differenzdruck Messumformer bis -/+1000Pa**
Differenzdruck Messumformer bis -/+1000Pa

mit Display
Spannungsversorgung: 24V AC/DC
Druckbereiche (einstellbar über DIP-Schallter):
1. 0...1000 Pa / -1000...+1000 Pa
2. 0...500 Pa / -500...+500 Pa
3. 0...300 Pa / -300...+300 Pa
4. 0...100 Pa / -100...+100 Pa
Ausgang: 0-10V
incl. Anschlussset ASD-06
IP65
Menge: 1,000 St
DIN 276/2006: 481

*Hinweis: RLT Anlage UG*

**1.50 Kanalrauchmelder 230VAC 0,16 DIBt inklusive Entnahmerohr 0,16 m**
Kanalrauchmelder 230V AC inklusive Entnahmerohr 0,16 m.

Bauteilgeprüft in Verbindung mit Brand- und Rauchschutzklappen DIBt-Zulassung Nr.Z-78.6-200 für jährliche Wartung Für den Einsatz in Lüftungskanälen zur frühzeitigen Erkennung von Schwelbränden und Bränden mit Rauchentwicklung. Der Sensor arbeitet nach dem Streulichtprinzip. Mit Alarmschwellennachführung, dadurch längere Standzeit. Kontinuierliche Anzeige der Verschmutzung durch 2-stellige LED-Anzeige im Klartext. Bei Verschmutzung > 70% fällt das Relais ab.
Anzeige von Rauchalarm, fehlender Luftströmung, Systemstörung und Betriebsbereitschaft durch LED's
Entriegelung und Funktionsprüfung durch Taster. Rauchalarmrelais mit pot.-freiem Umschalt-/Öffnerkontakt. Eine Überprüfung mit Testspray ist ohne Öffnung des Deckels möglich. Lieferung mit Luftkanalentnahmerohr 160 mm lang.

Anschlussverschraubung:  3 x M 16
Umgebungstemperatur:  -20...+50°C
Strömungsgeschwindigkeit:  1-20m/s
Schutzart:  IP 54, mit WDG IP 65

liefern und montieren
Menge: 1,000 St
DIN 276/2006: 481

**1.60 Kanal-Thermostat zur Überwachung der Lufttemperatur**
Kanal-Thermostat zur Überwachung der Lufttemperatur in Lüftungs- und Klimaanlagen und abschalten der Anlage

Kanal-Thermostate zur Temperaturüberwachung und  Zuluft in Lüftungs- und Klimaanlagen. Der Thermostat ist als Minimal- oder Maximalthermostat einsetzbar und dient der Steuerung von Ventilatoren oder dem Überhitzungsschutz für elektrische, sowie für direkt befeuerte Heizregister.

Technische Mindestanforderungen:
Regelbereich: 60 °C bis 140 °C
Einstellbare Schaltdifferenz (Hysterese): 8 K bis 30 K
Schaltkontakt: 1 Wechsler, potentialfrei
Schaltspannung: 230 V AC, 50 Hz
Schaltstrom: mindestens 15 (8) A
Schaltleistung: mindestens 3.000 W
Betriebsspannung: keine eigene Versorgung erforderlich
Elektrischer Anschluss: Schraubklemmen
Fühlerlänge: ca. 130 – 150 mm
Kapillarlänge: mindestens 350 mm
Material Fühler: Kupfer oder gleichwertig
Material Gehäuse: Metallblech oder gleichwertig, korrosionsbeständig
Max. Fühlertemperatur: mindestens 200 °C
Montage: Befestigung am Luftkanal
Schutzart: mindestens IP 40
Schutzklasse: I
Umgebungstemperatur: –15 °C bis +80 °C
Inneneinstellung der Temperatur und Hysterese erforderlich

Lieferung und Montage des Kanal-Thermostates einschließlich Befestigungsmaterial.
Anschluss an die bauseitige Elektroinstallation.
Funktionsprüfung und Einstellung des Schaltpunktes nach Inbetriebnahme.
Dokumentation der eingestellten Werte und Übergabe an den Auftraggeber.
Hinweis:
Der Thermostat muss für den Einsatz in Lüftungskanälen gemäß den allgemein anerkannten Regeln der Technik geeignet sein.
Liefern und montieren
Menge: 2,000 St
DIN 276/2006: 481

**1.70 Raumtemperatur-Messwertgeber**
Raumtemperatur-Messwertgeber
Kunststoffgehäuse für Wandaufbau
Messtoleranz entsprechend VDI 3512,
Genauigkeitsklasse "A-TGA"

Mess-System: aktiv
Messelement: 2,73V/0°C, 10mV/K
Messtoleranz: typisch ±0,2 K
Messbereich: -20..60°C
Umgebungstemperatur: -20..60°C
Umgebungsfeuchte: 0..95%r.F.
Farbe: RAL9010
Schutzart: IP30
Gewicht kg: ca. 0,070

liefern und montieren
Menge: 2,000 St
DIN 276/2006: 481

**1.80 Raumsensor Temperatur CO2/VOC weiß LCD 3xV**
Raumsensor Temperatur CO2/VOC weiß LCD 3xV

Messgrößen: Temperatur, CO2, VOC, CO2/VOC-Mix
Schnittstelle: Aktiv, 0..5 V, 0..10 V
Konfiguration: USEapp, uConfig
Ausgang Spannung: 3x 0..10 V oder 0..5 V, einstellbar
über Jumper, live-zero-Konfiguration über App
oder uConfig, min. Last 10 kO
Temperatureinsatzbereich (°C): 0..+50
Temperatureinsatzbereiche (°C): 0..+50
Ausgangssignal Temperatur: 0..+50 °C
(Standardeinstellung), auswählbar aus 4 Temperaturbereichen
-50..+50 | 0..+50 | -20..+80 | -15..+35 °C, optional konfigurierbar
Einsatzbereich Feuchte: max. 85% rH nicht kondensierend
Genauigkeit Temperatur: ±0,5 K (typ. bei 21 °C)
Messbereich CO2: 0..2000 ppm, 0..5000 ppm, optional konfigurierbar
Genauigkeit CO2: ±50 ppm +3% des Messwerts (typ. bei 21°C, 50% rH, 1015 hPa), Selbstkalibrierung
Dual Channel
Messung VOC (Mischgas): beheizter Metalloxid-Halbleiter
Spannungsversorgung: 15..35 V = SELV, 19..29 V ~ SELV
Leistungsaufnahme: typ. 0,4 W (24 V =), 0,8 VA (24 V ~)
Anzeige: LCD 29x35 mm, RGB-Hintergrundbeleuchtung, mit Ampelfunktion, Schwellwerte konfigurierbar,
optional parametrierbar über App oder uConfig
Gehäuse: PC V0
Farbe: reinweiß
Schutzart: IP30, gemäß DIN EN 60529
Anschluss: werkzeuglos montierbare Federzugklemme, max. 1,5 mm², Kabeleinführung Öffnung Rückseite,
Sollbruchstelle unten oder Bohrmarkierung oben
Montage: Aufputz auf Standard UP-Dose (Ø=60 mm), flach auf Untergrund, kleben oder schrauben,
Gehäuseunterteil kann separat vom Gehäuseoberteil
vormontiert und verdrahtet werden

liefern und montieren incl. UP-Dose

Leitfabrikat:
Fabrikat: Kieback&Peter
Typ: Thermokon Sensortech
Menge: 2,000 St
DIN 276/2006: 481

**1.90 Reparatur- und Sicherheitsschalter Hauptschalter mit Not-Aus-Funktion**
Reparatur- und Sicherheitsschalter
Hauptschalter im

- Kunststoffgehäuse
- 3-polig mit 2 Hilfskontakten (1 NO, 1 NC)
- KS-Gehäuse, Sperrvorrichtung

WECHSELSTROMWERTE
Bemessungsbetriebssp.: 690V
Bemessungsisolationssp.: 690V
Bemessungsdauerstrom: 20A

Ausschaltvermögen
  220-240V, 120A
  380-440V, 120A
  660-690V, 80A

Bemessungsschaltleistung
- AC-3 Direktanlassen von Käfigläufern, Ausschalten während des Laufes, Stern-Dreieck-Anlauf
  220-240V, 3kW
  380-440V, 5,5kW
  500-500V, 5,5kW
  660-690V, 5,5kW

Bemessungsstoßspannungsfestigkeit: 4kV

max. Umgebungstemp. der Kontakteinheit
- offen bei 100%,  50°C
- gekapselt bei 100%, 35°C

liefern, montieren
Menge: 3,000 St
DIN 276/2006: 481

**1.100 Tauchfühler**
Tauchfühler

Sensor: LM235Z
Klasse B, MB: -30/+125°C
2-Leiteranschluss
Gehäuse: Kunststoff, Polyamid,
Schnellverschlußschrauben, Kabelverschraubung mit Zugentlastung M16
Farbe: verkehrsweiß, ähnlich RAL 9016
Einbaulänge: 100mm
ohne Tauchhülse + ohne Montageflansch
IP67
Menge: 4,000 St
DIN 276/2006: 481

### Abschnitt 2 Schaltschrank UG ASP 4

DIN 276/2006: 481

*Hinweis: Schaltschrank RLT Anlage UG*

**2.10 Wandschrank, zweitürig 1000x1200x300 aus Stahlblech**
Wandschrank, zweitürig 1000x1200x300
aus Stahlblech

Tür gummigedichtet mit innen liegenden Scharnieren, Vorreiber und Stangenverschluss mit Doppelbartschlüssel, Kabelzuführung durch Verschraubung von oben/unten. Türanschlag rechts/links.
Breite mm: ca. 1000
Höhe mm: ca. 1200
Tiefe mm: ca. 300
Platzreserve: 20%
Farbe: RAL7035
Werkstoff: Stahlblech
Menge: 1,000 St
DIN 276/2006: 481

**2.20 Schaltplantasche in Schaltschranktür**
Schaltplantasche in Schaltschranktür liefern und
anbringen.
Menge: 1,000 St
DIN 276/2006: 481

**2.30 FF-Verschluss Griff für Profil**
FF-Verschluss Griff für Profil
Standard für die Stadt Stolberg.
Liefern und betriebsfertig montieren.
Menge: 1,000 St
DIN 276/2006: 481

**2.40 Ablagepult für Türbreite, Belastbarkeit max. 30kg**
Ablagepult für Türbreite
Belastbarkeit max. 30kg
Menge: 1,000 St
DIN 276/2006: 481

**2.50 Einspeisung 400VAC 35A mit Hauptsicherung**
Einspeisung 400VAC 35A mit Hauptsicherung
bestehend aus:
1 Hauptschalter 3-polig
1 Hauptsicherung 3-polig
Zuleitungsklemmen in erforderlicher
Größe mit Abdeckung
Nennstrom A: 35
Menge: 1,000 St
DIN 276/2006: 481

**2.60 Netzwiederkehrschaltung mit zentraler Störungsquittierung**
Netzwiederkehrschaltung mit zentraler Störungsquittierung
bestehend aus:
1 Wischrelais, einschaltwischend bis 1 Sek.
1 Hilfsschütz mit 8 Kontakte für Selbsthaltung
Steuerungsteil:
1 Taster
Menge: 1,000 St
DIN 276/2006: 481

**2.70 Elektronischer M-Bus Drehstromzähler**
Elektronischer M-Bus Drehstromzähler für 4-Leiternetze
mit elektrischem Display für Hutschienenmontage

Technische Daten
Spannung:  3 x 230 / 400 V
Strom:  0,25-5 (65) A
Frequenz:  50 Hz
Zählwerk:  6.1 (LCD 7-stellig)
Genauigkeit:  B (gem. EN 50470-1,-3)
Eigenverbrauch (Pe):  < 0,55 VA (< 0,4 W) pro Phase
Eigenverbrauch (le):  < 0,01 VA pro Phase
Impulsausgang:  1x S0 (max. 27 V DC,
  27 mA passiv)
Impulslänge:  100 ms
Temperaturbereich (Tb) (Betrieb)  -25°C ... +55°C
Temperaturbereich (TB) (Lagerung)  -40°C . +70°C
Luftfeuchtigkeit:  max. 95%, nicht kondensierend
  (gem. IEC 62052-11, EN 50470-1
  und IEC 60068-2-30
Schutzklasse:  II
Schutzart Gehäuse und Anschlüsse  IP20
Gewicht:  ca. 0,35 kg
Abmessungen (B x H x T)  (4 TE) ca. 72 x 90 x 61 mm

inklusive aller Verbindungs- und Befestigungsmaterialien
liefern und betriebsfertig
montieren.
Menge: 1,000 St
DIN 276/2006: 481

**2.80 Phasenlampen für 400V Netz**
Phasenlampen für 400V Netz

bestehend aus:
3 Phasenlampen Led
3 Leitungsschutzschalter 1-polig
Menge: 1,000 St
DIN 276/2006: 481

**2.90 Steckdose 230V/50Hz 10A**
Steckdose 230V/50Hz 10A

Aufputzausführung mit LS-FI 2/10/0,03A
Einbau auf Montageplatte
Menge: 1,000 St
DIN 276/2006: 481

**2.100 Schaltschrankbeleuchtung mit Steckdose je Schaltschrankfeld**
Schaltschrankbeleuchtung mit Steckdose je
Schaltschrankfeld
bestehend aus:
1 Leuchtstoffröhre 14W komplett
1 Türkontaktschalter
1 LS-FI 2/10/0,03A
Menge: 1,000 St
DIN 276/2006: 481

**2.110 Be- und Entlüftung des Schaltschrankes**
Be- und Entlüftung des Schaltschrankes
durch Anschluss an eine vorhandene Lüftungsanlage. Die Anschlussöffnungen sind Bestandteil des Schaltschrankes.
Menge: 1,000 St
DIN 276/2006: 481

**2.120 Steuerspannungstrafo 230VAC 160VA mit MSS primär und LSS sekundär**
Steuerspannungstrafo 230VAC 160VA mit MSS primär und LSS sekundär nach VDE 050 bestehend aus:
1 Motorschutzschalter mit Hilfskontakt
1 Leitungsschutzschalter mit Hiko
1 Transformator

Nennleistung VA:  160
Menge: 1,000 St
DIN 276/2006: 481

**2.130 Phasenüberwachung, 3 LED Meldeleuchten**
Phasenüberwachung, 3 LED Meldeleuchten

Netzwiederkehrschaltung
Selbsteinschaltung nach Spannungsabfall und
Resetschalter herstellen
Menge: 1,000 St
DIN 276/2006: 481

**2.140 Netzgerät 230VAC/24VDC 6A mit Leitungsschutzscha. primär/sekundär**
Netzgerät 230VAC/24VDC 6A mit Leitungsschutzscha. primär/sekundär,
spannungsstabilisiert, mit potentialfreiem Kontakt, bestehend aus:
2 Leitungsschutzschalter 1-polig
1 Netzgerät (nur Einbau)

Nennstrom A:  6

Bitte Produkt angeben:
Hersteller / Typ: '..................................................' vom Bieter einzutragen
Menge: 1,000 St
DIN 276/2006: 481

**2.150 Überspannungsableiter TN-S Netz**
Überspannungsableiter TN-S Netz

4-poliger Überspannungs-Ableiter für 230/400 V
TN-S-Systeme mit Fernmeldekontakt für Überwachungseinrichtung (potentialfreier Wechsler).
Ableiter Typ 2 nach EN 61643-11, hochleistungsfähige Varistor-Technologie. Basisteil mit gesteckten Schutzmodulen. Einfacher, werkzeugloser Schutzmodul-Wechsel durch Modulverriegelungssystem mit Modulentriegelungstaste.

Höchste Dauerspannung:  275 V ac
Schutzpegel:  <= 1,25 kV
Nennableitstoßstrom:  20 kA
Kurzschlussfestigkeit:  50 kAeff

Vibrations- und schockgeprüft  nach EN 60068-2

Sinus-Vibration:  5 g (11 Hz - 200 Hz) 4 g (200 Hz
- 500 Hz)
Random-Vibration:  1,9 g (5 Hz - 500 Hz)
Schock:  30 g

Energetische Koordination nach DIN EN 62305-4 (VDE
0185-305-4) mit Typ 1-und Typ 3-Ableiter der
Red/Line-Familie.

Überwachung:  Thermo-Dynamik-Control Funktions- und
Defektanzeige

Schutzmodul-Kodierung
Multifunktionsanschlussklemmen für Leiter und
Kammschienenanschluss.

Reiheneinbaugerät nach DIN 43880, 4TE
Menge: 1,000 St
DIN 276/2006: 481

**2.160 Sammelstörmeldung von DDC**
Sammelstörmeldung von DDC
bestehend aus:
1 Hilfsrelais
4 Reihenklemmen + N + 2 PE
für externe Leuchtmelder, Hupe
Menge: 1,000 St
DIN 276/2006: 481

**2.170 Lampenprüfschaltung**
Lampenprüfschaltung

Lampenprüfschaltung bestehend aus:

1 Drucktaster
1 Hilfsrelais

Für jede Meldeleuchte ist je ein Potenzial für einen
Kontakt vorgesehen.
Menge: 1,000 St
DIN 276/2006: 481

**2.180 Schlüsselschalter, komplett, M22-WRS/K11**
Schlüsselschalter, komplett, M22-WRS/K11

Anschlussart:  Schraubklemmen
Kontakte:  1 NO+1 NC
Schaltstrom:  6 A@ 230 V, AC15
Schaltfolge:  0-1
Betriebstemperatur:  -25...+70 °C
Schutzart:  IP66
Schaltwinkel:  60°
Baugrösse:  22 mm
Einbautiefe:  45 mm

Liefern und betriebsfertig montieren.
Es sind 3 Schlüssel zu liefern und zu übergeben.
Menge: 1,000 St
DIN 276/2006: 481

**2.190 Leuchtmelder Betrieb LED 1 flammig**
Leuchtmelder Betrieb LED 1 flammig
bestehend aus:
1 LED-Meldeleuchte
2 Klemmen / 1 PE-Klemme
Menge: 1,000 St
DIN 276/2006: 481

**2.200 Störmeldeleuchte/Taster Rauchmelder**
Störmeldeleuchte/Taster Rauchmelder

Sammelstörmeldeleuchte/Taster bestehend aus:

1 LED-Meldeleuchte/Taster (rot) auf Schaltschranktüre
1 Hilfsschütz
2 Klemmen / 1 PE-Klemme
Menge: 1,000 St
DIN 276/2006: 481

**2.210 Leuchtmelder Störung Led 1-flammig**
Leuchtmelder Störung Led 1-flammig
bestehend aus:

1 LED-Meldeleuchte (rot) auf Schaltschranktüre
2 Klemmen / 1 PE-Klemme
Menge: 1,000 St
DIN 276/2006: 481

**2.220 Klappensteuerung Auf/Zu mit Stellungsrückmeldung**
Klappensteuerung Auf/Zu mit Stellungsrückmeldung
bestehend aus:
3 Hilfsrelais
5 Reihenklemmen + PE
Menge: 2,000 St
DIN 276/2006: 481

**2.230 Netzabgang 400VAC 16A Sicherungselement**
Netzabgang 400VAC 16A Leitungsschutzschalter mit potentialfreiem Kontakt bestehend aus:
1 Leitungsschutzschalter, 3-polig
3 Reihenklemmen + N + PE

Nennstrom A:  16
Menge: 1,000 St
DIN 276/2006: 481

**2.240 Netzabgang 230VAC 16A Leitungsschutzschalter**
Netzabgang 230VAC 16A Leitungsschutzschalter mit potentialfreiem Kontakt bestehend aus:
1 Leitungsschutzschalter, 1-polig
1 Reihenklemme + N + PE

Nennstrom A:  16
Menge: 1,000 St
DIN 276/2006: 481

**2.250 Aufschaltung Messwert passiv, aktiv**
Aufschaltung Messwert passiv, aktiv

bestehend aus:
Reihenklemmen +PE
Menge: 16,000 St
DIN 276/2006: 481

**2.260 Frostschutzsteuerung**
Frostschutzsteuerung
bestehend aus:
1 Hilfsschütz
3 Reihenklemmen + PE
Handbedien-und Signalisierungsebene einschließlich Steuerung sind Bestandteil der Automationsstation.
Menge: 1,000 St
DIN 276/2006: 481

**2.270 Pumpensteuerung 230VAC 1,5kW Netzabgang mit Meldung**
Pumpensteuerung 230VAC 1,5kW
Netzabgang mit Meldung
bestehend aus:
1 Leitungsschutzschalt., 1-polig m. HiKo
1 Hilfsrelais
5 Reihenklemmen + N + PE
Handbedien-und Signalisierungsebene
einschließlich Steuerung sind
Bestandteil der Automationsstation.
Nennleistung kW: 1,5
Menge: 1,000 St
DIN 276/2006: 481

**2.280 Motorsteuerung 400VAC 1,5kW Leitungsschutzschalter**
Motorsteuerung 400VAC 1,5kW
Leitungsschutzschalter
bestehend aus:
1 Leitungsschutzschalter 3-polig m. HiKo
1 Leistungsschütz m. HiKo 1S/1Ö
1 Überstromauslöser
3 Reihenklemmen + PE
Handbedien-und Signalisierungsebene einschließlich Steuerung sind Bestandteil der Automationsstation.
Nennleistung kW: 1,5
Menge: 2,000 St
DIN 276/2006: 481

**2.290 Aufschaltung Messwert aktiv**
Aufschaltung Messwert aktiv

bestehend aus:
3 Reihenklemmen +PE
Menge: 4,000 St
DIN 276/2006: 481

**2.300 Aufschaltung Stellbefehl stetig**
Aufschaltung Stellbefehl stetig

bestehend aus:
3 Reihenklemmen +PE
Menge: 6,000 St
DIN 276/2006: 481

**2.310 Meldung potentialfrei**
Meldung potentialfrei

bestehend aus:
3 Reihenklemmen

Handbedien-und Signalisierungsebene einschließlich
Steuerung sind Bestandteil der Automationsstation.
Menge: 23,000 St
DIN 276/2006: 481

**2.320 Meldung potentialbehaftet**
Meldung potentialbehaftet
bestehend aus:
1 Hilfsrelais
3 Reihenklemmen

Handbedien-und Signalisierungsebene einschließlich Steuerung sind Bestandteil der Automationsstation.
Menge: 8,000 St
DIN 276/2006: 481

**2.330 Volumenstromregler stetig**
Volumenstromregler stetig
bestehend aus:
5 Reihenklemmen + PE

Handbedien-und Signalisierungsebene einschließlich Steuerung sind Bestandteil der Automationsstation.
Menge: 2,000 St
DIN 276/2006: 481

**2.340 Reparaturschalterüberwachung**
Reparaturschalterüberwachung

bestehend aus:
2 Reihenklemmen + N + PE

Handbedien-und Signalisierungsebene einschließlich Steuerung sind Bestandteil der Automationsstation.
Menge: 3,000 St
DIN 276/2006: 481

**2.350 Rauchmeldeüberwachung**
Rauchmeldeüberwachung

bestehend aus:
1 Hilfsrelais
4 Reihenklemmen + N + PE
Steuerungsteil:
1 Leuchtmelder Led 1-flammig
Menge: 2,000 St
DIN 276/2006: 481

**2.360 Einbau/Verdrahtung auf Montageplatte**
Einbau/Verdrahtung auf Montageplatte

Geräte und sämtliche Zubehörteile, einschließlich Beschilderung. Reihenklemmen nach Bedarf.
Menge: 1,000 St
DIN 276/2006: 481

**2.370 Koppelrelais 1 Wechsler und Schalter mit Rückmeldung**
Koppelrelais
1 Wechsler und Schalter mit Rückmeldung
Kunststoffgehäuse,
LED-Betriebsanzeige,
Schalter Auto/Aus/Hand mit Rückmeldung
Montage auf Normschiene
Nennspannung: 24VAC/DC
Nennstrom A: 0,013
Leitungsanschluss: max 2,5mm²
Kontaktbelastung: 6A
Schaltleistung: 1500VA
Schutzart: IP20 Klemmen
Schutzart: IP50 Gehäuse
Umgebungstemperatur: -20..55°C
BxHxT mm: ca. 11,2x60x69
Gewicht kg: ca. 0,045
Menge: 3,000 St
DIN 276/2006: 481

**2.380 Analogwertgeber Einstellbarer Ausgang 0..10V**
Analogwertgeber
Einstellbarer Ausgang 0..10V,
mit Betriebsartenschalter
"Auto" und "Manuell".
Kurzschlussfest für Schaltschrankeinbau, Montage auf Normschiene.
Netz 24V/50..60Hz
Nennspannung: 24VAC/DC
Schutzart: IP20
Umgebungstemperatur: 0..55°C
BxHxT mm: ca. 35x68x74
Menge: 7,000 St
DIN 276/2006: 481

**2.390 EDAT-Modul auf Hutschiene im Schrank**
Menge: 3,000 St
DIN 276/2006: 481

**2.400 Werkstatt-/Montageplanung Schaltschrank**
*** Pauschalposition
Werkstatt-/Montageplanung Schaltschrank
nach DIN18386 (VOB Teil C) sowie nach VDI6026

Werkstatt- und Montageplanung bestehend aus Erstellung
und Übergabe folgender Unterlagen:
Stromlaufpläne nach DIN EN 61082-1 (VDE 0040-1)
Übersichtsplan mit Eintragung der Standorte der
Bedieneinrichtungen und Informationsschwerpunkte
Kabellisten mit Funktionszuordnung und Leistungsangaben
Stücklisten

Grundlage der Werkstatt- und Montageplanung ist die
Übergabe der vollständigen Ausführungsunterlagen nach
DIN18386 Punkt 3.1.3 sowie VDI6026 durch den
Auftraggeber.
Menge: 1,000 psch
DIN 276/2006: 481

**2.410 Schaltschrank Transport und Montage**
Schaltschrank Transport und Montage

Schaltschrank wie vorstehend beschrieben zum Verwendungsort transportieren.
Aufstellungsort nach Angabe des Auftraggebers bzw. in Abstimmung mit der Bauleitung festlegen. Die örtlichen Begebenheiten sind zu beachten bzw. durch Baustellenbesichtigung zu überprüfen.
Schaltschrank montieren.
Menge: 1,000 St
DIN 276/2006: 481

**2.420 Inbetriebnahme Schaltschrank und Einregulierung**
Inbetriebnahme Schaltschrank und Einregulierung

Zur Inbetriebnahme und Einregulierung des Lieferumfanges werden folgende Leistungen erbracht:
Überprüfung der externen Anschlüsse des Lieferumfanges Soll/Ist-Vergleich sämtlicher Motor-, Nennströme-, Wirk-, Blind- und Scheinleistungen sowie Wirkungsgrade Überprüfung und Inbetriebnahme von
Gewerkeschaltschränken und Feldgeräten,  soweit sie im Lieferumfang des AN enthalten sind Einstellen der Überstromauslöser
Erstellung von Messprotokollen
Überprüfung der einzelnen Systemkomponenten auf bestimmungsgemäße Funktion wie:
- Stellrichtungen
- Drehrichtungen
- Sicherheitseinrichtungen
- Funktionsabläufe
- Schnittstellen zu übergreifenden Gewerken
Menge: 1,000 St
DIN 276/2006: 481

### Abschnitt 3 Automationstechnik UG ASP 4

**3.10 Automationsstation für Hutschienenmontage**
Automationsstation für Hutschienenmontage

- Zertifiziert nach BACnet Standard
  ISO 16484-5 Revision 1.20
- Zertifiziert nach AMEV-Testat AS-B
- Dynamische Anzahl von Regelkreisen
- Fernbedienung aller Funktionen jeder angeschlossenen
  DDC4000e Automationsstationen sowie über an Ethernet
  angeschlossenen PC mit Internet Explorer oder über
  mobile Endgeräte wie Smartphones/Tablets mit
  Standardbrowser
- 4 Regelkreise für Lüftung oder 8 Regelkreise für
  Heizung, erweiterbar durch Hard- und Softwareobjekte
- Trendwertspeicher für min. 100.000 Trendwertpunkte
- Speicher 4GB Flash, 512 MB RAM
Kommunikationsschnittstellen:
- 2x Ethernet (interner Switch) zum Anschluss von
  Automationsstationen (CAT5)
- 2x RS485 für 1x BACnet MS/TP Kommunikation mit BACnet
  Feldgeräten oder Automationsgeräten
- 2x RS232 für 1x GSM-Modem
- 2 Busse einzeln umschaltbar,
  Schaltschrankbus oder Feldbus
- 1x USB für Datensicherung, Rücksicherung und
  Firmwareupdate
- Kunststoffgehäuse für Schaltschrankeinbau auf
  Hutschiene DIN EN 50022

R Anzahl Regelkreise: 4/8
Schnittstelle Feldbus: max. 2 oder
Schnittst.Schaltsch.bus: max. 2
Schnittst. Ethernet: 2 BACnet IP, TCP/IP
Schnittstelle RS485: 1 BACnet MS/TP
Schnittstelle RS232: 1
Schnittstelle USB: 1
Netz: 24VAC, 20VA oder
Netz: 12/24VDC, 13W
Umgebungstemperatur: 0..55°C
Umgebungsfeuchte: 20..80 %r.F.
Schutzart: IP20
BxHxT mm: 143,3x90x60
Gewicht kg: 0,26

Leitfabrikat:
Fabrikat: Kieback&Peter
Typ: DDC4020E
Menge: 1,000 St
DIN 276/2006: 481

**3.20 Anzeige- und Bediengerät mit Farb-Touchscreen**
Anzeige- und Bediengerät mit Farb-Touchscreen
für vorher beschriebene Automationsstation

zur Bedienung einer Automationsstation
Farb-TFT-Touchscreen 17,8 cm (7,0 Zoll), Breitbild 15:9
- Grafische Dialoge für die Abfrage und  Eingabe von:
  Sollwerte, Istwerte, Schaltzuständen und Zeiten
- Darstellung von DDC-Anlagenbildern mit graphischer
  Bedienmöglichkeit
- mehrfarbige Leuchtdiode zur Anzeige von Betriebs- und
  Störmeldungen und Kommunikationsstatus
- Grafische Abfrage und Eingabe von DDC-Regel- und
  -Steuerparameter in verschiedenen Prioritätsebenen
- konfigurierbarer Bildschirmschoner
- Fernbedienung von bis zu 99 angeschlossenen
  Automationsstationen
- Kommunikationsschnittstellen:
  Ethernet 10/100/1000-Base-T (RJ45)
  zum Anschluß von Automationsstationen
- Benutzerführung in 16 Sprachen

Auflösung: 800x480 Pixel
Netz: 12..24VDC
Leistungsaufnahme : 7,0W
Schnittst. Ethernet: 1
Schnittstelle USB: 1
Umgebungstemperatur: 0..55°C
Umgebungsfeuchte: 20..80 %r.F.
Schutzart: IP20 Gehäuse
Schutzart: IP65 Front
BxHxT mm: 203x149x27
Gewicht kg: 0,9

Leitfabrikat:
Fabrikat: Kieback&Peter
Typ: TPC70
Menge: 1,000 St
DIN 276/2006: 481

**3.30 Ein-Ausgabe-Modul digital 64 BE/BA**
Ein-Ausgabe-Modul digital 64 BE/BA

- Aufnahme von 64 binären Datenpunkten.
- Automatische Anmeldung des Moduls am DDC4000 GA-System.
- Kaskadierung mehrerer Module mit Kaskaden-Stecker.
- Austausch ohne Neuverkablung
- Lampen für Fehler und Bus
- Adresseinstellung über Drehschalter
- Kunststoffgehäuse für Schaltschrankeinbau auf Hutschiene DIN EN 50022
BE/BA umschaltbar: 64
Schnittst.Schaltsch.bus: 1
Netz: 24VAC/DC
Leistungsaufnahme VA: 3,2
Umgebungstemperatur: 0..45°C
Umgebungsfeuchte: 20..80%r.F.
Schutzart: IP20
BxHxT mm: ca. 144x90x55
Gewicht kg: ca. 0,34

Leitfabrikat:
Fabrikat: Kieback&Peter
Typ: BMD4064
Menge: 1,000 St
DIN 276/2006: 481

**3.40 Ein-Ausgabe-Modul analog 24 AE/AA**
Ein-Ausgabe-Modul analog 24 AE/AA

- Kunststoffgehäuse für Schaltschrankeinbau auf Hutschiene DIN EN 50022
- Aufnahme von 24 analogen Datenpunkten.
- Automatische Anmeldung des Moduls am DDC4000 GA-System.
- Kaskadierung mehrerer Module mit Kaskaden-Stecker.
- Austausch ohne Neuverkablung
- Lampen für Fehler und Bus
- Adresseinstellung über Drehschalter
AE/AA umschaltbar: 24
Eingang aktiv: 0..10VDC oder
Eingang aktiv: 2,73V/0°C, TK10mV/K
Eingang passiv: KP250, Ni100
Ausgangssignal: 0..10VDC
Schnittst.Schaltsch.bus: 1
Netz: 24VAC
Leistungsaufnahme VA: 2,4
BxHxT mm: ca. 144x90x55
Umgebungstemperatur: 0..45°C
Umgebungsfeuchte: 20..80%r.F.
Schutzart: IP20
Gewicht kg: ca. 0,34

Leitfabrikat:
Fabrikat: Kieback&Peter
Typ: BMA4024
Menge: 2,000 St
DIN 276/2006: 481

**3.50 Eingabe-Modul analog 6AE**
Eingabe-Modul analog 6AE
- Kunststoffgehäuse für Schaltschrankeinbau, 4TE auf Hutschiene DIN EN 50022
- Gehäuseprofil LS Automat für Kleinverteilereinbau
- vollständige galvanische Trennung von Bus und Spannungsversorgung gegen Eingänge
- Aufnahme von 6 analogen Datenpunkten
- 2 Messeingänge mit zusätzlicher 10VDC
  Hilfsspannungsversorgung für Widerstandssteller
- 6 mehrfarbige Status LED der Eingänge für
  Fehleranzeige, Service, Test
- 6 frei parametriebare LEDs
- 2 Stützklemmenblöcke zur Versorgung
  Angeschlossener Sensoren
- Automatische Anmeldung des Moduls am
  DDC4000 GA-System
- 2/3-polige Push-In Federkraft Steckklemmenblöcke
- Direktanschluss aller Feldgeräte, keine weiteren
  Klemmpunkte erforderlich
- Klemmenblöcke einzeln abziehbar (Feldabtrennung)
- einfacher Austausch ohne Systemunterbrechung
  (hot-plug)
- LED für Fehler und Bus
- Buslänge 200m (Schaltschrankbus)/ 2000m (Feldbus)
- Teststellung für Funktionstest der Eingänge
- Beschriftungsträger für anlagenspezifische
  Beschriftung.
- Adresseinstellung über Drehschalter
- 20 oder 40 kBaud automatische adaption der CAN-Bus
  Schnittstelle

AE Analoge Eingänge: 6
Eingang aktiv: 0(2)..10VDC oder
Eingang aktiv: 2,73V/0°C, 10mV/K
Eingang passiv: KP250, Ni100, oder
Eingang passiv: Ni1000, ML2 oder
Eingang passiv: PT100, PT1000 oder
Eingang passiv: NTC1,8K, NTC5K oder
Eingang passiv: NTC10K, NTC20K oder
Eingang passiv: NTC10KPRE oder
Eingang passiv: Balco500 oder
Eingang passiv: DC1100, DC1400
Eingang passiv: 0..500 kOhm
Schnittstelle CAN-Bus: 1 (20 oder 40kBaud)
Netz: 12..24VDC
Leistungsaufnahme: 2,5 W
Umgebungstemperatur: 0..55°C
Umgebungsfeuchte: 20..80%r.F.
Schutzart: IP20
BxHxT mm: ca. 71,7x91x60
Gewicht kg: ca. 0,141

Leitfabrikat:
Fabrikat: Kieback&Peter
Typ: BMA0600
Menge: 1,000 St
DIN 276/2006: 481

**3.60 Industrial Ethernet Switch 5-Port 10/100 MBit/s**
Industrial Ethernet Switch 5-Port 10/100 MBit/s
Tragschienenmontage
Versorgungsspannung 24 V AC/DC
Menge: 1,000 St
DIN 276/2006: 481

### Abschnitt 4 Feldgeräte EG

DIN 276/2006: 481

*Hinweis: RLT Anlage EG*

**4.10 Federrücklaufantrieb 4Nm, 24VAC/DC**
Federrücklaufantrieb 4Nm, 24VAC/DC

- Verstellung von Luftklappen mit Sicherheitsfunktionen
- Klappengrösse bis ca. 0,8m²
- Auf-Zu-Antrieb
- Drehsinn wählbar durch Montage L/R

Nennspannung: 24VAC/DC
Dimensionierung: 7VA
Leistungsverbrauch: - während Federaufzug 5W
 - in Ruhestellung 2,5W
Laufzeit: - Motor 40..75s
 - Federrücklauf ca. 60s
Drehmoment: 4Nm
Schalleistungspegel: - Motor  max. 50dB (A)
 - Feder ca. 62dB (A)
Stellungsanzeige: mechanisch
Schutzklasse: III
Schutzart: IP54
Umgebungstemperatur: -30°C..50°C
Wartung: wartungsfrei
Gewicht: ca. 1,40kg
Menge: 2,000 St
DIN 276/2006: 481

**4.20 Frostschutzthermostat mit aktivem u. schaltendem Ausgang**
Frostschutzthermostat mit aktivem u. schaltendem Ausgang

Spannungsversorgung: 24V AC/DC
MB: 0...15°C
Ausgänge:
1 x 0-10V (entspricht 0..15°C)
1 x 0-10V Ventil
1 x Wechsler (potentialfrei)
Gehäuse: Tyr 2
mit Display
Fühlerlänge: 3,0m
mit Heizelement
inkl. Montageklammern
IP65
Menge: 1,000 St
DIN 276/2006: 481

**4.30 Klappenantrieb, 24V AC/DC 20 Nm, stetig, Stellungsrückmeldung**
Klappenantrieb, 24V AC/DC
20 Nm, stetig, Stellungsrückmeldung

Stetiger Federrücklaufantrieb mit Notstellfunktion für das Verstellen von Luftklappen in haustechnischen Lüftungs- und Klimaanlagen,
für Luftklappengrößen bis ca. 4 m2,
Motor Drehmoment 20 Nm,
Nennspannung 24 AC/DC,
Ansteuerung stetig DC 0 ... 10 V,
Stellungsrückmeldung DC 2 ... 10 V,
Anschluss 4 x 0,75 mm2,
Schutzart IEC/EN IP54,
wartungsfrei,
Antrieb wird mit einem Normstellsignal DC 0 ... 10 V
Angesteuert, Klappe erreicht durch den Antrieb unter gleichzeitigem Spannen der Rückzugsfeder die Betriebsstellung, bei Spannungsunterbrechung dreht die Klappe mittels Federenergie in die Notstellposition zurück

Drehmoment: 20Nm
Stellsignal: 0..10VDC
Stellungsrückmeldung: 2..10VDC
Umgebungstemperatur: -30..50°C
Umgebungsfeuchte: 95%r.F. nicht kond.
Netz: 24VAC/DC
Leistungsaufnahme VA: 7,5
Drehwinkel: max. 90°
Stellzeit: 150s Auf, 20s Zu
Schutzart: IP54
Gewicht kg: ca. 2,1
Menge: 1,000 St
DIN 276/2006: 481

**4.40 Kanalrauchmelder 230VAC 0,16 DIBt inklusive Entnahmerohr 0,16 m**
Kanalrauchmelder 230V AC
inklusive Entnahmerohr 0,16 m.

Bauteilgeprüft in Verbindung mit Brand- und Rauchschutzklappen DIBt-Zulassung Nr.Z-78.6-200 für jährliche Wartung. Für den Einsatz in Lüftungskanälen zur frühzeitigen Erkennung von Schwelbränden und Bränden mit Rauchentwicklung. Der Sensor arbeitet nach dem Streulichtprinzip. Mit Alarmschwellennachführung, dadurch längere Standzeit. Kontinuierliche Anzeige der Verschmutzung durch 2-stellige LED-Anzeige im Klartext. Bei Verschmutzung > 70% fällt das Relais ab. Anzeige von Rauchalarm, fehlender Luftströmung, Systemstörung und Betriebsbereitschaft durch LED's.
Entriegelung und Funktionsprüfung durch Taster. Rauchalarmrelais mit pot.-freiem Umschalt-/Öffnerkontakt. Eine Überprüfung mit Testspray ist ohne Öffnung des Deckels möglich. Lieferung mit Luftkanalentnahmerohr 160 mm lang.

Anschlussverschraubung:  3 x M 16
Abmessungen ohne Rohr:  ca. 166 x 257 x 77 mm (BxHxT)
Umgebungstemperatur:  -20...+50°C
Strömungsgeschwindigkeit:  1-20m/s
Schutzart:  IP 54, mit WDG IP 65
Menge: 2,000 St
DIN 276/2006: 481

**4.50 Raumsensor Temperatur CO2/VOC weiß LCD 3xV**
Raumsensor Temperatur CO2/VOC weiß LCD 3xV

Messgrößen: Temperatur, CO2, VOC, CO2/VOC-Mix
Schnittstelle: Aktiv, 0..5 V, 0..10 V
Konfiguration: USEapp, uConfig
Ausgang Spannung: 3x 0..10 V oder 0..5 V, einstellbar
über Jumper, live-zero-Konfiguration über App oder uConfig, min. Last 10 kO
Temperatureinsatzbereich (°C): 0..+50
Temperatureinsatzbereiche (°C): 0..+50
Ausgangssignal Temperatur: 0..+50 °C
(Standardeinstellung), auswählbar aus 4 Temperaturbereichen
-50..+50 | 0..+50 | -20..+80 | -15..+35 °C, optional konfigurierbar
Einsatzbereich Feuchte: max. 85% rH nicht kondensierend
Genauigkeit Temperatur: ±0,5 K (typ. bei 21 °C)
Messbereich CO2: 0..2000 ppm, 0..5000 ppm, optional konfigurierbar
Genauigkeit CO2: ±50 ppm +3% des Messwerts (typ. bei 21
°C, 50% rH, 1015 hPa), Selbstkalibrierung
Dual Channel
Messung VOC (Mischgas): beheizter Metalloxid-Halbleiter
Spannungsversorgung: 15..35 V = SELV, 19..29 V ~ SELV
Leistungsaufnahme: typ. 0,4 W (24 V =), 0,8 VA (24 V ~)
Anzeige: LCD 29x35 mm, RGB-Hintergrundbeleuchtung, mit Ampelfunktion, Schwellwerte konfigurierbar, optional parametrierbar über App oder uConfig
Gehäuse: PC V0
Farbe: reinweiß
Schutzart: IP30, gemäß DIN EN 60529
Anschluss: werkzeuglos montierbare Federzugklemme, max. 1,5 mm², Kabeleinführung Öffnung Rückseite, Sollbruchstelle unten oder Bohrmarkierung oben
Montage: Aufputz auf Standard UP-Dose (Ø=60 mm), flach auf Untergrund, kleben oder schrauben,
Gehäuseunterteil kann separat vom Gehäuseoberteil
vormontiert und verdrahtet werden
Menge: 2,000 St
DIN 276/2006: 481

**4.60 Raum- Temperaturfühler 0..+50 °C, IP 20**
Raum- Temperaturfühler 0..+50 °C, IP 20

Spannungsversorgung: 15..35 V DC
oder 19..29 V AC
Ausgang: 0..10 V oder 0..5 V
Umgebungstemperatur: -35..+70 °C
Umgebungsfeuchte: max. 85 % r. H.
Messbereich Temperatur: 0..+50 °C
Gehäuse: NOVOS 3, PC V0, reinweiß
Abmaße: (LxBxH) 110 x 100 x 23 mm
Anschluss elektrisch: Werkzeuglos
montierbare Federzugklemme
Schutzart: IP 20
Menge: 4,000 St
DIN 276/2006: 481

**4.70 Differenzdruckwächter 20..300Pa**
Differenzdruckwächter 20..300Pa
mit Kunststoffgehäuse,
Schlauchanschlüsse, Wandkonsole,
2m PVC-Schlauch und 2 Schlauchnippel
Einsatzbereich Druck: 20..300Pa
Umgebungstemperatur: -15..80°C
Kontaktbelastung: 5(1)A, 250VAC
Schutzart: IP54
Gewicht kg: ca. 0,32
Menge: 2,000 St
DIN 276/2006: 481

**4.80 Differenzdruckwächter 100..1000Pa**
Differenzdruckwächter 100..1000Pa
mit Kunststoffgehäuse,
Schlauchanschlüsse, Wandkonsole,
2m PVC-Schlauch und 2 Schlauchnippel
Einsatzbereich Druck: 100..1000Pa
Umgebungstemperatur: -15..80°C
Kontaktbelastung: 5(1)A, 250VAC
Schutzart: IP54
Gewicht kg: ca. 0,32
Menge: 2,000 St
DIN 276/2006: 481

**4.90 Luftstrom-Messumformer**
Luftstrom-Messumformer

mit Display
Spannungsversorgung: 24V AC/DC
MB: 0,1....20m/s
Ausgang: 0-10V (linear)
PLEUROFORM-Rohr, EL=200mm
incl. Montageflansch
IP65
Menge: 2,000 St
DIN 276/2006: 481

**4.100 Kanalfeuchte-Temperaturfühler mit LCD mit Differenzdrucksensor 500Pa**
Kanalfeuchte-Temperaturfühler mit LCD
mit Differenzdrucksensor 500Pa

Spannungsversorgung: 24 V AC (± 20 %) oder 15.36 V DC
Druckbereich: ±500Pa
digitaler Feuchte-/ Temperatursensor
MB rel. Luftfeuchte: 0.100% r. H. ±2%
MB Temperatur: 0.+50°C ±0,2K
Ausgang: Modbus RTU
Gehäuse: Tyr 2, Kunststoff, PA6 30% Glaskugel
mit Schnellverschlußschrauben,
Kabelverschraubung mit Zugentlastung M16x1,5
Maße: 126 x 90 x 50 mm
Farbe: verkehrsweiß, ähnlich RAL 9016
IP65
mit Display
mit automatischer Nullpunktkalibrierung
Menge: 2,000 St
DIN 276/2006: 481

**4.110 Differenzdruck Messumformer bis -/+1000Pa**
Differenzdruck Messumformer
bis -/+1000Pa

mit Display
Spannungsversorgung: 24V AC/DC
Druckbereiche (einstellbar über DIP-Schallter):
1. 0...1000 Pa / -1000...+1000 Pa
2. 0...500 Pa / -500...+500 Pa
3. 0...300 Pa / -300...+300 Pa
4. 0...100 Pa / -100...+100 Pa
Ausgang: 0-10V
incl. Anschlussset ASD-06
IP65
Menge: 2,000 St
DIN 276/2006: 481

**4.120 Kanalfühler**
Tauchfühler

Sensor: LM235Z
Klasse B, MB: -30/+125°C
2-Leiteranschluß
Gehäuse: Kunststoff, Polyamid,
Schnellverschlußschrauben, Kabelverschraubung mit Zugentlastung M16
Farbe: verkehrsweiß, ähnlich RAL 9016
Einbaulänge: 300mm
ohne Tauchhülse + ohne Montageflansch
IP67
Menge: 4,000 St
DIN 276/2006: 481

**4.130 Tauchfühler**
Tauchfühler

Sensor: LM235Z
Klasse B, MB: -30/+125°C
2-Leiteranschluss
Gehäuse: Kunststoff, Polyamid,
Schnellverschlussschrauben, Kabelverschraubung mit Zugentlastung M16
Farbe: verkehrsweiß, ähnlich RAL 9016
Einbaulänge: 100mm
ohne Tauchhülse + ohne Montageflansch
IP67
Menge: 2,000 St
DIN 276/2006: 481

**4.140 Reparatur- und Sicherheitsschalter Hauptschalter mit Not-Aus-Funktion**
Reparatur- und Sicherheitsschalter
Hauptschalter im

- Kunststoffgehäuse
- 3polig mit 2 Hilfskontakten (1 NO, 1 NC)
- KS-Gehäuse,Sperrvorrichtung

WECHSELSTROMWERTE
Bemessungsbetriebssp.: 690V
Bemessungsisolationssp.: 690V
Bemessungsdauerstrom: 20A

Ausschaltvermögen
  220-240V, 120A
  380-440V, 120A
  660-690V, 80A

Bemessungsschaltleistung
- AC-3 Direktanlassen von Käfigläufern, Ausschalten
  während des Laufes, Stern-Dreieck-Anlauf
  220-240V, 3kW
  380-440V, 5,5kW
  500-500V, 5,5kW
  660-690V, 5,5kW

Bemessungsstoßspannungsfestigkeit: 4kV

max. Umgebungstemp. der Kontakteinheit
- offen bei 100%,  50°C
- gekapselt bei 100%, 35°C
Menge: 3,000 St
DIN 276/2006: 481

### Abschnitt 5 Schaltschrank EG ASP 3

DIN 276/2006: 481

*Hinweis: Schaltschrank RLT Anlage EG*

**5.10 Wandschrank, zweitürig 1000x1200x300 aus Stahlblech**
Wandschrank, zweitürig 1000x1200x300 aus Stahlblech

Tür gummigedichtet mit innen liegenden
Scharnieren, Vorreiber und Stangenverschluss mit Doppelbartschlüssel, Kabelzuführung durch Verschraubung von oben/unten. Türanschlag rechts/links.
Breite mm: ca. 1000
Höhe mm: ca. 1200
Tiefe mm: ca. 300
Platzreserve: 20%
Farbe: RAL7035
Werkstoff: Stahlblech
Menge: 1,000 St
DIN 276/2006: 481

**5.20 Schaltplantasche in Schaltschranktür**
Schaltplantasche in Schaltschranktür liefern und
anbringen.
Menge: 1,000 St
DIN 276/2006: 481

**5.30 FF-Verschluss Griff für Profil**
FF-Verschluss Griff für Profil
Standard für die Stadt Stolberg.
Liefern und betriebsfertig montieren.
Menge: 1,000 St
DIN 276/2006: 481

**5.40 Ablagepult für Türbreite Belastbarkeit max. 30kg**
Menge: 1,000 St
DIN 276/2006: 481

**5.50 Einspeisung 400VAC 25A ohne Hauptsicherung**
Einspeisung 400VAC 25A
ohne Hauptsicherung
bestehend aus:
1 Hauptschalter 3-polig
Zuleitungsklemmen in erforderlicher Größe mit Abdeckung
Nennstrom: 25A
Nennstrom A: 25
Menge: 1,000 St
DIN 276/2006: 481

**5.60 Netzwiederkehrschaltung mit zentraler Störungsquittierung**
Netzwiederkehrschaltung
mit zentraler Störungsquittierung
bestehend aus:
1 Wischrelais, einschaltwischend bis 1 Sek.
1 Hilfsschütz mit 8 Kontakte für Selbsthaltung
Steuerungsteil:
1 Taster
Menge: 1,000 St
DIN 276/2006: 481

**5.70 Elektronischer M-Bus Drehstromzähler**
Elektronischer M-Bus Drehstromzähler für 4-Leiternetze
mit elektrischem Display für Hutschienenmontage

Technische Daten
Spannung:  3 x 230 / 400 V
Strom:  0,25-5 (65) A
Frequenz:  50 Hz
Zählwerk:  6.1 (LCD 7-stellig)
Genauigkeit:  B (gem. EN 50470-1,-3)
Eigenverbrauch (Pe):  < 0,55 VA (< 0,4 W) pro Phase
Eigenverbrauch (le):  < 0,01 VA pro Phase
Impulsausgang:  1x S0 (max. 27 V DC,
  27 mA passiv)
Impulslänge:  100 ms
Temperaturbereich (Tb) (Betrieb)  -25°C ... +55°C
Temperaturbereich (TB) (Lagerung)  -40°C . +70°C
Luftfeuchtigkeit:  max. 95%, nicht kondensierend
  (gem. IEC 62052-11, EN 50470-1
  und IEC 60068-2-30
Schutzklasse:  II
Schutzart Gehäuse und Anschlüsse  IP20
Gewicht:  ca. 0,35 kg
Abmessungen (B x H x T)  (4 TE) ca. 72 x 90 x 61 mm

inklusive aller Verbindungs- und Befestigungsmaterialien
liefern und betriebsfertig montieren.
Menge: 1,000 St
DIN 276/2006: 481

**5.80 Phasenlampen für 400V Netz**
Phasenlampen für 400V Netz

bestehend aus:
3 Phasenlampen Led
3 Leitungsschutzschalter 1-polig
Menge: 1,000 St
DIN 276/2006: 481

**5.90 Steckdose 230V/50Hz 10A**
Steckdose 230V/50Hz 10A

Aufputzausführung mit LS-FI 2/10/0,03A
Einbau auf Montageplatte
Menge: 1,000 St
DIN 276/2006: 481

**5.100 Schaltschrankbeleuchtung mit Steckdose je Schaltschrankfeld**
Schaltschrankbeleuchtung mit Steckdose je
Schaltschrankfeld
bestehend aus:
1 Leuchtstoffröhre 14W komplett
1 Türkontaktschalter
1 LS-FI 2/10/0,03A
Menge: 1,000 St
DIN 276/2006: 481

**5.110 Schaltschranklüfter 230V/50 Hz**
Schaltschranklüfter 230V/50 Hz

mit Filtermatte, Zuluftgitter, Abluftgitter mit Raumthermostat im Schaltschrank und 1 Leitungsschutzschalter 1-polig
Menge: 1,000 St
DIN 276/2006: 481

**5.120 Steuerspannungstrafo 230VAC 160VA mit MSS primär und LSS sekundär**
Steuerspannungstrafo 230VAC 160VA mit MSS primär und LSS sekundär nach VDE 050 bestehend aus:
1 Motorschutzschalter mit Hilfskontakt
1 Leitungsschutzschalter mit Hiko
1 Transformator

Nennleistung VA:  160
Menge: 1,000 St
DIN 276/2006: 481

**5.130 Phasenüberwachung, 3 LED Meldeleuchten**
Phasenüberwachung, 3 LED Meldeleuchten

Netzwiederkehrschaltung
Selbsteinschaltung nach Spannungsabfall und Resetschalter herstellen
Menge: 1,000 St
DIN 276/2006: 481

**5.140 Netzgerät 230VAC/24VDC 6A mit Leitungsschutzscha. primär/sekundär**
Netzgerät 230VAC/24VDC 6A mit Leitungsschutzscha.
primär/sekundär, spannungsstabilisiert, mit
potentialfreiem Kontakt, bestehend aus:
2 Leitungsschutzschalter 1-polig
1 Netzgerät (nur Einbau)

Nennstrom A:  6

Leitfabrikat:
Firma:  Kieback&Peter
Typ:  FF2214-06-SSB

Hersteller / Typ: '..................................................' vom Bieter einzutragen
Menge: 1,000 St
DIN 276/2006: 481

**5.150 Sicherheitstrafo 230/24VAC 160VA mit Leitungsschutzscha. primär/sekundär**
Sicherheitstrafo 230/24VAC 160VA mit
Leitungsschutzscha. primär/sekundär nach VDE
0570/EN61558, mit potentialfreiem Kontakt, bestehend
aus:
2 Leitungsschutzschalter 1-polig
1 Transformator (nur Einbau)

Nennleistung VA:  160

Leitfabrikat:
Firma:  Kieback&Peter
Typ:  FF2212-16-SSB

Hersteller / Typ: '..................................................' vom Bieter einzutragen
Menge: 1,000 St
DIN 276/2006: 481

**5.160 Überspannungsableiter TN-S Netz**
Überspannungsableiter TN-S Netz

4-poliger Überspannungs-Ableiter für 230/400 V
TN-S-Systeme mit Fernmeldekontakt für Überwachungseinrichtung (potentialfreier Wechsler).
Ableiter Typ 2 nach EN 61643-11, hochleistungsfähige Varistor-Technologie. Basisteil mit gesteckten Schutzmodulen. Einfacher, werkzeugloser Schutzmodul-Wechsel durch Modulverriegelungssystem mit Modulentriegelungstaste.

Höchste Dauerspannung:  275 V ac
Schutzpegel:  <= 1,25 kV
Nennableitstoßstrom:  20 kA
Kurzschlussfestigkeit:  50 kAeff

Vibrations- und schockgeprüft  nach EN 60068-2

Sinus-Vibration:  5 g (11 Hz - 200 Hz) 4 g (200 Hz- 500 Hz)
Random-Vibration:  1,9 g (5 Hz - 500 Hz)
Schock:  30 g

Energetische Koordination nach DIN EN 62305-4 (VDE 0185-305-4) mit Typ 1-und Typ 3-Ableiter der Red/Line-Familie.

Überwachung:  Thermo-Dynamik-Control Funktions- und Defektanzeige

Schutzmodul-Kodierung
Multifunktionsanschlussklemmen für Leiter und Kammschienenanschluss.

Reiheneinbaugerät nach DIN 43880, 4TE
Menge: 1,000 St
DIN 276/2006: 481

**5.170 Sammelstörmeldung von DDC**
Sammelstörmeldung von DDC
bestehend aus:
1 Hilfsrelais
4 Reihenklemmen + N + 2 PE
für externe Leuchtmelder, Hupe
Menge: 1,000 St
DIN 276/2006: 481

**5.180 Lampenprüfschaltung**
Lampenprüfschaltung

Lampenprüfschaltung bestehend aus:

1 Drucktaster
1 Hilfsrelais

Für jede Meldeleuchte ist je ein Potenzial für einen Kontakt vorgesehen.
Menge: 1,000 St
DIN 276/2006: 481

**5.190 Schlüsselschalter, komplett, M22-WRS/K11**
Schlüsselschalter, komplett, M22-WRS/K11

Anschlussart:  Schraubklemmen
Kontakte:  1 NO+1 NC
Schaltstrom:  6 A@ 230 V, AC15
Schaltfolge:  0-1
Betriebstemperatur:  -25...+70 °C
Schutzart:  IP66
Schaltwinkel:  60°
Baugrösse:  22 mm
Einbautiefe:  45 mm

Liefern und betriebsfertig montieren.
Es sind 3 Schlüssel zu liefern und zu übergeben.
Menge: 1,000 St
DIN 276/2006: 481

**5.200 Leuchtmelder Betrieb LED 1 flammig**
Menge: 1,000 St
DIN 276/2006: 481

**5.210 Störmeldeleuchte/Taster Rauchmelder**
Störmeldeleuchte/Taster Rauchmelder

Sammelstörmeldeleuchte/Taster bestehend aus:

1 LED-Meldeleuchte/Taster (rot) auf Schaltschranktüre
1 Hilfsschütz
2 Klemmen / 1 PE-Klemme
Menge: 1,000 St
DIN 276/2006: 481

**5.220 Leuchtmelder Störung Led 1-flammig**
Menge: 1,000 St
DIN 276/2006: 481

**5.230 Klappensteuerung Auf/Zu mit Stellungsrückmeldung**
Klappensteuerung Auf/Zu mit Stellungsrückmeldung
bestehend aus:
3 Hilfsrelais
5 Reihenklemmen + PE
Menge: 7,000 St
DIN 276/2006: 481

**5.240 Netzabgang 400VAC 16A Sicherungselement**
Netzabgang 400VAC 16A Leitungsschutzschalter mit potentialfreiem Kontakt bestehend aus:
1 Leitungsschutzschalter, 3-polig
3 Reihenklemmen + N + PE

Nennstrom A:  16
Menge: 1,000 St
DIN 276/2006: 481

**5.250 Netzabgang 230VAC 16A Leitungsschutzschalter**
Netzabgang 230VAC 16A Leitungsschutzschalter mit potentialfreiem Kontakt bestehend aus:
1 Leitungsschutzschalter, 1-polig
1 Reihenklemme + N + PE

Nennstrom A:  16
Menge: 1,000 St
DIN 276/2006: 481

**5.260 Frostschutzsteuerung**
Frostschutzsteuerung
bestehend aus:
1 Hilfsschütz
3 Reihenklemmen + PE
Handbedien-und Signalisierungsebene einschließlich Steuerung sind Bestandteil der Automationsstation.
Menge: 1,000 St
DIN 276/2006: 481

**5.270 Pumpensteuerung 230VAC 1,5kW Netzabgang mit Meldung**
Pumpensteuerung 230VAC 1,5kW
Netzabgang mit Meldung
bestehend aus:
1 Leitungsschutzschalt., 1-polig m. HiKo
1 Hilfsrelais
5 Reihenklemmen + N + PE
Handbedien-und Signalisierungsebene
einschließlich Steuerung sind
Bestandteil der Automationsstation.
Nennleistung kW: 1,5
Menge: 1,000 St
DIN 276/2006: 481

**5.280 Motorsteuerung 400VAC 1,5kW Leitungsschutzschalter**
Motorsteuerung 400VAC 1,5kW
Leitungsschutzschalter
bestehend aus:
1 Leitungsschutzschalter 3-polig m. HiKo
1 Leistungsschütz m. HiKo 1S/1Ö
1 Überstromauslöser
3 Reihenklemmen + PE
Handbedien-und Signalisierungsebene einschließlich Steuerung sind Bestandteil der Automationsstation.
Nennleistung kW: 1,5
Menge: 2,000 St
DIN 276/2006: 481

**5.290 Aufschaltung Fensterkontakt**
Meldung potentialfrei

bestehend aus:
3 Reihenklemmen

Handbedien-und Signalisierungsebene einschließlich
Steuerung sind Bestandteil der Automationsstation.
Menge: 1,000 St
DIN 276/2006: 481

**5.300 Aufschaltung Messwert passiv, aktiv**
Aufschaltung Messwert
passiv, aktiv
bestehend aus:
Reihenklemmen +PE
Menge: 30,000 St
DIN 276/2006: 481

**5.310 Aufschaltung Messwert aktiv**
Aufschaltung Messwert aktiv

bestehend aus:
3 Reihenklemmen +PE
Menge: 4,000 St
DIN 276/2006: 481

**5.320 Aufschaltung Stellbefehl stetig**
Aufschaltung Stellbefehl stetig

bestehend aus:
3 Reihenklemmen +PE
Menge: 3,000 St
DIN 276/2006: 481

**5.330 Meldung potentialfrei**
Meldung potentialfrei

bestehend aus:
3 Reihenklemmen

Handbedien-und Signalisierungsebene einschließlich
Steuerung sind Bestandteil der Automationsstation.
Menge: 27,000 St
DIN 276/2006: 481

**5.340 Meldung potentialbehaftet**
Meldung potentialbehaftet
bestehend aus:
1 Hilfsrelais
3 Reihenklemmen
Handbedien-und Signalisierungsebene einschließlich Steuerung sind Bestandteil der Automationsstation.
Menge: 6,000 St
DIN 276/2006: 481

**5.350 Volumenstromregler stetig**
Volumenstromregler stetig
bestehend aus:
5 Reihenklemmen + PE
Handbedien-und Signalisierungsebene einschließlich Steuerung sind Bestandteil der Automationsstation.
Menge: 7,000 St
DIN 276/2006: 481

**5.360 Reparaturschalterüberwachung**
Reparaturschalterüberwachung

bestehend aus:
2 Reihenklemmen + N + PE

Handbedien-und Signalisierungsebene einschließlich
Steuerung sind Bestandteil der Automationsstation.
Menge: 3,000 St
DIN 276/2006: 481

**5.370 Rauchmeldeüberwachung**
Rauchmeldeüberwachung

bestehend aus:
1 Hilfsrelais
4 Reihenklemmen + N + PE
Steuerungsteil:
1 Leuchtmelder Led 1-flammig
Menge: 2,000 St
DIN 276/2006: 481

**5.380 Einbau/Verdrahtung auf Montageplatte**
Einbau/Verdrahtung auf Montageplatte

Geräte und sämtliche Zubehörteile, einschließlich
Beschilderung. Reihenklemmen nach Bedarf.
Menge: 1,000 St
DIN 276/2006: 481

**5.390 Koppelrelais 1 Wechsler und Schalter mit Rückmeldung**
Koppelrelais
1 Wechsler und Schalter mit Rückmeldung
Kunststoffgehäuse,
LED-Betriebsanzeige,
Schalter Auto/Aus/Hand mit Rückmeldung
Montage auf Normschiene
Nennspannung: 24VAC/DC
Nennstrom A: 0,013
Leitungsanschluss: max 2,5mm²
Kontaktbelastung: 6A
Schaltleistung: 1500VA
Schutzart: IP20 Klemmen
Schutzart: IP50 Gehäuse
Umgebungstemperatur: -20..55°C
BxHxT mm: ca. 11,2x60x69
Gewicht kg:ca.  0,045
Menge: 8,000 St
DIN 276/2006: 481

**5.400 Analogwertgeber Einstellbarer Ausgang 0..10V**
Analogwertgeber
Einstellbarer Ausgang 0..10V,
mit Betriebsartenschalter "Auto" und "Manuell".
Kurzschlussfest für Schaltschrankeinbau, Montage auf Normschiene.
Netz 24V/50..60Hz
Nennspannung: 24VAC/DC
Schutzart: IP20
Umgebungstemperatur: 0..55°C
BxHxT mm: ca. 35x68x74
Menge: 7,000 St
DIN 276/2006: 481

**5.410 EDAT-Modul auf Hutschiene im Schrank**
Menge: 3,000 St
DIN 276/2006: 481

**5.420 Werkstatt-/Montageplanung Schaltschrank**
*** Pauschalposition
Werkstatt-/Montageplanung Schaltschrank
nach DIN18386 (VOB Teil C) sowie nach VDI6026

Werkstatt- und Montageplanung bestehend aus Erstellung
und Übergabe folgender Unterlagen:
Stromlaufpläne nach DIN EN 61082-1 (VDE 0040-1) Übersichtsplan mit Eintragung der Standorte der Bedieneinrichtungen und Informationsschwerpunkte Kabellisten mit Funktionszuordnung und Leistungsangaben Stücklisten

Grundlage der Werkstatt- und Montageplanung ist die Übergabe der vollständigen Ausführungsunterlagen nach DIN18386 Punkt 3.1.3 sowie VDI6026 durch den Auftraggeber.
Menge: 1,000 psch
DIN 276/2006: 481

**5.430 Schaltschrank Transport und Montage**
Schaltschrank Transport und Montage

Schaltschrank wie vorstehend beschrieben zum Verwendungsort transportieren.
Aufstellungsort nach Angabe des Auftraggebers bzw. in Abstimmung mit der Bauleitung festlegen. Die örtlichen Begebenheiten sind zu beachten bzw. durch Baustellenbesichtigung zu überprüfen.
Schaltschrank montieren.
Menge: 1,000 St
DIN 276/2006: 481

**5.440 Inbetriebnahme Schaltschrank und Einregulierung**
Inbetriebnahme Schaltschrank und Einregulierung

Zur Inbetriebnahme und Einregulierung des
Lieferumfanges werden folgende Leistungen erbracht:
Überprüfung der externen Anschlüsse des Lieferumfanges
Soll/Ist-Vergleich sämtlicher Motor-, Nennströme-,
Wirk-, Blind- und Scheinleistungen sowie Wirkungsgrade
Überprüfung und Inbetriebnahme von Gewerkeschaltschränken und Feldgeräten,  soweit sie im Lieferumfang des AN enthalten sind Einstellen der Überstromauslöser
Erstellung von Messprotokollen
Überprüfung der einzelnen Systemkomponenten auf bestimmungsgemässe Funktion wie:
- Stellrichtungen
- Drehrichtungen
- Sicherheitseinrichtungen
- Funktionsabläufe
- Schnittstellen zu übergreifenden Gewerken
Menge: 1,000 St
DIN 276/2006: 481

### Abschnitt 6 Automationstechnik EG

*Hinweis: Automationstechnik EG*

**6.10 Automationsstation für Hutschienenmontage**
Automationsstation für Hutschienenmontage

- Zertifiziert nach BACnet Standard
  ISO 16484-5 Revision 1.20
- Zertifiziert nach AMEV-Testat AS-B
- Dynamische Anzahl von Regelkreisen
- Fernbedienung aller Funktionen jeder angeschlossenen
  DDC4000e Automationsstationen sowie über an Ethernet
  angeschlossenen PC mit Internet Explorer oder über
  mobile Endgeräte wie Smartphones/Tablets mit
  Standardbrowser
- 4 Regelkreise für Lüftung oder 8 Regelkreise für
  Heizung, erweiterbar durch Hard- und Softwareobjekte
- Trendwertspeicher für min. 100.000 Trendwertpunkte
- Speicher 4GB Flash, 512 MB RAM
Kommunikationsschnittstellen:
- 2x Ethernet (interner Switch) zum Anschluss von
  Automationsstationen (CAT5)
- 2x RS485 für 1x BACnet MS/TP Kommunikation mit BACnet
  Feldgeräten oder Automationsgeräten
- 2x RS232 für 1x GSM-Modem
- 2 Busse einzeln umschaltbar, Schaltschrankbus oder
  Feldbus
- 1x USB für Datensicherung, Rücksicherung und
  Firmwareupdate
- Kunststoffgehäuse für Schaltschrankeinbau auf
  Hutschiene DIN EN 50022

R Anzahl Regelkreise: 4/8
Schnittstelle Feldbus: max. 2 oder
Schnittst.Schaltsch.bus: max. 2
Schnittst. Ethernet: 2 BACnet IP, TCP/IP
Schnittstelle RS485: 1 BACnet MS/TP
Schnittstelle RS232: 1
Schnittstelle USB: 1
Netz: 24VAC, 20VA oder
Netz: 12/24VDC, 13W
Umgebungstemperatur: 0..55°C
Umgebungsfeuchte: 20..80 %r.F.
Schutzart: IP20
BxHxT mm: ca. 143,3x90x60
Gewicht kg: ca. 0,26

Leitfabrikat:
Fabrikat: Kieback&Peter
Typ: DDC4020E
Menge: 1,000 St
DIN 276/2006: 481

**6.20 Anzeige- und Bediengerät für DDC4000e mit Farb-Touchscreen**
Anzeige- und Bediengerät für DDC4000e
mit Farb-Touchscreen

zur Bedienung einer Automationsstation DDC4000e
Farb-TFT-Touchscreen 17,8 cm (7,0 Zoll), Breitbild 15:9
- Grafische Dialoge für die Abfrage und Eingabe von:
  Sollwerte, Istwerte, Schaltzuständen und Zeiten
- Darstellung von DDC-Anlagenbildern mit graphischer
  Bedienmöglichkeit
- mehrfarbige Leuchtdiode zur Anzeige von Betriebs- und
  Störmeldungen und Kommunikationsstatus
- Grafische Abfrage und Eingabe von DDC-Regel- und
  -Steuerparameter in verschiedenen Prioritätsebenen
- konfigurierbarer Bildschirmschoner
- Fernbedienung von bis zu 99 angeschlossenen
  Automationsstationen DDC4000
- Kommunikationsschnittstellen:
  Ethernet 10/100/1000-Base-T (RJ45) zum Anschluß von
  Automationsstationen
- Benutzerführung in 16 Sprachen

Auflösung: 800x480 Pixel
Netz: 12..24VDC
Leistungsaufnahme: 7,0W
Schnittst. Ethernet: 1
Schnittstelle USB: 1
Umgebungstemperatur: 0..55°C
Umgebungsfeuchte: 20..80 %r.F.
Schutzart: IP20 Gehäuse
Schutzart: IP65 Front
BxHxT mm: ca. 203x149x27
Gewicht kg: ca. 0,9

Leitfabrikat:
Fabrikat: Kieback&Peter
Typ: TPC70
Menge: 1,000 St
DIN 276/2006: 481

**6.30 Ein-Ausgabe-Modul digital 64 BE/BA**
Ein-Ausgabe-Modul digital 64 BE/BA

- Aufnahme von 64 binären Datenpunkten.
- Automatische Anmeldung des Moduls am
  DDC4000 GA-System.
- Kaskadierung mehrerer Module mit Kaskaden-Stecker.
- Austausch ohne Neuverkablung
- Lampen für Fehler und Bus
- Adresseinstellung über Drehschalter
- Kunststoffgehäuse für Schaltschrankeinbau auf
  Hutschiene DIN EN 50022
BE/BA umschaltbar: 64
Schnittst.Schaltsch.bus: 1
Netz: 24VAC/DC
Leistungsaufnahme VA: 3,2
Umgebungstemperatur: 0..45°C
Umgebungsfeuchte: 20..80%r.F.
Schutzart: IP20
BxHxT mm: ca. 144x90x55
Gewicht kg: ca. 0,34

Leitfabrikat:
Fabrikat: Kieback&Peter
Typ: BMD4064
Menge: 1,000 St
DIN 276/2006: 481

**6.40 Ein-Ausgabe-Modul analog 24 AE/AA**
Ein-Ausgabe-Modul analog 24 AE/AA

- Kunststoffgehäuse für Schaltschrankeinbau auf
  Hutschiene DIN EN 50022
- Aufnahme von 24 analogen Datenpunkten.
- Automatische Anmeldung des Moduls am
  DDC4000 GA-System.
- Kaskadierung mehrerer Module mit Kaskaden-Stecker.
- Austausch ohne Neuverkablung
- Lampen für Fehler und Bus
- Adresseinstellung über Drehschalter
AE/AA umschaltbar: 24
Eingang aktiv: 0..10VDC oder
Eingang aktiv: 2,73V/0°C, TK10mV/K
Eingang passiv: KP250, Ni100
Ausgangssignal: 0..10VDC
Schnittst.Schaltsch.bus: 1
Netz: 24VAC
Leistungsaufnahme VA: 2,4
BxHxT mm: ca. 144x90x55
Umgebungstemperatur: 0..45°C
Umgebungsfeuchte: 20..80%r.F.
Schutzart: IP20
Gewicht kg: ca. 0,34

Leitfabrikat:
Fabrikat: Kieback&Peter
Typ: BMA4024
Menge: 2,000 St
DIN 276/2006: 481

**6.50 Industrial Ethernet Switch 5-Port 10/100 MBit/s**
Industrial Ethernet Switch 5-Port
10/100 MBit/s
Tragschienenmontage
Versorgungsspannung 24 V AC/DC
Menge: 1,000 St
DIN 276/2006: 481

### Abschnitt 7 Feldgeräte DG ASP 1

DIN 276/2006: 481

*Hinweis: RLT Anlage DG*

**7.10 Federrücklaufantrieb 4Nm, 24VAC/DC**
Federrücklaufantrieb 4Nm, 24VAC/DC

- Verstellung von Luftklappen mit Sicherheitsfunktionen
- Klappengrösse bis ca. 0,8m²
- Auf-Zu-Antrieb
- Drehsinn wählbar durch Montage L/R

Nennspannung: 24VAC/DC
Dimensionierung: 7VA
Leistungsverbrauch: - während Federaufzug 5W
 - in Ruhestellung 2,5W
Laufzeit: - Motor 40..75s
 - Federrücklauf ca. 60s
Drehmoment: 4Nm
Schalleistungspegel: - Motor  max. 50dB (A)
 - Feder ca. 62dB (A)
Stellungsanzeige: mechanisch
Schutzklasse: III
Schutzart: IP54
Umgebungstemperatur: -30°C..50°C
Wartung: wartungsfrei
Gewicht: ca. 1,40kg
Menge: 2,000 St
DIN 276/2006: 481

**7.20 Frostschutzthermostat mit aktivem u. schaltendem Ausgang**
Frostschutzthermostat mit aktivem u. schaltendem Ausgang

Spannungsversorgung: 24V AC/DC
MB: 0...15°C
Ausgänge:
1 x 0-10V (entspricht 0..15°C)
1 x 0-10V Ventil
1 x Wechsler (potentialfrei)
Gehäuse: Tyr 2
mit Display
Fühlerlänge: 3,0m
mit Heizelement
inkl. Montageklammern
IP65
Menge: 1,000 St
DIN 276/2006: 481

**7.30 Klappenantrieb, 24V AC/DC 20 Nm, stetig, Stellungsrückmeldung**
Klappenantrieb, 24V AC/DC
20 Nm, stetig, Stellungsrückmeldung

Stetiger Federrücklaufantrieb mit Notstellfunktion für das Verstellen von Luftklappen in haustechnischen Lüftungs- und Klimaanlagen, für Luftklappengrößen bis ca. 4 m2,
Motor Drehmoment 20 Nm,
Nennspannung 24 AC/DC,
Ansteuerung stetig DC 0 ... 10 V,
Stellungsrückmeldung DC 2 ... 10 V,
Anschluss 4 x 0,75 mm2,
Schutzart IEC/EN IP54,
wartungsfrei,
Antrieb wird mit einem
Normstellsignal DC 0 ... 10 V
Angesteuert, Klappe erreicht durch den Antrieb unter gleichzeitigem Spannen der Rückzugsfeder die Betriebsstellung, bei Spannungsunterbrechung dreht  die Klappe mittels Federenergie in die Notstellposition zurück

Drehmoment: 20Nm
Stellsignal: 0..10VDC
Stellungsrückmeldung: 2..10VDC
Umgebungstemperatur: -30..50°C
Umgebungsfeuchte: 95%r.F. nicht kond.
Netz: 24VAC/DC
Leistungsaufnahme VA: 7,5
Drehwinkel: max. 90°
Stellzeit: 150s Auf, 20s Zu
Schutzart: IP54
Gewicht kg: ca. 2,1
Menge: 1,000 St
DIN 276/2006: 481

**7.40 Kanalrauchmelder 230VAC 0,16 DIBt inklusive Entnahmerohr 0,16 m**
Kanalrauchmelder 230V AC
inklusive Entnahmerohr 0,16 m.

Bauteilgeprüft in Verbindung mit Brand- und Rauchschutzklappen DIBt-Zulassung Nr.Z-78.6-200 für jährliche Wartung. Für den Einsatz in Lüftungskanälen zur frühzeitigen Erkennung von Schwelbränden und Bränden mit Rauchentwicklung. Der Sensor arbeitet nach dem Streulichtprinzip. Mit Alarmschwellennachführung, dadurch längere Standzeit. Kontinuierliche Anzeige der Verschmutzung durch 2-stellige LED-Anzeige im Klartext. Bei Verschmutzung > 70% fällt das Relais ab.
Anzeige von Rauchalarm, fehlender Luftströmung, Systemstörung und Betriebsbereitschaft durch LED's.
Entriegelung und Funktionsprüfung durch Taster. Rauchalarmrelais mit pot.-freiem Umschalt-/Öffnerkontakt. Eine Überprüfung mit Testspray ist ohne Öffnung des Deckels möglich. Lieferung mit Luftkanalentnahmerohr 160 mm lang.

Anschlussverschraubung:  3 x M 16
Abmessungen ohne Rohr: ca. 166 x 257 x 77 mm (BxHxT)
Umgebungstemperatur:  -20...+50°C
Strömungsgeschwindigkeit:  1-20m/s
Schutzart:  IP 54, mit WDG IP 65
Menge: 2,000 St
DIN 276/2006: 481

**7.50 Differenzdruckwächter 20..300Pa**
Differenzdruckwächter 20..300Pa
mit Kunststoffgehäuse,
Schlauchanschlüsse, Wandkonsole,
2m PVC-Schlauch und 2 Schlauchnippel
Einsatzbereich Druck: 20..300Pa
Umgebungstemperatur: -15..80°C
Kontaktbelastung: 5(1)A, 250VAC
Schutzart: IP54
Gewicht kg: ca. 0,32
Menge: 2,000 St
DIN 276/2006: 481

**7.60 Differenzdruckwächter 100..1000Pa**
Differenzdruckwächter 100..1000Pa
mit Kunststoffgehäuse,
Schlauchanschlüsse, Wandkonsole,
2m PVC-Schlauch und 2 Schlauchnippel
Einsatzbereich Druck: 100..1000Pa
Umgebungstemperatur: -15..80°C
Kontaktbelastung: 5(1)A, 250VAC
Schutzart: IP54
Gewicht kg: ca. 0,32
Menge: 2,000 St
DIN 276/2006: 481

**7.70 Luftstrom-Messumformer**
Luftstrom-Messumformer

mit Display
Spannungsversorgung: 24V AC/DC
MB: 0,1....20m/s
Ausgang: 0-10V (linear)
PLEUROFORM-Rohr, EL=200mm
incl. Montageflansch
IP65
Menge: 1,000 St
DIN 276/2006: 481

**7.80 Kanalfeuchte-Temperaturfühler mit LCD mit Differenzdrucksensor 500Pa**
Kanalfeuchte-Temperaturfühler mit LCD
mit Differenzdrucksensor 500Pa

Spannungsversorgung: 24 V AC (± 20 %) oder 15.36 V DC
Druckbereich: ±500Pa
digitaler Feuchte-/ Temperatursensor
MB rel. Luftfeuchte: 0.100% r. H. ±2%
MB Temperatur: 0.+50°C ±0,2K
Ausgang: Modbus RTU
Gehäuse: Tyr 2, Kunststoff, PA6 30% Glaskugel
mit Schnellverschlussschrauben,
Kabelverschraubung mit Zugentlastung M16x1,5
Maße: 126 x 90 x 50 mm
Farbe: verkehrsweiß, ähnlich RAL 9016
IP65
mit Display
mit automatischer Nullpunktkalibrierung
Menge: 2,000 St
DIN 276/2006: 481

**7.90 Tauchfühler**
Tauchfühler

Sensor: LM235Z
Klasse B, MB: -30/+125°C
2-Leiteranschluss
Gehäuse: Kunststoff, Polyamid,
Schnellverschlussschrauben, Kabelverschraubung mit Zugentlastung M16
Farbe: verkehrsweiß, ähnlich RAL 9016
Einbaulänge: 100mm
ohne Tauchhülse + ohne Montageflansch
IP67
Menge: 2,000 St
DIN 276/2006: 481

**7.100 Reparatur- und Sicherheitsschalter Hauptschalter mit Not-Aus-Funktionim**
Reparatur- und Sicherheitsschalter
Hauptschalter im

- Kunststoffgehäuse
- 3polig mit 2 Hilfskontakten (1 NO, 1 NC)
- KS-Gehäuse,Sperrvorrichtung

WECHSELSTROMWERTE
Bemessungsbetriebssp.: 690V
Bemessungsisolationssp.:690V
Bemessungsdauerstrom: 20A

Ausschaltvermögen
  220-240V, 120A
  380-440V, 120A
  660-690V, 80A

Bemessungsschaltleistung
- AC-3 Direktanlassen von Käfigläufern, Ausschalten
  während des Laufes, Stern-Dreieck-Anlauf
  220-240V, 3kW
  380-440V, 5,5kW
  500-500V, 5,5kW
  660-690V, 5,5kW

Bemessungsstoßspannungsfestigkeit: 4kV

max. Umgebungstemp. der Kontakteinheit
- offen bei 100%,  50°C
- gekapselt bei 100%, 35°C
Menge: 3,000 St
DIN 276/2006: 481

**7.110 Kanalrauchmelder 230VAC 0,16 DIBt inklusive Entnahmerohr 0,16 m**
Kanalrauchmelder 230V AC
inklusive Entnahmerohr 0,16 m.

Bauteilgeprüft in Verbindung mit Brand- und Rauchschutzklappen DIBt-Zulassung Nr.Z-78.6-200 für jährliche Wartung. Für den Einsatz in Lüftungskanälen zur frühzeitigen Erkennung von Schwelbränden und Bränden mit Rauchentwicklung. Der Sensor arbeitet nach dem Streulichtprinzip. Mit Alarmschwellennachführung, dadurch längere Standzeit. Kontinuierliche Anzeige der Verschmutzung durch 2-stellige LED-Anzeige im Klartext. Bei Verschmutzung > 70% fällt das Relais ab. Anzeige von Rauchalarm, fehlender Luftströmung, Systemstörung und Betriebsbereitschaft durch LED's Entriegelung und Funktionsprüfung durch Taster. Rauchalarmrelais mit pot.-freiem Umschalt-/Öffnerkontakt. Eine Überprüfung mit Testspray ist ohne Öffnung des Deckels möglich. Lieferung mit Luftkanalentnahmerohr 160 mm lang.

Anschlussverschraubung:  3 x M 16
Abmessungen ohne Rohr:  ca. 166 x 257 x 77 mm (BxHxT)
Umgebungstemperatur:  -20...+50°C
Strömungsgeschwindigkeit:  1-20m/s
Schutzart:  IP 54, mit WDG IP 65
Menge: 4,000 St
DIN 276/2006: 481

**7.120 Raumsensor Temperatur CO2/VOC weiß LCD 3xV**
Raumsensor Temperatur CO2/VOC weiß LCD 3xV

Messgrößen: Temperatur, CO2, VOC, CO2/VOC-Mix
Schnittstelle: Aktiv, 0..5 V, 0..10 V
Konfiguration: USEapp, uConfig
Ausgang Spannung: 3x 0..10 V oder 0..5 V, einstellbar
über Jumper, live-zero-Konfiguration über App oder uConfig, min. Last 10 kO
Temperatureinsatzbereich (°C): 0..+50
Temperatureinsatzbereiche (°C): 0..+50
Ausgangssignal Temperatur: 0..+50 °C
(Standardeinstellung), auswählbar aus 4 Temperaturbereichen
-50..+50 | 0..+50 | -20..+80 | -15..+35 °C, optional konfigurierbar
Einsatzbereich Feuchte: max. 85% rH nicht kondensierend
Genauigkeit Temperatur: ±0,5 K (typ. bei 21 °C)
Messbereich CO2: 0..2000 ppm, 0..5000 ppm, optional
konfigurierbar
Genauigkeit CO2: ±50 ppm +3% des Messwerts (typ. bei 21
°C, 50% rH, 1015 hPa), Selbstkalibrierung
Dual Channel
Messung VOC (Mischgas): beheizter Metalloxid-Halbleiter
Spannungsversorgung: 15..35 V = SELV, 19..29 V ~ SELV
Leistungsaufnahme: typ. 0,4 W (24 V =), 0,8 VA (24 V ~)
Anzeige: LCD 29x35 mm, RGB-Hintergrundbeleuchtung, mit
Ampelfunktion, Schwellwerte konfigurierbar,
optional parametrierbar über App oder uConfig
Gehäuse: PC V0
Farbe: reinweiß
Schutzart: IP30, gemäß DIN EN 60529
Anschluss: werkzeuglos montierbare Federzugklemme, max.
1,5 mm², Kabeleinführung Öffnung Rückseite,
Sollbruchstelle unten oder Bohrmarkierung oben
Montage: Aufputz auf Standard UP-Dose (Ø=60 mm), flach
auf Untergrund, kleben oder schrauben,
Gehäuseunterteil kann separat vom Gehäuseoberteil
vormontiert und verdrahtet werden
Menge: 2,000 St
DIN 276/2006: 481

**7.130 Raum- Temperaturfühler 0..+50 °C, IP 20**
Raum- Temperaturfühler 0..+50 °C, IP 20

Spannungsversorgung: 15..35 V DC
oder 19..29 V AC
Ausgang: 0..10 V oder 0..5 V
Umgebungstemperatur: -35..+70 °C
Umgebungsfeuchte: max. 85 % r. H.
Messbereich Temperatur: 0..+50 °C
Gehäuse: NOVOS 3, PC V0, reinweiß
Abmaße: (LxBxH) 110 x 100 x 23 mm
Anschluss elektrisch: Werkzeuglos
montierbare Federzugklemme
Schutzart: IP 20
Menge: 1,000 St
DIN 276/2006: 481

**7.140 Differenzdruckwächter 20..300Pa**
Differenzdruckwächter 20..300Pa
mit Kunststoffgehäuse,
Schlauchanschlüsse, Wandkonsole,
2m PVC-Schlauch und 2 Schlauchnippel
Einsatzbereich Druck: 20..300Pa
Umgebungstemperatur: -15..80°C
Kontaktbelastung: 5(1)A, 250VAC
Schutzart: IP54
Gewicht kg: ca. 0,32
Menge: 1,000 St
DIN 276/2006: 481

**7.150 Differenzdruckwächter 100..1000Pa**
Differenzdruckwächter 100..1000Pa
mit Kunststoffgehäuse,
Schlauchanschlüsse, Wandkonsole,
2m PVC-Schlauch und 2 Schlauchnippel
Einsatzbereich Druck: 100..1000Pa
Umgebungstemperatur: -15..80°C
Kontaktbelastung: 5(1)A, 250VAC
Schutzart: IP54
Gewicht kg: ca. 0,32
Menge: 2,000 St
DIN 276/2006: 481

*Hinweis: Treppenhaus*

**7.160 Raum- Temperaturfühler, LM235Z, IP 20**
Raum- Temperaturfühler, LM235Z, IP 20

Spannungsversorgung: 15..35 V DC
oder 19..29 V AC
Sensor: LM235Z
Ausgang: 0..10 V
Temperaturbereich: -35..+70 °C
Umgebungsfeuchte: max. 85 % r. H.
Gehäuse: NOVOS 3, PC V0, reinweiß
Abmaße: (LxBxH) 110 x 100 x 23 mm
Anschluss elektrisch: Werkzeuglos montierbare Federzugklemme
Schutzart: IP 20
Menge: 6,000 St
DIN 276/2006: 481

**7.170 Tauchtemperatur-Messwertgeber**
Tauchtemperatur-Messwertgeber
Ms-Schutzrohr
Messtoleranz entsprechend VDI 3512,
entsprechend Genauigkeitsklasse "A-TGA"
Mess-System: aktiv
Messelement: 2,73V/0°C, 10mV/K
Messtoleranz: typisch ±0,2K
Messbereich: 0..130°C
Umgebungstemperatur: 0..130°C, Sensor
Umgebungstemperatur: -30..80°C, Gehäuse
Umgebungsfeuchte: 0..95 %r.F
Umgebungsfeuchte: nicht kondensierend
Gewinde: R 1/2"
Einbaulänge: ca. 150mm
Schutzart: IP65
Gewicht kg: ca. 0,201
Menge: 2,000 St
DIN 276/2006: 481

**7.180 Niro-Fühlertasche für TVD(B)15, TDN(B)15**
Niro-Fühlertasche für TVD(B)15, TDN(B)15
Einbaulänge: 150mm
Gewinde: R 1/2"
PN: 16
Gewicht kg: ca. 0,12
Menge: 2,000 St
DIN 276/2006: 481

**7.190 Thermo-Kleinstellantrieb**
Kleinstellantrieb DDC A5 24 V AC/DC
NC 0-10 V DC 6.5 mm Stellweg
mit Ventilwegerkennung Rückkanal 0-10 V
Typ: APO 44625-20N00-1S
Schließkraft: 125 N
Schutzgrad: IP54 (in allen Montagelagen)
Steuerspannung: 0
10V (100 kOhm)
Rückkanal: 0
10V
Anschlussleitung: steckbar, 1 m, 3x0,22 mm², weiß
Gehäuse: weiß (RAL9003)
Bedruckung: ohne Logo
Betriebsleistung: 1,2 W
Mittlere Stellzeit: 30 s/mm
Abmessung(mm) H/B/T: 59,5 (+8) / 44 / 64
- Ventilweg-Erkennung zur optimalen Anpassung des
Steuersignals auf den Arbeitsbereich des Ventils
- Rückkanal zur exakten Auswertung der Ventilposition
- Patentierter 100% Schutz bei undichten Ventilen
- Rundum Funktionsanzeige
- Hohe Funktionssicherheit und Lebenserwartung
- Geringe Leistungsaufnahme
- einfache, zeitsparende Steckmontage
- 360° Montagelage
- Anpassungskontrolle auf Ventil
- Demontageschutz
Menge: 12,000 St
DIN 276/2006: 481

*Hinweis: Ratsaal*

**7.200 2-Weg Energieventil DN20 G1¼" steig 24V BACnet**
2-Weg Energieventil DN20 G1¼" steig 24V BACnet

Elektr. 2-Weg-PI-RKH Energy Valve
AC/DC 24 V
BACnet IP, BACnet MS/TP, Modbus TCP, Modbus RTU, MP-
Bus, 2-10V
DN 20
Innen- und Aussengewinde, Rp ¾"G 1", PN 25
ps 1600 kPa, V'nom 0.69 l/s
Mediumstemperatur -10...120°C
Menge: 12,000 St
DIN 276/2006: 481

**7.210 2-Weg Energieventil DN20 G1¼" steig 24V BACnet**
2-Weg Energieventil DN20 G1¼" steig 24V BACnet

Elektr. 2-Weg-PI-RKH Energy Valve
AC/DC 24 V
BACnet IP, BACnet MS/TP, Modbus TCP, Modbus RTU, MP-
Bus, 2-10V
DN 20
Innen- und Aussengewinde, Rp ¾"G 1", PN 25
ps 1600 kPa, V'nom 0.69 l/s
Mediumstemperatur -10...120°C
Menge: 18,000 St
DIN 276/2006: 481

**7.220 Tauchtemperatur-Messwertgeber**
Tauchtemperatur-Messwertgeber
Ms-Schutzrohr
Messtoleranz entsprechend VDI 3512,
entsprechend Genauigkeitsklasse "A-TGA"
Mess-System: aktiv
Messelement: 2,73V/0°C, 10mV/K
Messtoleranz: typisch ±0,2K
Messbereich: 0..130°C
Umgebungstemperatur: 0..130°C, Sensor
Umgebungstemperatur: -30..80°C, Gehäuse
Umgebungsfeuchte: 0..95 %r.F
Umgebungsfeuchte: nicht kondensierend
Gewinde: R 1/2"
Einbaulänge: ca. 150mm
Schutzart: IP65
Gewicht kg: ca. 0,201
Menge: 4,000 St
DIN 276/2006: 481

**7.230 Niro-Fühlertasche für TVD(B)15, TDN(B)15**
Niro-Fühlertasche für TVD(B)15, TDN(B)15
Einbaulänge: ca. 150mm
Gewinde: R 1/2"
PN: 16
Gewicht kg: ca. 0,12
Menge: 3,000 St
DIN 276/2006: 481

**7.240 Reparatur- und Sicherheitsschalter Hauptschalter mit Not-Aus-Funktion**
Reparatur- und Sicherheitsschalter
Hauptschalter mit Not-Aus-Funktion

- 3-polig mit 2 Hilfskontakten (1 NO, 1 NC)
- KL-Gehäuse,Sperrvorrichtung

Bemessungsbetriebssp: 690V
Bemessungsisolationssp.: 690V
Bemessungsdauerstrom: 32A
Ausschaltvermögen: 220-240V, 220A
 380-440V, 220A
 660-690V, 135A

Bemessungsschaltleistung
- Stern-Dreieck-Anlauf
  220-240V, 5,5kW
  380-440V, 7,5kW
  500-500V, 7,5kW
  660-690V, 7,5kW

Hilfskontakte
- Bemessungsisolationsspannung  500V
- Bemessungsstoßspannungsfest.  6kV
- Bemessungsdauerstrom  10A

minimale Spannung  20V
Bemessungsstoßspannungsfest.  6kV
max. Vorsicherung  35A

max. Umgebungstemp
- offen bei 100%, +50°C
- gekapselt bei 100%, +35°C
Menge: 2,000 St
DIN 276/2006: 481

*Hinweis: Heizung*

**7.250 Tauchtemperatur-Messwertgeber**
Tauchtemperatur-Messwertgeber
Ms-Schutzrohr
Messtoleranz entsprechend VDI 3512,
entsprechend Genauigkeitsklasse "A-TGA"
Mess-System: aktiv
Messelement: 2,73V/0°C, 10mV/K
Messtoleranz: typisch ±0,2K
Messbereich: 0..130°C
Umgebungstemperatur: 0..130°C, Sensor
Umgebungstemperatur: -30..80°C, Gehäuse
Umgebungsfeuchte: 0..95 %r.F
Umgebungsfeuchte: nicht kondensierend
Gewinde: R 1/2"
Einbaulänge: ca. 150mm
Schutzart: IP65
Gewicht kg: ca. 0,201
Menge: 3,000 St
DIN 276/2006: 481

**7.260 Niro-Fühlertasche für TVD(B)15, TDN(B)15**
Niro-Fühlertasche für TVD(B)15, TDN(B)15
Einbaulänge: ca. 150mm
Gewinde: R 1/2"
PN: 16
Gewicht kg: ca. 0,12
Menge: 3,000 St
DIN 276/2006: 481

**7.270 Reparatur- und Sicherheitsschalter Hauptschalter mit Not-Aus-Funktionim**
Reparatur- und Sicherheitsschalter
Hauptschalter im
- Kunststoffgehäuse
- 3polig mit 2 Hilfskontakten (1 NO, 1 NC)
- KS-Gehäuse,Sperrvorrichtung

WECHSELSTROMWERTE
Bemessungsbetriebssp.: 690V
Bemessungsisolationssp.:690V
Bemessungsdauerstrom: 20A

Ausschaltvermögen
  220-240V, 120A
  380-440V, 120A
  660-690V, 80A

Bemessungsschaltleistung
- AC-3 Direktanlassen von Käfigläufern, Ausschalten
 während des Laufes, Stern-Dreieck-Anlauf
  220-240V, 3kW
  380-440V, 5,5kW
  500-500V, 5,5kW
  660-690V, 5,5kW

Bemessungsstoßspannungsfestigkeit: 4kV

max. Umgebungstemp. der Kontakteinheit
- offen bei 100%,  50°C
- gekapselt bei 100%, 35°C
Menge: 7,000 St
DIN 276/2006: 481

**7.280 Temperatur-Messwertgeber gekapselt mit Anschlusskabel 1,5m**
Temperatur-Messwertgeber
gekapselt mit Anschlusskabel 1,5m
Meßelement im Cu-Rohr 6x75mm,
Messtoleranz entsprechend VDI 3512,
entsprechend Genauigkeitsklasse "A-TGA"
Mess-System: aktiv
Messelement: 2,73V/0°C, 10mV/K
Messtoleranz: <=0,2K
Messbereich: 10..130°C
Umgebungstemperatur: 10..130°C
Umgebungsfeuchte: 0.95%r.F.
Umgebungsfeuchte: nicht kondensierend
Schutzart: IP65
Gewicht kg: ca. 0,06
Menge: 4,000 St
DIN 276/2006: 481

### Abschnitt 8 Schaltschrank DG ASP 1

DIN 276/2006: 481

*Hinweis: Schaltschrank RLT Anlage DG*

**8.10 Wandschrank, zweitürig 1000x1200x300 aus Stahlblech**
Wandschrank, zweitürig 1000x1200x300 aus Stahlblech

Tür gummigedichtet mit innen liegenden Scharnieren, Vorreiber und Stangenverschluss mit Doppelbartschlüssel, Kabelzuführung durch Verschraubung von oben/unten. Türanschlag rechts/links.
Breite mm: ca. 1000
Höhe mm: ca. 1200
Tiefe mm: ca. 300
Platzreserve: 20%
Farbe: RAL7035
Werkstoff: Stahlblech
Menge: 1,000 St
DIN 276/2006: 481

**8.20 Schaltplantasche in Schaltschranktür**
Schaltplantasche in Schaltschranktür liefern und
anbringen.
Menge: 1,000 St
DIN 276/2006: 481

**8.30 FF-Verschluss Griff für Profil**
FF-Verschluss Griff für Profil
Standard für die Stadt Stolberg.
Liefern und betriebsfertig montieren.
Menge: 1,000 St
DIN 276/2006: 481

**8.40 Ablagepult für Türbreite Belastbarkeit max. 30kg**
Menge: 1,000 St
DIN 276/2006: 481

**8.50 Einspeisung 400VAC 25A ohne Hauptsicherung**
Einspeisung 400VAC 25A
ohne Hauptsicherung
bestehend aus:
1 Hauptschalter 3-polig
Zuleitungsklemmen in erforderlicher Größe mit Abdeckung
Nennstrom: 25A
Nennstrom A: 25
Menge: 1,000 St
DIN 276/2006: 481

**8.60 Netzwiederkehrschaltung mit zentraler Störungsquittierung**
Netzwiederkehrschaltung
mit zentraler Störungsquittierung
bestehend aus:
1 Wischrelais, einschaltwischend bis 1 Sek.
1 Hilfsschütz mit 8 Kontakte für Selbsthaltung
Steuerungsteil:
1 Taster
Menge: 1,000 St
DIN 276/2006: 481

**8.70 Elektronischer M-Bus Drehstromzähler**
Elektronischer M-Bus Drehstromzähler für 4-Leiternetze
mit elektrischem Display für Hutschienenmontage

Technische Daten
Spannung:  3 x 230 / 400 V
Strom:  0,25-5 (65) A
Frequenz:  50 Hz
Zählwerk:  6.1 (LCD 7-stellig)
Genauigkeit:  B (gem. EN 50470-1,-3)
Eigenverbrauch (Pe):  < 0,55 VA (< 0,4 W) pro Phase
Eigenverbrauch (le):  < 0,01 VA pro Phase
Impulsausgang:  1x S0 (max. 27 V DC, 27 mA passiv)
Impulslänge:  100 ms
Temperaturbereich (Tb) (Betrieb)  -25°C ... +55°C
Temperaturbereich (TB) (Lagerung)  -40°C . +70°C
Luftfeuchtigkeit:  max. 95%, nicht kondensierend
  (gem. IEC 62052-11, EN 50470-1 und IEC 60068-2-30
Schutzklasse:  II
Schutzart Gehäuse und Anschlüsse  IP20
Gewicht:  ca. 0,35 kg
Abmessungen (B x H x T)  (4 TE)  ca.72 x 90 x 61 mm

inklusive aller Verbindungs- und Befestigungsmaterialien liefern und betriebsfertig montieren.
Menge: 1,000 St
DIN 276/2006: 481

**8.80 Phasenlampen für 400V Netz**
Phasenlampen für 400V Netz

bestehend aus:
3 Phasenlampen Led
3 Leitungsschutzschalter 1-polig
Menge: 1,000 St
DIN 276/2006: 481

**8.90 Steckdose 230V/50Hz 10A**
Steckdose 230V/50Hz 10A

Aufputzausführung mit LS-FI 2/10/0,03A
Einbau auf Montageplatte
Menge: 1,000 St
DIN 276/2006: 481

**8.100 Schaltschrankbeleuchtung mit Steckdose je Schaltschrankfeld**
Schaltschrankbeleuchtung mit Steckdose je Schaltschrankfeld
bestehend aus:
1 Leuchtstoffröhre 14W komplett
1 Türkontaktschalter
1 LS-FI 2/10/0,03A
Menge: 1,000 St
DIN 276/2006: 481

**8.110 Schaltschranklüfter 230V/50 Hz**
Schaltschranklüfter 230V/50 Hz

mit Filtermatte, Zuluftgitter, Abluftgitter mit Raumthermostat im Schaltschrank und 1 Leitungsschutzschalter 1-polig
Menge: 1,000 St
DIN 276/2006: 481

**8.120 Steuerspannungstrafo 230VAC 160VA mit MSS primär und LSS sekundär**
Steuerspannungstrafo 230VAC 160VA mit MSS primär und
LSS sekundär nach VDE 050 bestehend aus:
1 Motorschutzschalter mit Hilfskontakt
1 Leitungsschutzschalter mit Hiko
1 Transformator

Nennleistung VA:  160
Menge: 1,000 St
DIN 276/2006: 481

**8.130 Phasenüberwachung, 3 LED Meldeleuchten**
Phasenüberwachung, 3 LED Meldeleuchten

Netzwiederkehrschaltung
Selbsteinschaltung nach Spannungsabfall und
Resetschalter herstellen
Menge: 1,000 St
DIN 276/2006: 481

**8.140 Netzgerät 230VAC/24VDC 6A mit Leitungsschutzscha. primär/sekundär**
Netzgerät 230VAC/24VDC 6A mit Leitungsschutzscha.
primär/sekundär, spannungsstabilisiert, mit
potentialfreiem Kontakt, bestehend aus:
2 Leitungsschutzschalter 1-polig
1 Netzgerät (nur Einbau)

Nennstrom A:  6

Leitfabrikat:
Fabrikat: Kieback&Peter
Typ: FF2214-06-SSB

Bitte Produkt angeben:
Hersteller / Typ: '..................................................' vom Bieter einzutragen
Menge: 1,000 St
DIN 276/2006: 481

**8.150 Sicherheitstrafo 230/24VAC 160VA mit Leitungsschutzscha. primär/sekundär**
Sicherheitstrafo 230/24VAC 160VA mit Leitungsschutzscha. primär/sekundär nach VDE
0570/EN61558, mit potentialfreiem Kontakt, bestehend aus:
2 Leitungsschutzschalter 1-polig
1 Transformator (nur Einbau)

Nennleistung VA:  160

Leitfabrikat:
Fabrikat: Kieback&Peter
Typ: FF2212-16-SSB

Bitte Produkt angeben:
Hersteller / Typ: '..................................................' vom Bieter einzutragen
Menge: 1,000 St
DIN 276/2006: 481

**8.160 Überspannungsableiter TN-S Netz**
Überspannungsableiter TN-S Netz

4-poliger Überspannungs-Ableiter für 230/400 V
TN-S-Systeme mit Fernmeldekontakt für
Überwachungseinrichtung (potentialfreier Wechsler).
Ableiter Typ 2 nach EN 61643-11, hochleistungsfähige
Varistor-Technologie. Basisteil mit gesteckten Schutzmodulen. Einfacher, werkzeugloser Schutzmodul-Wechsel durch Modulverriegelungssystem mit
Modulentriegelungstaste.

Höchste Dauerspannung:  275 V ac
Schutzpegel:  <= 1,25 kV
Nennableitstoßstrom:  20 kA
Kurzschlussfestigkeit:  50 kAeff

Vibrations- und schockgeprüft  nach EN 60068-2

Sinus-Vibration:  5 g (11 Hz - 200 Hz) 4 g (200 Hz
- 500 Hz)
Random-Vibration:  1,9 g (5 Hz - 500 Hz)
Schock:  30 g

Energetische Koordination nach DIN EN 62305-4 (VDE
0185-305-4) mit Typ 1-und Typ 3-Ableiter der Red/Line-Familie.

Überwachung:  Thermo-Dynamik-Control Funktions- und
Defektanzeige

Schutzmodul-Kodierung
Multifunktionsanschlussklemmen für Leiter und Kammschienenanschluss.

Reiheneinbaugerät nach DIN 43880, 4TE
Menge: 1,000 St
DIN 276/2006: 481

**8.170 Sammelstörmeldung von DDC**
Sammelstörmeldung von DDC
bestehend aus:
1 Hilfsrelais
4 Reihenklemmen + N + 2 PE
für externe Leuchtmelder, Hupe
Menge: 1,000 St
DIN 276/2006: 481

**8.180 Lampenprüfschaltung**
Lampenprüfschaltung

Lampenprüfschaltung bestehend aus:

1 Drucktaster
1 Hilfsrelais

Für jede Meldeleuchte ist je ein Potenzial für einen
Kontakt vorgesehen.
Menge: 1,000 St
DIN 276/2006: 481

**8.190 Schlüsselschalter, komplett, M22-WRS/K11**
Schlüsselschalter, komplett, M22-WRS/K11

Anschlussart:  Schraubklemmen
Kontakte:  1 NO+1 NC
Schaltstrom:  6 A@ 230 V, AC15
Schaltfolge:  0-1
Betriebstemperatur:  -25...+70 °C
Schutzart:  IP66
Schaltwinkel:  60°
Baugrösse:  ca. 22 mm
Einbautiefe:  ca. 45 mm

Liefern und betriebsfertig montieren.
Es sind 3 Schlüssel zu liefern und zu übergeben.
Menge: 1,000 St
DIN 276/2006: 481

**8.200 Leuchtmelder Betrieb LED 1 flammig**
Menge: 1,000 St
DIN 276/2006: 481

**8.210 Störmeldeleuchte/Taster Rauchmelder**
Störmeldeleuchte/Taster Rauchmelder

Sammelstörmeldeleuchte/Taster bestehend aus:

1 LED-Meldeleuchte/Taster (rot) auf Schaltschranktüre
1 Hilfsschütz
2 Klemmen / 1 PE-Klemme
Menge: 1,000 St
DIN 276/2006: 481

**8.220 Leuchtmelder Störung Led 1-flammig**
Menge: 1,000 St
DIN 276/2006: 481

**8.230 Klappensteuerung Auf/Zu mit Stellungsrückmeldung**
Klappensteuerung Auf/Zu
mit Stellungsrückmeldung
bestehend aus:
3 Hilfsrelais
5 Reihenklemmen + PE
Menge: 4,000 St
DIN 276/2006: 481

**8.240 Filterüberwachung Druckschalter**
Filterüberwachung Druckschalter
bestehend aus:
3 Reihenklemmen + PE
Handbedien-und Signalisierungsebene einschließlich Steuerung sind Bestandteil der Automationsstation.
Menge: 1,000 St
DIN 276/2006: 481

**8.250 Netzabgang 400VAC 16A Sicherungselement**
Netzabgang 400VAC 16A Leitungsschutzschalter mit
potentialfreiem Kontakt bestehend aus:
1 Leitungsschutzschalter, 3-polig
3 Reihenklemmen + N + PE

Nennstrom A:  16
Menge: 1,000 St
DIN 276/2006: 481

**8.260 Frostschutzsteuerung**
Frostschutzsteuerung
bestehend aus:
1 Hilfsschütz
3 Reihenklemmen + PE
Handbedien-und Signalisierungsebene einschließlich Steuerung sind Bestandteil der Automationsstation.
Menge: 1,000 St
DIN 276/2006: 481

**8.270 Motorsteuerung 400VAC 1,5kW Leitungsschutzschalter**
Motorsteuerung 400VAC 1,5kW
Leitungsschutzschalter
bestehend aus:
1 Leitungsschutzschalter 3-polig m. HiKo
1 Leistungsschütz m. HiKo 1S/1Ö
1 Überstromauslöser
3 Reihenklemmen + PE
Handbedien-und Signalisierungsebene einschließlich Steuerung sind Bestandteil der Automationsstation.
Nennleistung kW: 1,5
Menge: 2,000 St
DIN 276/2006: 481

**8.280 Meldung potentialfrei**
Meldung potentialfrei
bestehend aus:
3 Reihenklemmen
Handbedien-und Signalisierungsebene einschließlich Steuerung sind Bestandteil der Automationsstation.
Menge: 18,000 St
DIN 276/2006: 481

**8.290 Meldung potentialbehaftet**
Meldung potentialbehaftet
bestehend aus:
1 Hilfsrelais
3 Reihenklemmen
Handbedien-und Signalisierungsebene einschließlich Steuerung sind Bestandteil der Automationsstation.
Menge: 4,000 St
DIN 276/2006: 481

**8.300 Aufschaltung Stellbefehl stetig**
Aufschaltung Stellbefehl stetig
bestehend aus:
3 Reihenklemmen +PE
Menge: 10,000 St
DIN 276/2006: 481

**8.310 Aufschaltung Messwert passiv, aktiv**
Aufschaltung Messwert passiv, aktiv
bestehend aus:
Reihenklemmen +PE
Menge: 45,000 St
DIN 276/2006: 481

**8.320 Aufschaltung Fensterkontakt**
Meldung potentialfrei

bestehend aus:
3 Reihenklemmen

Handbedien-und Signalisierungsebene einschließlich
Steuerung sind Bestandteil der Automationsstation.
Menge: 1,000 St
DIN 276/2006: 481

**8.330 Volumenstromregler stetig**
Volumenstromregler stetig
bestehend aus:
5 Reihenklemmen + PE
Handbedien-und Signalisierungsebene einschließlich Steuerung sind Bestandteil der Automationsstation.
Menge: 2,000 St
DIN 276/2006: 481

**8.340 Reparaturschalterüberwachung**
Reparaturschalterüberwachung

bestehend aus:
2 Reihenklemmen + N + PE

Handbedien-und Signalisierungsebene einschließlich
Steuerung sind Bestandteil der Automationsstation.
Menge: 2,000 St
DIN 276/2006: 481

**8.350 Rauchmeldeüberwachung**
Rauchmeldeüberwachung

bestehend aus:
1 Hilfsrelais
4 Reihenklemmen + N + PE
Steuerungsteil:
1 Leuchtmelder Led 1-flammig
Menge: 2,000 St
DIN 276/2006: 481

**8.360 Einbau/Verdrahtung auf Montageplatte**
Einbau/Verdrahtung auf Montageplatte

Geräte und sämtliche Zubehörteile, einschließlich
Beschilderung. Reihenklemmen nach Bedarf.
Menge: 1,000 St
DIN 276/2006: 481

**8.370 Koppelrelais 1 Wechsler und Schalter mit Rückmeldung**
Koppelrelais
1 Wechsler und Schalter mit Rückmeldung
Kunststoffgehäuse,
LED-Betriebsanzeige,
Schalter Auto/Aus/Hand mit Rückmeldung
Montage auf Normschiene
Nennspannung: 24VAC/DC
Nennstrom A: 0,013
Leitungsanschluss: max 2,5mm²
Kontaktbelastung: 6A
Schaltleistung: 1500VA
Schutzart: IP20 Klemmen
Schutzart: IP50 Gehäuse
Umgebungstemperatur: -20..55°C
BxHxT mm: ca. 11,2x60x69
Gewicht kg: ca. 0,045
Menge: 15,000 St
DIN 276/2006: 481

**8.380 Analogwertgeber Einstellbarer Ausgang 0..10V**
Analogwertgeber
Einstellbarer Ausgang 0..10V,
mit Betriebsartenschalter
"Auto" und "Manuell".
Kurzschlussfest für Schaltschrankeinbau, Montage auf Normschiene.
Netz 24V/50..60Hz
Nennspannung: 24VAC/DC
Schutzart: IP20
Umgebungstemperatur: 0..55°C
BxHxT mm: ca. 35x68x74
Menge: 10,000 St
DIN 276/2006: 481

**8.390 EDAT-Modul auf Hutschiene im Schrank**
Menge: 3,000 St
DIN 276/2006: 481

**8.400 Werkstatt-/Montageplanung Schaltschrank**
*** Pauschalposition
Werkstatt-/Montageplanung Schaltschrank
nach DIN18386 (VOB Teil C) sowie nach VDI6026

Werkstatt- und Montageplanung bestehend aus Erstellung und Übergabe folgender Unterlagen:
Stromlaufpläne nach DIN EN 61082-1 (VDE 0040-1)
Übersichtsplan mit Eintragung der Standorte der
Bedieneinrichtungen und Informationsschwerpunkte
Kabellisten mit Funktionszuordnung und Leistungsangaben
Stücklisten

Grundlage der Werkstatt- und Montageplanung ist die
Übergabe der vollständigen Ausführungsunterlagen nach
DIN18386 Punkt 3.1.3 sowie VDI6026 durch den
Auftraggeber.
Menge: 1,000 psch
DIN 276/2006: 481

**8.410 Schaltschrank Transport und Montage**
Schaltschrank Transport und Montage

Schaltschrank wie vorstehend beschrieben zum Verwendungsort transportieren.
Aufstellungsort nach Angabe des Auftraggebers bzw. in
Abstimmung mit der Bauleitung festlegen. Die örtlichen
Begebenheiten sind zu beachten bzw. durch
Baustellenbesichtigung zu überprüfen.
Schaltschrank montieren.
Menge: 2,000 St
DIN 276/2006: 481

**8.420 Inbetriebnahme Schaltschrank und Einregulierung**
Inbetriebnahme Schaltschrank und Einregulierung

Zur Inbetriebnahme und Einregulierung des Lieferumfanges werden folgende Leistungen erbracht:
Überprüfung der externen Anschlüsse des Lieferumfanges
Soll/Ist-Vergleich sämtlicher Motor-, Nennströme-,
Wirk-, Blind- und Scheinleistungen sowie Wirkungsgrade
Überprüfung und Inbetriebnahme von Gewerkeschaltschränken und Feldgeräten,  soweit sie im
Lieferumfang des AN enthalten sind
Einstellen der Überstromauslöser
Erstellung von Messprotokollen
Überprüfung der einzelnen Systemkomponenten auf
bestimmungsgemässe Funktion wie:
- Stellrichtungen
- Drehrichtungen
- Sicherheitseinrichtungen
- Funktionsabläufe
- Schnittstellen zu übergreifenden Gewerken
Menge: 2,000 St
DIN 276/2006: 481

*Hinweis: Automationstechnik*

**8.430 Automationsstation für Hutschienenmontage**
Automationsstation
für Hutschienenmontage

- Zertifiziert nach BACnet Standard
  ISO 16484-5 Revision 1.20
- Zertifiziert nach AMEV-Testat AS-B
- Dynamische Anzahl von Regelkreisen
- Fernbedienung aller Funktionen jeder angeschlossenen
  DDC4000e Automationsstationen sowie über an Ethernet
  an  geschlossenen PC mit Internet Explorer oder über
  mobile Endgeräte wie Smartphones/Tablets mit
  Standardbrowser
- 4 Regelkreise für Lüftung oder 8 Regelkreise für
  Heizung, erweiterbar durch Hard- und Softwareobjekte
- Trendwertspeicher für min. 100.000 Trendwertpunkte
- Speicher 4GB Flash, 512 MB RAM
Kommunikationsschnittstellen:
- 2x Ethernet (interner Switch) zum Anschluss von
  Automationsstationen (CAT5)
- 2x RS485 für 1x BACnet MS/TP Kommunikation mit BACnet
  Feldgeräten oder Automationsgeräten
- 2x RS232 für 1x GSM-Modem
- 2 Busse einzeln umschaltbar,  Schaltschrankbus oder
  Feldbus
- 1x USB für Datensicherung, Rücksicherung und
  Firmwareupdate
- Kunststoffgehäuse für Schaltschrankeinbau auf
  Hutschiene DIN EN 50022

R Anzahl Regelkreise: 4/8
Schnittstelle Feldbus: max. 2 oder
Schnittst.Schaltsch.bus: max. 2
Schnittst. Ethernet: 2 BACnet IP, TCP/IP
Schnittstelle RS485: 1 BACnet MS/TP
Schnittstelle RS232: 1
Schnittstelle USB: 1
Netz: 24VAC, 20VA oder
Netz: 12/24VDC, 13W
Umgebungstemperatur: 0..55°C
Umgebungsfeuchte: 20..80 %r.F.
Schutzart: IP20
BxHxT mm: ca. 143,3x90x60
Gewicht kg: ca. 0,26

Leitfabrikat:
Fabrikat: Kieback&Peter
Typ: DDC4020E
Menge: 1,000 St
DIN 276/2006: 481

**8.440 Anzeige- und Bediengerät für DDC4000e mit Farb-Touchscreen**
Anzeige- und Bediengerät für DDC4000e
mit Farb-Touchscreen

zur Bedienung einer Automationsstation
DDC4000e
Farb-TFT-Touchscreen 17,8 cm (7,0 Zoll), Breitbild 15:9
- Grafische Dialoge für die Abfrage und Eingabe von:
  Sollwerte, Istwerte, Schaltzuständen und Zeiten
- Darstellung von DDC-Anlagenbildern mit graphischer
  Bedienmöglichkeit
- mehrfarbige Leuchtdiode zur Anzeige von Betriebs- und
  Störmeldungen und Kommunikationsstatus
- Grafische Abfrage und Eingabe von DDC-Regel- und
  -Steuerparameter in verschiedenen Prioritätsebenen
- konfigurierbarer Bildschirmschoner
- Fernbedienung von bis zu 99 angeschlossenen
  Automationsstationen DDC4000
- Kommunikationsschnittstellen:
  Ethernet 10/100/1000-Base-T (RJ45)
  zum Anschluß von Automationsstationen
- Benutzerführung in 16 Sprachen

Auflösung: 800x480 Pixel
Netz: 12..24VDC
Leistungsaufnahme: 7,0W
Schnittst. Ethernet: 1
Schnittstelle USB: 1
Umgebungstemperatur: 0..55°C
Umgebungsfeuchte: 20..80 %r.F.
Schutzart: IP20 Gehäuse
Schutzart: IP65 Front
BxHxT mm: ca. 203x149x27
Gewicht kg: ca. 0,9

Leitfabrikat:
Fabrikat: Kieback&Peter
Typ: TPC70
Menge: 1,000 St
DIN 276/2006: 481

**8.450 Eingabe-Modul digital 12BE**
Eingabe-Modul digital 12BE

- Kunststoffgehäuse für Schaltschrankeinbau, 4TE auf
  Hutschiene DIN EN 50022
- Gehäuseprofil LS Automat für Kleinverteilereinbau
- vollständige galvanische Trennung von Bus und
  Spannungsversorgung gegen den Eingängen
- Aufnahme von 12 binären Datenpunkten
- 12 mehrfarbige Status LED der Eingänge
  für Fehleranzeige, Service, Test
- Automatische Anmeldung des Moduls am
  DDC4000 GA-System
- 2/3-polige Push-In Federkraft Steckklemmenblöcke
- Direktanschluß aller Feldgeräte, keine weiteren
  Klemmpunkte erforderlich
- Klemmenblöcke einzeln abziehbar (Feldabtrennung)
- einfacher Austausch ohne Systemunterbrechung
  (hot-plug)
- LED für Fehler und Bus
- Buslänge 200m (Schaltschrankbus)/ 2000m (Feldbus)
- Teststellung für Funktionstest der Eingänge
- Beschriftungsträger für anlagenspezifische
  Beschriftung
- Adresseinstellung über Drehschalter
- 20 oder 40 kBaud automatische  Adaption der CAN-Bus
  Schnittstelle
BE Binäre Eingänge: 12
Schnittstelle CAN-Bus: 1 (20 oder 40kBaud)
Netz: 12..24VDC
Leistungsaufnahme: 2,5 W
Umgebungstemperatur: 0..55°C
Umgebungsfeuchte: 20..80%r.F.
Schutzart: IP20

Leitfabrikat:
Fabrikat: Kieback&Peter
Typ: BMD1200
Menge: 1,000 St
DIN 276/2006: 481

**8.460 Ein-Ausgabe-Modul digital 64 BE/BA**
Ein-Ausgabe-Modul digital 64 BE/BA

- Aufnahme von 64 binären Datenpunkten.
- Automatische Anmeldung des Moduls am
  DDC4000 GA-System.
- Kaskadierung mehrerer Module mit Kaskaden-Stecker.
- Austausch ohne Neuverkablung
- Lampen für Fehler und Bus
- Adresseinstellung über Drehschalter
- Kunststoffgehäuse für Schaltschrankeinbau auf Hutschiene DIN EN 50022
BE/BA umschaltbar: 64
Schnittst.Schaltsch.bus: 1
Netz: 24VAC/DC
Leistungsaufnahme VA: 3,2
Umgebungstemperatur: 0..45°C
Umgebungsfeuchte: 20..80%r.F.
Schutzart: IP20
BxHxT mm: ca. 144x90x55
Gewicht kg: ca. 0,34

Leitfabrikat:
Fabrikat: Kieback&Peter
Typ: BMD4064
Menge: 2,000 St
DIN 276/2006: 481

**8.470 Ein-Ausgabe-Modul digital 32 BE/BA**
Ein-Ausgabe-Modul digital 32 BE/BA

- Aufnahme von 32 binären Datenpunkten
- Automatische Anmeldung des Moduls am
  DDC4000 GA-System.
- Kaskadierung mehrerer Module mit Kaskaden-Stecker
- Austausch ohne Neuverkablung
- Lampen für Fehler und Bus
- Adresseinstellung über Drehschalter
- Kunststoffgehäuse für Schaltschrankeinbau auf
  Hutschiene DIN EN 50022
BE/BA umschaltbar: 32
Schnittst.Schaltsch.bus: 1
Netz: 24VAC/DC
Leistungsaufnahme VA: 1,7
Umgebungstemperatur: 0..45°C
Umgebungsfeuchte: 20..80%r.F.
Schutzart: IP20
BxHxT mm: ca. 72x90x55
Gewicht kg: ca. 0,34

Leitfabrikat:
Fabrikat: Kieback&Peter
Typ: BMD4032
Menge: 1,000 St
DIN 276/2006: 481

**8.480 Ein-Ausgabe-Modul analog 24 AE/AA**
Ein-Ausgabe-Modul analog 24 AE/AA

- Kunststoffgehäuse für Schaltschrankeinbau auf
  Hutschiene DIN EN 50022
- Aufnahme von 24 analogen Datenpunkten.
- Automatische Anmeldung des Moduls am
  DDC4000 GA-System.
- Kaskadierung mehrerer Module mit Kaskaden-Stecker.
- Austausch ohne Neuverkablung
- Lampen für Fehler und Bus
- Adresseinstellung über Drehschalter
AE/AA umschaltbar: 24
Eingang aktiv: 0..10VDC oder
Eingang aktiv: 2,73V/0°C, TK10mV/K
Eingang passiv: KP250, Ni100
Ausgangssignal: 0..10VDC
Schnittst.Schaltsch.bus: 1
Netz: 24VAC
Leistungsaufnahme VA: 2,4
BxHxT mm: ca. 144x90x55
Umgebungstemperatur: 0..45°C
Umgebungsfeuchte: 20..80%r.F.
Schutzart: IP20
Gewicht kg: ca. 0,34

Leitfabrikat:
Fabrikat: Kieback&Peter
Typ: BMA4024
Menge: 2,000 St
DIN 276/2006: 481

**8.490 Industrial Ethernet Switch 5-Port 10/100 MBit/s**
Industrial Ethernet Switch 5-Port
10/100 MBit/s
Tragschienenmontage
Versorgungsspannung 24 V AC/DC
Menge: 1,000 St
DIN 276/2006: 481

### Abschnitt 9 Feldgeräte ASP 2

DIN 276/2006: 481

*Hinweis: RLT Anlage DG*

**9.10 Federrücklaufantrieb 4Nm, 24VAC/DC**
Federrücklaufantrieb 4Nm, 24VAC/DC

- Verstellung von Luftklappen mit Sicherheitsfunktionen
- Klappengrösse bis ca. 0,8m²
- Auf-Zu-Antrieb
- Drehsinn wählbar durch Montage L/R

Nennspannung: 24VAC/DC
Dimensionierung: 7VA
Leistungsverbrauch: - während Federaufzug 5W
 - in Ruhestellung 2,5W
Laufzeit: - Motor 40..75s
 - Federrücklauf ca. 60s
Drehmoment: 4Nm
Schalleistungspegel: - Motor  max. 50dB (A)
 - Feder ca. 62dB (A)
Stellungsanzeige: mechanisch
Schutzklasse: III
Schutzart: IP54
Umgebungstemperatur: -30°C..50°C
Wartung: wartungsfrei
Gewicht: ca. 1,40kg
Menge: 2,000 St
DIN 276/2006: 481

**9.20 Frostschutzthermostat mit aktivem u. schaltendem Ausgang**
Frostschutzthermostat mit aktivem u. schaltendem Ausgang

Spannungsversorgung: 24V AC/DC
MB: 0...15°C
Ausgänge:
1 x 0-10V (entspricht 0..15°C)
1 x 0-10V Ventil
1 x Wechsler (potentialfrei)
Gehäuse: Tyr 2
mit Display
Fühlerlänge: 3,0m
mit Heizelement
inkl. Montageklammern
IP65
Menge: 1,000 St
DIN 276/2006: 481

**9.30 Klappenantrieb, 24V AC/DC 20 Nm, stetig, Stellungsrückmeldung**
Klappenantrieb, 24V AC/DC
20 Nm, stetig, Stellungsrückmeldung

Stetiger Federrücklaufantrieb mit Notstellfunktion für das Verstellen von Luftklappen in haustechnischen Lüftungs- und Klimaanlagen,
für Luftklappengrößen bis ca. 4 m2,
Motor Drehmoment 20 Nm,
Nennspannung 24 AC/DC,
Ansteuerung stetig DC 0 ... 10 V,
Stellungsrückmeldung DC 2 ... 10 V,
Anschluss 4 x 0,75 mm2,
Schutzart IEC/EN IP54,
wartungsfrei,
Antrieb wird mit einem Normstellsignal DC 0 ... 10 V Angesteuert, Klappe erreicht durch den Antrieb unter gleichzeitigem Spannen der Rückzugsfeder die Betriebsstellung, bei Spannungsunterbrechung dreht  die Klappe mittels Federenergie in die Notstellposition zurück

Drehmoment: 20Nm
Stellsignal: 0..10VDC
Stellungsrückmeldung: 2..10VDC
Umgebungstemperatur: -30..50°C
Umgebungsfeuchte: 95%r.F. nicht kond.
Netz: 24VAC/DC
Leistungsaufnahme VA: 7,5
Drehwinkel: max. 90°
Stellzeit: 150s Auf, 20s Zu
Schutzart: IP54
Gewicht kg: ca. 2,1
Menge: 1,000 St
DIN 276/2006: 481

**9.40 Kanalrauchmelder 230VAC 0,16 DIBt inklusive Entnahmerohr 0,16 m**
Kanalrauchmelder 230V AC

inklusive Entnahmerohr 0,16 m.
Bauteilgeprüft in Verbindung mit Brand- und Rauchschutzklappen DIBt-Zulassung Nr.Z-78.6-200 für jährliche Wartung. Für den Einsatz in Lüftungskanälen zur frühzeitigen Erkennung von Schwelbränden und Bränden mit Rauchentwicklung. Der Sensor arbeitet nach dem Streulichtprinzip. Mit Alarmschwellennachführung, dadurch längere Standzeit. Kontinuierliche Anzeige der Verschmutzung durch 2-stellige LED-Anzeige im Klartext. Bei Verschmutzung > 70% fällt das Relais ab.
Anzeige von Rauchalarm, fehlender Luftströmung, Systemstörung und Betriebsbereitschaft durch LED's.
Entriegelung und Funktionsprüfung durch Taster. Rauchalarmrelais mit pot.-freiem Umschalt-/Öffnerkontakt. Eine Überprüfung mit Testspray ist ohne Öffnung des Deckels möglich. Lieferung mit Luftkanalentnahmerohr 160 mm lang.

Anschlussverschraubung:  3 x M 16
Abmessungen ohne Rohr:  166 x 257 x 77 mm (BxHxT)
Umgebungstemperatur:  -20...+50°C
Strömungsgeschwindigkeit:  1-20m/s
Schutzart:  IP 54, mit WDG IP 65
Menge: 2,000 St
DIN 276/2006: 481

**9.50 Differenzdruckwächter 20..300Pa**
Differenzdruckwächter 20..300Pa
mit Kunststoffgehäuse,
Schlauchanschlüsse, Wandkonsole,
2m PVC-Schlauch und 2 Schlauchnippel
Einsatzbereich Druck: 20..300Pa
Umgebungstemperatur: -15..80°C
Kontaktbelastung: 5(1)A, 250VAC
Schutzart: IP54
Gewicht kg: ca. 0,32
Menge: 2,000 St
DIN 276/2006: 481

**9.60 Differenzdruckwächter 100..1000Pa**
Differenzdruckwächter 100..1000Pa
mit Kunststoffgehäuse,
Schlauchanschlüsse, Wandkonsole,
2m PVC-Schlauch und 2 Schlauchnippel
Einsatzbereich Druck: 100..1000Pa
Umgebungstemperatur: -15..80°C
Kontaktbelastung: 5(1)A, 250VAC
Schutzart: IP54
Gewicht kg: ca. 0,32
Menge: 2,000 St
DIN 276/2006: 481

**9.70 Luftstrom-Messumformer**
Luftstrom-Messumformer

mit Display
Spannungsversorgung: 24V AC/DC
MB: 0,1....20m/s
Ausgang: 0-10V (linear)
PLEUROFORM-Rohr, EL=200mm
incl. Montageflansch
IP65
Menge: 1,000 St
DIN 276/2006: 481

**9.80 Kanalfeuchte-Temperaturfühler mit LCD mit Differenzdrucksensor 500Pa**
Kanalfeuchte-Temperaturfühler mit LCD
mit Differenzdrucksensor 500Pa

Spannungsversorgung: 24 V AC (± 20 %) oder 15.36 V DC
Druckbereich: ±500Pa
digitaler Feuchte-/ Temperatursensor
MB rel. Luftfeuchte: 0.100% r. H. ±2%
MB Temperatur: 0.+50°C ±0,2K
Ausgang: Modbus RTU
Gehäuse: Tyr 2, Kunststoff, PA6 30% Glaskugel
mit Schnellverschlussschrauben,
Kabelverschraubung mit Zugentlastung M16x1,5
Maße: 126 x 90 x 50 mm
Farbe: verkehrsweiß, ähnlich RAL 9016
IP65
mit Display
mit automatischer Nullpunktkalibrierung
Menge: 2,000 St
DIN 276/2006: 481

**9.90 Tauchfühler**
Tauchfühler

Sensor: LM235Z
Klasse B, MB: -30/+125°C
2-Leiteranschluss
Gehäuse: Kunststoff, Polyamid,
Schnellverschlussschrauben, Kabelverschraubung mit Zugentlastung M16
Farbe: verkehrsweiß, ähnlich RAL 9016
Einbaulänge: 100mm
ohne Tauchhülse + ohne Montageflansch
IP67
Menge: 2,000 St
DIN 276/2006: 481

**9.100 Reparatur- und Sicherheitsschalter Hauptschalter mit Not-Aus-Funktionim**
Reparatur- und Sicherheitsschalter
Hauptschalter im

- Kunststoffgehäuse
- 3polig mit 2 Hilfskontakten (1 NO, 1 NC)
- KS-Gehäuse,Sperrvorrichtung

WECHSELSTROMWERTE
Bemessungsbetriebssp.: 690V
Bemessungsisolationssp.:690V
Bemessungsdauerstrom: 20A

Ausschaltvermögen
  220-240V, 120A
  380-440V, 120A
  660-690V, 80A

Bemessungsschaltleistung
- AC-3 Direktanlassen von
  Käfigläufern, Ausschalten während
  des Laufes, Stern-Dreieck-Anlauf
  220-240V, 3kW
  380-440V, 5,5kW
  500-500V, 5,5kW
  660-690V, 5,5kW

Bemessungsstoßspannungsfestigkeit: 4kV

max. Umgebungstemp. der Kontakteinheit
- offen bei 100%,  50°C
- gekapselt bei 100%, 35°C
Menge: 3,000 St
DIN 276/2006: 481

**9.110 Kanalrauchmelder 230VAC 0,16 DIBt inklusive Entnahmerohr 0,16 m**
Kanalrauchmelder 230V AC

inklusive Entnahmerohr 0,16 m.
Bauteilgeprüft in Verbindung mit Brand- und Rauchschutzklappen DIBt-Zulassung Nr.Z-78.6-200 für jährliche Wartung. Für den Einsatz in Lüftungskanälen zur frühzeitigen Erkennung von Schwelbränden und Bränden mit Rauchentwicklung. Der Sensor arbeitet nach dem Streulichtprinzip. Mit Alarmschwellennachführung, dadurch längere Standzeit. Kontinuierliche Anzeige der Verschmutzung durch 2-stellige LED-Anzeige im Klartext. Bei Verschmutzung > 70% fällt das Relais ab.
Anzeige von Rauchalarm, fehlender Luftströmung, Systemstörung und Betriebsbereitschaft durch LED's.
Entriegelung und Funktionsprüfung durch Taster. Rauchalarmrelais mit pot.-freiem Umschalt-/Öffnerkontakt. Eine Überprüfung mit Testspray ist ohne Öffnung des Deckels möglich. Lieferung mit Luftkanalentnahmerohr 160 mm lang.

Anschlussverschraubung:  3 x M 16
Abmessungen ohne Rohr:  166 x 257 x 77 mm (BxHxT)
Umgebungstemperatur:  -20...+50°C
Strömungsgeschwindigkeit:  1-20m/s
Schutzart:  IP 54, mit WDG IP 65
Menge: 4,000 St
DIN 276/2006: 481

**9.120 Raumsensor Temperatur CO2/VOC weiß LCD 3xV**
Raumsensor Temperatur CO2/VOC weiß LCD 3xV

Messgrößen: Temperatur, CO2, VOC, CO2/VOC-Mix
Schnittstelle: Aktiv, 0..5 V, 0..10 V
Konfiguration: USEapp, uConfig
Ausgang Spannung: 3x 0..10 V oder 0..5 V, einstellbar
über Jumper, live-zero-Konfiguration über App oder uConfig, min. Last 10 kO
Temperatureinsatzbereich (°C): 0..+50
Temperatureinsatzbereiche (°C): 0..+50
Ausgangssignal Temperatur: 0..+50 °C
(Standardeinstellung), auswählbar aus 4 Temperaturbereichen
-50..+50 | 0..+50 | -20..+80 | -15..+35 °C, optional konfigurierbar
Einsatzbereich Feuchte: max. 85% rH nicht kondensierend
Genauigkeit Temperatur: ±0,5 K (typ. bei 21 °C)
Messbereich CO2: 0..2000 ppm, 0..5000 ppm, optional
konfigurierbar
Genauigkeit CO2: ±50 ppm +3% des Messwerts (typ. bei 21°C, 50% rH, 1015 hPa), Selbstkalibrierung
Dual Channel
Messung VOC (Mischgas): beheizter Metalloxid-Halbleiter
Spannungsversorgung: 15..35 V = SELV, 19..29 V ~ SELV
Leistungsaufnahme: typ. 0,4 W (24 V =), 0,8 VA (24 V ~)
Anzeige: LCD 29x35 mm, RGB-Hintergrundbeleuchtung, mit
Ampelfunktion, Schwellwerte konfigurierbar,
optional parametrierbar über App oder uConfig
Gehäuse: PC V0
Farbe: reinweiß
Schutzart: IP30, gemäß DIN EN 60529
Anschluss: werkzeuglos montierbare Federzugklemme, max.
1,5 mm², Kabeleinführung Öffnung Rückseite,
Sollbruchstelle unten oder Bohrmarkierung oben
Montage: Aufputz auf Standard UP-Dose (Ø=60 mm), flach
auf Untergrund, kleben oder schrauben,
Gehäuseunterteil kann separat vom Gehäuseoberteil
vormontiert und verdrahtet werden
Menge: 2,000 St
DIN 276/2006: 481

**9.130 Raum- Temperaturfühler 0..+50 °C, IP 20**
Raum- Temperaturfühler 0..+50 °C, IP 20

Spannungsversorgung: 15..35 V DC
oder 19..29 V AC
Ausgang: 0..10 V oder 0..5 V
Umgebungstemperatur: -35..+70 °C
Umgebungsfeuchte: max. 85 % r. H.
Messbereich Temperatur: 0..+50 °C
Gehäuse: NOVOS 3, PC V0, reinweiß
Abmaße: (LxBxH) ca. 110 x 100 x 23 mm
Anschluss elektrisch: Werkzeuglos montierbare Federzugklemme
Schutzart: IP 20
Menge: 1,000 St
DIN 276/2006: 481

**9.140 Differenzdruckwächter 20..300Pa**
Differenzdruckwächter 20..300Pa
mit Kunststoffgehäuse,
Schlauchanschlüsse, Wandkonsole,
2m PVC-Schlauch und 2 Schlauchnippel
Einsatzbereich Druck: 20..300Pa
Umgebungstemperatur: -15..80°C
Kontaktbelastung: 5(1)A, 250VAC
Schutzart: IP54
Gewicht kg: ca. 0,32
Menge: 1,000 St
DIN 276/2006: 481

**9.150 Differenzdruckwächter 100..1000Pa**
Differenzdruckwächter 100..1000Pa
mit Kunststoffgehäuse,
Schlauchanschlüsse, Wandkonsole,
2m PVC-Schlauch und 2 Schlauchnippel
Einsatzbereich Druck: 100..1000Pa
Umgebungstemperatur: -15..80°C
Kontaktbelastung: 5(1)A, 250VAC
Schutzart: IP54
Gewicht kg: ca. 0,32
Menge: 2,000 St
DIN 276/2006: 481

### Abschnitt 10 Schaltschrank ASP 2

DIN 276/2006: 481

*Hinweis: Schaltschrank*

**10.10 Anreihschrank, eintürig 600x1800x400 für Sockelmontage aus Stahlblech**
Anreihschrank, eintürig 600x1800x400
für Sockelmontage aus Stahlblech
einschließlich Seitenwänden für Sockelmontage, Türen gummigedichtet mit innen liegenden Scharnieren und Stangenverschluss mit Doppelbartschlüssel.
Bei Kabeleinführung von oben Einschließlich Verschraubung, Zugentlastung für abgehende Kabel mit Kabelabfangschiene.
Schaltschrank  einschließlich Sockel ca. 200mm.
Breite mm: ca. 600
Höhe mm: ca. 1800
Tiefe mm: ca. 400
Sockelhöhe mm: ca. 200
Platzreserve: 20%
Farbe: RAL7035
Werkstoff: Stahlblech
Menge: 2,000 St
DIN 276/2006: 481

**10.20 Schaltplantasche in Schaltschranktür**
Schaltplantasche in Schaltschranktür liefern und
anbringen.
Menge: 1,000 St
DIN 276/2006: 481

**10.30 FF-Verschluss Griff für Profil**
FF-Verschluss Griff für Profil
Standard für die Stadt Stolberg.
Liefern und betriebsfertig montieren.
Menge: 2,000 St
DIN 276/2006: 481

**10.40 Ablagepult für Türbreite Belastbarkeit max. 30kg**
Menge: 1,000 St
DIN 276/2006: 481

**10.50 Einspeisung 400VAC 50A ohne Hauptsicherung**
Einspeisung 400VAC 50A ohne Hauptsicherung
bestehend aus:
1 Hauptschalter 3-polig
Zuleitungsklemmen in erforderlicher Größe mit Abdeckung
Nennstrom A: 50
Menge: 1,000 St
DIN 276/2006: 481

**10.60 Netzwiederkehrschaltung mit zentraler Störungsquittierung**
Netzwiederkehrschaltung
mit zentraler Störungsquittierung
bestehend aus:
1 Wischrelais, einschaltwischend bis 1 Sek.
1 Hilfsschütz mit 8 Kontakte für Selbsthaltung
Steuerungsteil:
1 Taster
Menge: 1,000 St
DIN 276/2006: 481

**10.70 Elektronischer M-Bus Drehstromzähler**
Elektronischer M-Bus Drehstromzähler für 4-Leiternetze
mit elektrischem Display für Hutschienenmontage

Technische Daten
Spannung:  3 x 230 / 400 V
Strom:  0,25-5 (65) A
Frequenz:  50 Hz
Zählwerk:  6.1 (LCD 7-stellig)
Genauigkeit:  B (gem. EN 50470-1,-3)
Eigenverbrauch (Pe):  < 0,55 VA (< 0,4 W) pro Phase
Eigenverbrauch (le):  < 0,01 VA pro Phase
Impulsausgang:  1x S0 (max. 27 V DC, 27 mA passiv)
Impulslänge:  100 ms
Temperaturbereich (Tb) (Betrieb)  -25°C ... +55°C
Temperaturbereich (TB) (Lagerung)  -40°C . +70°C
Luftfeuchtigkeit:  max. 95%, nicht kondensierend
  (gem. IEC 62052-11, EN 50470-1
  und IEC 60068-2-30
Schutzklasse:  II
Schutzart Gehäuse und Anschlüsse  IP20
Gewicht:  ca. 0,35 kg
Abmessungen (B x H x T)  (4 TE) ca. 72 x 90 x 61 mm

inklusive aller Verbindungs- und Befestigungsmaterialien liefern und betriebsfertig montieren.
Menge: 1,000 St
DIN 276/2006: 481

**10.80 Phasenlampen für 400V Netz**
Phasenlampen für 400V Netz

bestehend aus:
3 Phasenlampen Led
3 Leitungsschutzschalter 1-polig
Menge: 1,000 St
DIN 276/2006: 481

**10.90 Steckdose 230V/50Hz 10A**
Steckdose 230V/50Hz 10A

Aufputzausführung mit LS-FI 2/10/0,03A
Einbau auf Montageplatte
Menge: 1,000 St
DIN 276/2006: 481

**10.100 Schaltschrankbeleuchtung mit Steckdose je Schaltschrankfeld**
Schaltschrankbeleuchtung mit Steckdose je Schaltschrankfeld
bestehend aus:
1 Leuchtstoffröhre 14W komplett
1 Türkontaktschalter
1 LS-FI 2/10/0,03A
Menge: 2,000 St
DIN 276/2006: 481

**10.110 Schaltschranklüfter 230V/50 Hz**
Schaltschranklüfter 230V/50 Hz

mit Filtermatte, Zuluftgitter, Abluftgitter mit
Raumthermostat im Schaltschrank und 1 Leitungsschutzschalter 1-polig
Menge: 1,000 St
DIN 276/2006: 481

**10.120 Steuerspannungstrafo 230VAC 160VA mit MSS primär und LSS sekundär**
Steuerspannungstrafo 230VAC 160VA mit MSS primär und
LSS sekundär nach VDE 050 bestehend aus:
1 Motorschutzschalter mit Hilfskontakt
1 Leitungsschutzschalter mit Hiko
1 Transformator

Nennleistung VA:  160
Menge: 1,000 St
DIN 276/2006: 481

**10.130 Phasenüberwachung, 3 LED Meldeleuchten**
Phasenüberwachung, 3 LED Meldeleuchten

Netzwiederkehrschaltung
Selbsteinschaltung nach Spannungsabfall und
Resetschalter herstellen
Menge: 1,000 St
DIN 276/2006: 481

**10.140 Überspannungsableiter TN-S Netz**
Überspannungsableiter TN-S Netz

4-poliger Überspannungs-Ableiter für 230/400 V
TN-S-Systeme mit Fernmeldekontakt für
Überwachungseinrichtung (potentialfreier Wechsler).
Ableiter Typ 2 nach EN 61643-11, hochleistungsfähige
Varistor-Technologie. Basisteil mit gesteckten
Schutzmodulen. Einfacher, werkzeugloser
Schutzmodul-Wechsel durch Modulverriegelungssystem mit
Modulentriegelungstaste.

Höchste Dauerspannung:  275 V ac
Schutzpegel:  <= 1,25 kV
Nennableitstoßstrom:  20 kA
Kurzschlussfestigkeit:  50 kAeff

Vibrations- und schockgeprüft  nach EN 60068-2

Sinus-Vibration:  5 g (11 Hz - 200 Hz) 4 g (200 Hz
- 500 Hz)
Random-Vibration:  1,9 g (5 Hz - 500 Hz)
Schock:  30 g

Energetische Koordination nach DIN EN 62305-4 (VDE
0185-305-4) mit Typ 1-und Typ 3-Ableiter der
Red/Line-Familie.

Überwachung:  Thermo-Dynamik-Control Funktions- und
Defektanzeige

Schutzmodul-Kodierung
Multifunktionsanschlussklemmen für Leiter und Kammschienenanschluss.

Reiheneinbaugerät nach DIN 43880, 4TE
Menge: 1,000 St
DIN 276/2006: 481

**10.150 Sammelstörung von DDC**
Sammelstörmeldung von DDC
bestehend aus:
1 Hilfsrelais
4 Reihenklemmen + N + 2 PE
für externe Leuchtmelder, Hupe
Menge: 1,000 St
DIN 276/2006: 481

**10.160 Lampenprüfschaltung**
Lampenprüfschaltung

Lampenprüfschaltung bestehend aus:

1 Drucktaster
1 Hilfsrelais

Für jede Meldeleuchte ist je ein Potenzial für einen
Kontakt vorgesehen.
Menge: 1,000 St
DIN 276/2006: 481

**10.170 Schlüsselschalter, komplett, M22-WRS/K11**
Schlüsselschalter, komplett, M22-WRS/K11

Anschlussart:  Schraubklemmen
Kontakte:  1 NO+1 NC
Schaltstrom:  6 A@ 230 V, AC15
Schaltfolge:  0-1
Betriebstemperatur:  -25...+70 °C
Schutzart:  IP66
Schaltwinkel:  60°
Baugrösse:  ca. 22 mm
Einbautiefe:  ca. 45 mm

Liefern und betriebsfertig montieren.
Es sind 3 Schlüssel zu liefern und zu übergeben.
Menge: 1,000 St
DIN 276/2006: 481

**10.180 Leuchtmelder Betrieb LED 1 flammig**
Menge: 1,000 St
DIN 276/2006: 481

**10.190 Störmeldeleuchte/Taster Rauchmelder**
Störmeldeleuchte/Taster Rauchmelder

Sammelstörmeldeleuchte/Taster bestehend aus:

1 LED-Meldeleuchte/Taster (rot) auf Schaltschranktüre
1 Hilfsschütz
2 Klemmen / 1 PE-Klemme
Menge: 1,000 St
DIN 276/2006: 481

**10.200 Störmeldeleuchte Brandschutz**
Störmeldeleuchte Brandschutz

Sammelstörmeldeleuchte bestehend aus:

1 LED-Meldeleuchte (rot) auf Schaltschranktüre
1 Hilfsschütz
2 Klemmen / 1 PE-Klemme
Menge: 1,000 St
DIN 276/2006: 481

**10.210 Netzabgang 400VAC 16A Sicherungselement**
Netzabgang 400VAC 16A Leitungsschutzschalter mit
potentialfreiem Kontakt bestehend aus:
1 Leitungsschutzschalter, 3-polig
3 Reihenklemmen + N + PE

Nennstrom A:  16
Menge: 1,000 St
DIN 276/2006: 481

**10.220 Netzabgang 230VAC 16A Leitungsschutzschalter**
Netzabgang 230VAC 16A Leitungsschutzschalter mit
potentialfreiem Kontakt bestehend aus:
1 Leitungsschutzschalter, 1-polig
1 Reihenklemme + N + PE

Nennstrom A:  16
Menge: 1,000 St
DIN 276/2006: 481

**10.230 Meldung potentialfrei**
Meldung potentialfrei
bestehend aus:
3 Reihenklemmen
Handbedien-und Signalisierungsebene einschließlich Steuerung sind Bestandteil der Automationsstation.
Menge: 1,000 St
DIN 276/2006: 481

**10.240 Meldung potentialbehaftet**
Meldung potentialbehaftet
bestehend aus:
1 Hilfsrelais
3 Reihenklemmen
Handbedien-und Signalisierungsebene einschließlich Steuerung sind Bestandteil der Automationsstation.
Menge: 1,000 St
DIN 276/2006: 481

**10.250 Aufschaltung Stellbefehl stetig**
Aufschaltung Stellbefehl stetig
bestehend aus:
3 Reihenklemmen +PE
Menge: 6,000 St
DIN 276/2006: 481

**10.260 Aufschaltung Messwert passiv, aktiv**
Aufschaltung Messwert passiv, aktiv
bestehend aus:
Reihenklemmen +PE
Menge: 1,000 St
DIN 276/2006: 481

**10.270 Netzgerät 230VAC/24VDC 6A mit Leitungsschutzscha. primär/sekundär**
Netzgerät 230VAC/24VDC 6A mit Leitungsschutzscha.
primär/sekundär, spannungsstabilisiert, mit potentialfreiem Kontakt, bestehend aus:
2 Leitungsschutzschalter 1-polig
1 Netzgerät (nur Einbau)

Nennstrom A:  6

Leitfabrikat:
Fabrikat: Kieback&Peter
Typ: FF2214-06-SSB

Bitte Produkt angeben:
Hersteller / Typ: '..................................................' vom Bieter einzutragen
Menge: 1,000 St
DIN 276/2006: 481

**10.280 Sicherheitstrafo 230/24VAC 160VA mit Leitungsschutzscha. primär/sekundär**
Sicherheitstrafo 230/24VAC 160VA mit
Leitungsschutzscha. primär/sekundär nach VDE
0570/EN61558, mit potentialfreiem Kontakt, bestehend
aus:
2 Leitungsschutzschalter 1-polig
1 Transformator (nur Einbau)

Nennleistung VA:  160

Leitfabrikat:
Fabrikat: Kieback&Peter
Typ: FF2212-16-SSB

Bitte Produkt angeben:
Hersteller / Typ: '..................................................' vom Bieter einzutragen
Menge: 1,000 St
DIN 276/2006: 481

**10.290 Pumpensteuerung 230VAC 4kW Netzabgang mit Meldung**
Pumpensteuerung 230VAC 4kW
Netzabgang mit Meldung
bestehend aus:
1 Leitungsschutzschalt., 1-polig m. HiKo
1 Hilfsrelais
5 Reihenklemmen + N + PE
Handbedien-und Signalisierungsebene einschließlich Steuerung sind Bestandteil der Automationsstation.
Nennleistung kW: 4
Menge: 6,000 St
DIN 276/2006: 481

**10.300 Meldung potentialfrei**
Meldung potentialfrei

bestehend aus:
3 Reihenklemmen

Handbedien-und Signalisierungsebene einschließlich
Steuerung sind Bestandteil der Automationsstation.
Menge: 1,000 St
DIN 276/2006: 481

**10.310 Aufschaltung Fensterkontakt**
Meldung potentialfrei

bestehend aus:
3 Reihenklemmen

Handbedien-und Signalisierungsebene einschließlich
Steuerung sind Bestandteil der Automationsstation.
Menge: 1,000 St
DIN 276/2006: 481

**10.320 Reparaturschalterüberwachung**
Reparaturschalterüberwachung

bestehend aus:
2 Reihenklemmen + N + PE

Handbedien-und Signalisierungsebene einschließlich
Steuerung sind Bestandteil der Automationsstation.
Menge: 2,000 St
DIN 276/2006: 481

**10.330 Rauchmeldeüberwachung**
Rauchmeldeüberwachung

bestehend aus:
1 Hilfsrelais
4 Reihenklemmen + N + PE
Steuerungsteil:
1 Leuchtmelder Led 1-flammig
Menge: 3,000 St
DIN 276/2006: 481

**10.340 EDAT-Modul auf Hutschiene im Schrank**
Menge: 3,000 St
DIN 276/2006: 481

**10.350 Einbau/Verdrahtung auf Montageplatte**
*** Pauschalposition
Einbau/Verdrahtung auf Montageplatte

Geräte und sämtliche Zubehörteile, einschließlich
Beschilderung. Reihenklemmen nach Bedarf.
Menge: 1,000 psch
DIN 276/2006: 481

**10.360 Werkstatt-/Montageplanung Schaltschrank**
*** Pauschalposition
Werkstatt-/Montageplanung Schaltschrank
nach DIN18386 (VOB Teil C) sowie nach VDI6026

Werkstatt- und Montageplanung bestehend aus Erstellung
und Übergabe folgender Unterlagen:
Stromlaufpläne nach DIN EN 61082-1 (VDE 0040-1)
Übersichtsplan mit Eintragung der Standorte der
Bedieneinrichtungen und Informationsschwerpunkte
Kabellisten mit Funktionszuordnung und Leistungsangaben
Stücklisten

Grundlage der Werkstatt- und Montageplanung ist die
Übergabe der vollständigen Ausführungsunterlagen nach
DIN18386 Punkt 3.1.3 sowie VDI6026 durch den
Auftraggeber.
Menge: 1,000 psch
DIN 276/2006: 481

**10.370 Schaltschrank Transport und Montage**
Schaltschrank Transport und Montage

Schaltschrank wie vorstehend beschrieben zum
Verwendungsort transportieren.
Aufstellungsort nach Angabe des Auftraggebers bzw. in
Abstimmung mit der Bauleitung festlegen. Die örtlichen
Begebenheiten sind zu beachten bzw. durch
Baustellenbesichtigung zu überprüfen.
Schaltschrank montieren.
Menge: 2,000 St
DIN 276/2006: 481

**10.380 Inbetriebnahme Schaltschrank und Einregulierung**
Inbetriebnahme Schaltschrank und Einregulierung

Zur Inbetriebnahme und Einregulierung des
Lieferumfanges werden folgende Leistungen erbracht:
Überprüfung der externen Anschlüsse des Lieferumfanges
Soll/Ist-Vergleich sämtlicher Motor-, Nennströme-,
Wirk-, Blind- und Scheinleistungen sowie Wirkungsgrade
Überprüfung und Inbetriebnahme von
Gewerkeschaltschränken und Feldgeräten,  soweit sie im
Lieferumfang des AN enthalten sind Einstellen der Überstromauslöser
Erstellung von Messprotokollen
Überprüfung der einzelnen Systemkomponenten auf
bestimmungsgemässe Funktion wie:
- Stellrichtungen
- Drehrichtungen
- Sicherheitseinrichtungen
- Funktionsabläufe
- Schnittstellen zu übergreifenden Gewerken
Menge: 2,000 St
DIN 276/2006: 481

### Abschnitt 11 Fremdanbindung

*Hinweis: Fremdanbindungen Hardware*

*Hinweis: Anbindung Modbus*

**11.10 Gateway RS232, X-Link 50DP 64 MB**
Gateway RS232, X-LINK 50DP 64 MB
2x RJ45, 1x RS232, 2xRS485

- Universal-Gateway zur Umsetzung von
  Kommunikationsprotokollen für max. 50 Datenpunkte
- Umsetzung der wichtigsten Kommunikationsprotokolle
  möglich
- schnelle Aufschaltung auf serielle oder
  netzwerkbasierte Kommunikationsprotokolle
- 1 Kommunikationsprotokoll inklusive
- die freigegebenen Datenpunkte des angeschlossenen
  Fremdsystems werden zur weiteren Verarbeitung zur
  Verfügung gestellt
- Projektierung auf Basis von Excel xls, txt oder csv
  Dateien pro Protokolltreiber
- Webinterface zur Konfiguration, Analyse und
  Inbetriebnahme
- integrierte Echtzeituhr und Speicherkarte
- Erweiterung der Datenpunktanzahl durch Upgrade
  jederzeit möglich
- Firmware-Updates bei Bedarf über den Webserver
  möglich
- Passwortschutz für die Gerätekonfiguration
- Konfiguration kann mit Hilfe der
  Datensicherungs-/Datenrücksicherungsfunktion auf
  einem PC  gespeichert bzw. wieder zurück gesichert
  werden
- LED Statusanzeigen

Nennspannung:  12..24VAC/DC
Leistungsaufnahme:  2,2W
Schnittstellen:  2x RS485
  2x RJ45 10/100 Mbit/s
  1xRS232
Umgebungstemp.:  0..45°C
Umgebungsfeuchte:  20..80 %r.F., nicht kondensierend
Montage:  DIN Hutschiene
BxHxT mm:  ca. 48x100x70
Menge: 2,000 St
DIN 276/2006: 489

**11.20 Protokoll: MODBUS Slave RS485**
Menge: 1,000 St
DIN 276/2006: 489

*Hinweis: Anbindung Zähler M-Bus*

**11.30 Gateway RS232, X-Link 50DP 64 MB**
Gateway RS232, X-LINK 50DP 64 MB
2x RJ45, 1x RS232, 2xRS485

- Universal-Gateway zur Umsetzung von
  Kommunikationsprotokollen für max. 50 Datenpunkte
- Umsetzung der wichtigsten Kommunikationsprotokolle
  möglich
- schnelle Aufschaltung auf serielle oder
  netzwerkbasierte Kommunikationsprotokolle
- 1 Kommunikationsprotokoll inklusive
- die freigegebenen Datenpunkte des angeschlossenen
  Fremdsystems werden zur weiteren Verarbeitung zur
  Verfügung gestellt
- Projektierung auf Basis von Excel xls, txt oder csv
  Dateien pro Protokolltreiber
- Webinterface zur Konfiguration, Analyse und
  Inbetriebnahme
- integrierte Echtzeituhr und Speicherkarte
- Erweiterung der Datenpunktanzahl durch Upgrade
  jederzeit möglich
- Firmware-Updates bei Bedarf über den Webserver
  möglich
- Passwortschutz für die Gerätekonfiguration
- Konfiguration kann mit Hilfe der
  Datensicherungs-/Datenrücksicherungs-
  funktion auf einem PC  gespeichert bzw. wieder
  zurück gesichert werden
- LED Statusanzeigen

Nennspannung:  12..24VAC/DC
Leistungsaufnahme:  2,2W
Schnittstellen:  2x RS485
  2x RJ45 10/100 Mbit/s
  1xRS232
Umgebungstemp.:  0..45°C
Umgebungsfeuchte:  20..80 %r.F., nicht kondensierend
Montage:  DIN Hutschiene
BxHxT mm:  ca. 48x100x70
Menge: 1,000 St
DIN 276/2006: 489

**11.40 Kommunikationsprotokoll M-Bus**
Menge: 1,000 St
DIN 276/2006: 489

**11.50 Protokoll: MODBUS Slave RS485**
Menge: 1,000 St
DIN 276/2006: 489

**11.60 Erweiterung von 50 DP auf 200 DP**
Menge: 3,000 St
DIN 276/2006: 489

**11.70 Projektierung Offene Datenkommunikation**
*** Pauschalposition
Projektierung Offene Datenkommunikation

Für das funktionelle Zusammenwirken zwischen Fremdsystem und Automationsstation sind folgende Voraussetzungen erforderlich:
- Schnittstellenprotokoll wird kostenlos übergeben.
- Ein Systemspezialist beim Hersteller des Fremdsystems
  ist zu nennen. Dieser Systemspezialist steht für
  alle Belange bei der Projektierung kostenlos zur
  Verfügung.
- Eine vollständige Informationspunkt liste mit allen
  Adressen, Parametern und Datentypbezeichnungen muss
  zur Verfügung gestellt werden.
- Kostenlose Bereitstellung oder Vermittlung einer
  Test-Hardware/-Software

Daraus ergeben sich folgende Projektierungsleistungen:
- Übernahme des Schnittstellenprotokolls.
- Erstellung des Pflichtenheftes mit Festschreibung der
  zu verwendenden Softwareversion.
- Festlegung der zu übertragenden Informationspunkte.
- Definition der zu übertragenden Benutzeradresse.
- Festlegung der Funktionalität pro Informationspunttyp
- Erstellen der Referenzliste
Menge: 1,000 psch
DIN 276/2006: 489

**11.80 Inbetriebnahme Adressierung M-Bus Datenpunkt**
Inbetriebnahme und  Adressierung M-Bus Zähler pro Daten
punkt
Menge: 60,000 St
DIN 276/2006: 489

**11.90 Inbetriebnahme Adressierung ModBus Datenpunkt**
Inbetriebnahme Adressierung ModBus pro Datenpunkt
Menge: 100,000 St
DIN 276/2006: 489

### Abschnitt 12 Dienstleistung

DIN 276/2006: 483

*Hinweis: Dienstleistung Automationsebene*

**12.10 Werk- und Montageplanung**
*** Pauschalposition
Werk- und Montageplanung
Erstellen der Funktionslisten
Erstellen der Fließschemata
Erstellen der detailierten Funktionsbeschreibung
Zusammenstellen von Soll- und Grenzwerten,
Erfassen der Betriebszeiten. Erstellen eines
Automationsschemas mit Darstellung der wesentlichen
Funktionen.
Übersichtsplan mit Eintragung der Standorte für ISP und
Bedieneinrichtung.
Montagepläne mit Einbauorten der Feldgeräte
Kabellisten mit Funktionszuordnung
Stücklisten

Die Werk- und Montageplanung ist vor Ausführung 1 x als
Programmdatei und 1 x als PDF zur Freigabe vorzulegen
und unaufgefordert bei Änderungen baubegleitend zu
aktualisieren
Menge: 1,000 psch
DIN 276/2006: 483

**12.20 Physikalische Ein-/Ausgabefunktion, Binäre Ausgabe Schalten/Stellen**
Physikalische Ein-/Ausgabefunktion, Binäre Ausgabe
Schalten/Stellen
gemäß Funktion 1.1 GA-Funktionsliste Beiblatt 070-5.
Menge: 63,000 St
DIN 276/2006: 483

**12.30 Physikalische Ein-/Ausgabefunktion, Analoge Ausgabe Stellen**
Physikalische Ein-/Ausgabefunktion, Analoge Ausgabe
Stellen
gemäß Funktion 1.2 GA-Funktionsliste Beiblatt 070-5.
Menge: 63,000 St
DIN 276/2006: 483

**12.40 Physikalische Ein-/Ausgabefunktion, Binäre Eingabe Melden**
Physikalische Ein-/Ausgabefunktion, Binäre Eingabe
Melden
gemäß Funktion 1.3 GA-Funktionsliste Beiblatt 070-5.
Menge: 224,000 St
DIN 276/2006: 483

**12.50 Physikalische Ein-/Ausgabefunktion, Analoge Eingabe Messen**
Physikalische Ein-/Ausgabefunktion, Analoge Eingabe
Messen
gemäß Funktion 1.5 GA-Funktionsliste Beiblatt 070-5.
Menge: 158,000 St
DIN 276/2006: 483

**12.60 Gemeinsame Ein-/Ausgabefunktion, Ausgabe Schalten**
Gemeinsame Ein-/Ausgabefunktion, Ausgabe Schalten
gemäß Funktion 2.1 GA-Funktionsliste Beiblatt 070-5.
Menge: 50,000 St
DIN 276/2006: 483

**12.70 Gemeinsame Ein-/Ausgabefunktion, Ausgabe Stellen**
Gemeinsame Ein-/Ausgabefunktion, Ausgabe Stellen
gemäß Funktion 2.2 GA-Funktionsliste Beiblatt 070-5.
Menge: 40,000 St
DIN 276/2006: 483

**12.80 Gemeinsame Ein-/Ausgabefunktion, Eingabe Binärer Zustand**
Gemeinsame Ein-/Ausgabefunktion, Eingabe Binärer
Zustand
gemäß Funktion 2.3 GA-Funktionsliste Beiblatt 070-5.
Menge: 110,000 St
DIN 276/2006: 483

**12.90 Gemeinsame Ein-/Ausgabefunktion, Eingabe Zählwert**
Gemeinsame Ein-/Ausgabefunktion, Eingabe Zählwert
gemäß Funktion 2.4 GA-Funktionsliste Beiblatt 070-5.
Menge: 60,000 St
DIN 276/2006: 483

**12.100 Gemeinsame Ein-/Ausgabefunktion, Eingabe Messen**
Gemeinsame Ein-/Ausgabefunktion, Eingabe Messen
gemäß Funktion 2.5 GA-Funktionsliste Beiblatt 070-5.
Menge: 45,000 St
DIN 276/2006: 483

**12.110 Dokumentation des Regelungssystems**
Dokumentation des Regelungssystems
nach Leitfaden der Stadt Stolberg

Um einen reibungslosen Betrieb des Systems zu gewährleisten sind dem Betreiber nach der Inbetriebnahme nachstehende Unterlagen zu übergeben:
- Bedienungshandbuch
- Funktionsbeschreibung mit Einträgen von Sollwerten
  und Betriebsmittelkennzeichen
- Eintragung Feldgeräte in Grundrissplänen
- Aufstellung der aktuellen System-Parameter
- Regelschemata/Anlagenbilder mit
  Betriebsmittelkennzeichen
- Bestückungslisten der DDC-Zentralen
- Gerätebeschreibungen
- Hinweise für die Wartung
Menge: 1,000 St
DIN 276/2006: 483

*Hinweis: Fremdanbindung*
Fremdanbindung
Grundsätzlicher Test für die Anbindung von Fremdbussysteme

**12.120 Interoperabilitätstest**
Interoperabilitätstest

Grundsätzlich sind alle systemrelevanten Systembeteiligte einzuladen und müssen am Test teilnehmen.

Die Funktionen müssen durch Test nachgewiesen werden.
Der Interoperabilitätstest dient zur Sicherstellung der Kommunikation von Automationsstation zu Automationsstation bzw. von der Automationsstation zum Gebäudemanagement.
Die Vorgabe des Tests obliegt dem Auftraggeber.
Die Testanlage enthält Funktionen gemäß VDI 3814.

Im Rahmen des Interoperabilitätstests müssen die folgende Funktionen sowohl über Netzwerk- als auch über Modem-Kommunikation getestet werden:
- Betriebs- und Störmeldungen
- Verstellen von Sollwerten
- Reaktionszeiten
- Alle Funktionen, die zum Bedienen und
  Beobachten notwendig sind
- Übersteuerung von Ausgängen
- Zeitpläne
- Trends
- Anlaufverhalten
- Kommunikationsstörungen
Die Federführung und die Abnahme des Interoperabilitätstest liegen beim Auftraggeber.

Folgende Leistungen sind vom Auftragnehmer zu erbringen:
- Funktionsfähige Projektierung gemäß
  Vorgabe des Auftraggebers
- Programmiergerät mit Programmiersoftware
- Infrastrukturkomponenten (Hubs, Switches ect.)
Menge: 100,000 St
DIN 276/2006: 483

### Abschnitt 13 GLT / MBE

DIN 276/2006: 483

*Hinweis: Aufschaltung auf die vorhandene MBE*

**13.10 Funktionstest GM-System in Zusammenarbeit mit dem AN AS**
*** Pauschalposition
Funktionstest GM-System
in Zusammenarbeit mit dem AN AS

Aufschaltung Wärmepumpe

Test der Aufschaltung von Datenpunkten

(max. 25 DP)

- Überprüfung der Kommunikationsparameter
- Schaltung von Betriebszuständen je Anlage
- Verändern von Sollwerten
- Überprüfung von Zeitschaltprogrammen
- Überprüfung von Kalenderschaltfunktionen
- Protokollarische Dokumentation
Menge: 1,000 psch
DIN 276/2006: 483

**13.20 Inbetriebnahme / Projektierung Trend**
Inbetriebnahme / Projektierung Trendkurven

Preis pro Trendkurve

Einspielen der Software und der Projektierung des Softwaremoduls und Funktionsprüfung.
Das Bedienpersonal wird eingewiesen.
Menge: 100,000 St
DIN 276/2006: 483

**13.30 Projektierung Grafik/Anlagenbild Übersichtsbild bis zu 15 Folgebilder**
Projektierung Grafik/Anlagenbild Übersichtsbild
bis zu 15 Folgebilder
VDI 3814 GA-FL Abschnitt 8.1

Erfassung, Aufbereitung und Ausgabe von Informationen
- technische Klärung und Bearbeitung
- Programmierung und Parametrierung
- Eingabe Benutzeradressen

Informationspunkten
- Klartexte
Menge: 2,000 St
DIN 276/2006: 483

**13.40 Projektierung Grafik/Anlagenbild mit bis zu 40 Informationen**
Projektierung Grafik/Anlagenbild
mit bis zu 40 eingeblendeten Informationen
VDI 3814 GA-FL Abschnitt 8.1

Erfassung, Aufbereitung und Ausgabe von Informationen
- technische Klärung und Bearbeitung
- Programmierung und Parametrierung
- Eingabe Benutzeradressen

Informationspunkten
- Einstellwerte
- Klartexte
- Merker und Verknüpfungen
- Istwerte
- Messwerte
- Sollwerte
- Schaltbefehle
- Zeitprogramme
- Störmeldungen
Menge: 15,000 St
DIN 276/2006: 483

**13.50 Proj./Inb. Grafik/Anlagenbild Wiederholung**
Proj./Inb. Grafik/Anlagenbild
DIN EN ISO 16484 GA-FL Abschnitt 8.1

Dienstleistung pro Anlagenbild
Menge: 5,000 St
DIN 276/2006: 483

**13.60 Klartexte MBE-Leitzentrale**
Klartexte GLT-Leitzentrale
Ingenieur-Bearbeitung der Klartextzuweisungen für die GLT-Leitzentrale.
DDC-Parameter werden zusätzlich zum Systemtext mit einem kundenspezifischen Klartext versehen. Die Klartexte
werden in Bildschirmmasken eingetragen. Matchcodeorganisation für übergeordnete Suchbegrife.
Abstimmung der Klartexte mit dem Auftraggeber.

Abrechnungsbasis ist der über die
GLT geführte Datenpunktnachweis
Menge: 250,000 St
DIN 276/2006: 483

### Abschnitt 14 Verkabelung / Installation

DIN 276/2006: 484

**14.10 Installationskabel halogenfrei JH(St)H 2x2x0,8**
Installationskabel JH(St)H 2x2x0,8
----------------------------------------------
Komplett mit erforderlichem Kleinmaterial bzw. Zubehör

Liefen und Teillängen in Rohr, Kabelbühne, Kabelkanal
bzw. Sammelhalter verlegen
Menge: 1000,000 m
DIN 276/2006: 484

**14.20 Installationskabel halogenfrei JH(St)H 4x2x0,8**
Installationskabel JH(St)H 4x2x0,8
----------------------------------------------
Komplett mit erforderlichem Kleinmaterial bzw. Zubehör

Liefen und Teillängen in Rohr, Kabelbühne, Kabelkanal
bzw. Sammelhalter verlegen
Menge: 500,000 m
DIN 276/2006: 484

**14.30 Mantelleitung halogenfrei NHXMH-J 3 x 1,5**
Mantelleitung halogenfrei NHXMH-J 3 x 1,5
-------------------------------------------------------
---
Komplett mit erforderlichem Kleinmaterial bzw. Zubehör

Liefen und Teillängen in Rohr, Kabelbühne, Kabelkanal
bzw. Sammelhalter verlegen
Menge: 800,000 m
DIN 276/2006: 484

**14.40 Mantelleitung halogenfrei NHXMH-J 5 x 1,5**
Mantelleitung halogenfrei NHXMH-J 5 x 1,5
-------------------------------------------------------
---
Komplett mit erforderlichem Kleinmaterial bzw. Zubehör

Liefen und Teillängen in Rohr, Kabelbühne, Kabelkanal
bzw. Sammelhalter verlegen
Menge: 250,000 m
DIN 276/2006: 484

**14.50 Mantelleitung halogenfrei NHXMH-J 3 x 2,5**
Mantelleitung halogenfrei NHXMH-J 3 x 2,5
-------------------------------------------------------
---
Komplett mit erforderlichem Kleinmaterial bzw. Zubehör

Liefen und Teillängen in Rohr, Kabelbühne, Kabelkanal
bzw. Sammelhalter verlegen
Menge: 400,000 m
DIN 276/2006: 484

**14.60 Netzwerkkabel Cat. 7 Duplex**
Netzwerkkabel Cat 7 Duplex
--------------------------------------
Komplett mit erforderlichem Zubehör liefern und
betriebsfertig montieren.
Menge: 500,000 m
DIN 276/2006: 484

**14.70 Potentialausgleich**
Potentialausgleich
------------------------
potentialausgleich der Anlagen (MSR-Kabeltrassen, MSR-
Schaltschränke, KAE-Anlagen oder RLT Anlagen)
einschließlich Liefung des Materials (wie. Z.B. in
Kabel, Erdungsrohrschellen, Kabelschuh etc.)
Die Endpunkte sind sichtbar und zugänglich auf eine
bauseitige Potentialausgleichschiene anzubringen und
dauerhaft mit Kabelmarkern zu kennzeichnen.

Komplett mit erforderlichem Zubehör in Teillängen
liefern und  montieren.
Menge: 12,000 St
DIN 276/2006: 484

**14.80 FRAP-Kunststoff-Abzweigkasten 85x85 mm**
FRAP-Kunststoff-Abzweigkasten 85x85 mm
wassergeschützt aus Thermoplast, l+m halogenfrei

FR-AP-Kunststoff-Abzweigkasten IP 55 grau mit
selbstdichtenden Einführungen, und dazugehörendem
Klemmenmaterial in wassergeschützter Ausführung aus
Thermoplast

Gr. 85x 85 mm/5x 2,5 qmm

Liefern und montieren.
Menge: 50,000 St
DIN 276/2006: 484

**14.90 Isolierstoffrohr M20 halogenfrei**
Isolierstoffrohr DIN VDE 0605, Nenngröße M20,
halogenfrei, mittelschwer, starr, wärmefest,  ACF,
Verlegung offen, mit Abstandsschellen, max.
Schellenabstand = 25-facher Rohrdurchmesser.

Liefern und montieren.
Menge: 100,000 m
DIN 276/2006: 484

**14.100 LFH-Kanal 20x20 halogenfrei**
LFH-Kanal 20x20 halogenfrei
auf verlegefertigen Untergrund verlegen

Elektroinstallationskanal aus halogenfreiem
PC/ABS-Kunststoff, im Brandfall ohne korrosive
Gasbildung bei geringer Rauchentwicklung, schwer
entflammbar nach DIN 4102 in B1, selbstverlöschend nach
UL 94VO, Farbe cremeweiß, einschl. Kabelklammern und
Befestigungsmaterial auf verlegefertigem Untergrund in
Teillängen verlegen, Montagehöhe bis 3 mtr.

gleichw. Tehalit, als:
LFH-Kanal ca. 20 x  20 mm halogenfrei
Menge: 15,000 m
DIN 276/2006: 484

**14.110 LFH Kanal 40x60 halogenfrei**
LFH Kanal 40x60 halogenfrei
auf verlegefertigen Untergrund verlegen

Elektroinstallationskanal aus halogenfreiem
PC/ABS-Kunststoff, im Brandfall ohne korrosive
Gasbildung bei geringer Rauchentwicklung, schwer
entflammbar nach DIN 4102 in B1, selbstverlöschend nach
UL 94VO, Farbe cremeweiß, einschl. Kabelklammern und
Befestigungsmaterial auf verlegefertigem Untergrund in
Teillängen verlegen, Montagehöhe bis 3 mtr.

gleichw. Tehalit, als:
LFH-Kanal ca. 40 x  60 mm halogenfrei
Menge: 15,000 m
DIN 276/2006: 484

**14.120 LFH Kanal 60x110 halogenfrei**
LFH Kanal 60x110 halogenfrei
auf verlegefertigen Untergrund verlegen

Elektroinstallationskanal aus halogenfreiem
PC/ABS-Kunststoff, im Brandfall ohne korrosive
Gasbildung bei geringer Rauchentwicklung, schwer
entflammbar nach DIN 4102 in B1, selbstverlöschend nach
UL 94VO, Farbe cremeweiß, einschl. Kabelklammern und
Befestigungsmaterial auf verlegefertigem Untergrund in
Teillängen verlegen, Montagehöhe bis 3 mtr.

gleichw. Tehalit, als:
LFH-Kanal ca. 60 x  110 mm halogenfrei
Menge: 15,000 m
DIN 276/2006: 484

**14.130 Standard Kabelrinne 100x60 auf verlegefähigem Tragsystem montieren**
Standard Kabelrinne 100x60
auf verlegefähigem Tragsystem montieren und liefern
Tragsystem aus Stahlblech, in perforierter oder geschlossener Ausführung, Blechstärke mindestens 1mm,
einschließlich der anteiligen Stoß-, Verbindungsteile und Schrauben, in Teillängen liefern und auf verlegefähigem Tragsystem montieren als:
Standard Kabelrinne verzinkt
ca.100 x 60 mm
Menge: 35,000 m
DIN 276/2006: 484

**14.140 Standard Kabelrinne 200x60 auf verlegefähigem Tragsystem montieren**
Standard Kabelrinne 200x60
auf verlegefähigem Tragsystem montieren und liefern
Tragsystem aus Stahlblech, in perforierter oder geschlossener Ausführung, Blechstärke mindestens 1mm,
einschließlich der anteiligen Stoß-, Verbindungsteile und Schrauben, in Teillängen liefern und auf verlegefähigem Tragsystem montieren als:
Standard Kabelrinne verzinkt ca. 200 x
60 mm
Menge: 35,000 m
DIN 276/2006: 484

**14.150 Trennsteg 60mm für Kabelrinne liefern und montieren**
Trennsteg 60mm für Kabelrinne liefern und montieren
Trennsteg für Kabelrinne aus verzinktem Stahlblech, Höhe 60mm, liefern und
montieren
Menge: 70,000 m
DIN 276/2006: 484

**14.160 Steigetrasse 200x60**
Steigetrasse 200x60
für Kabelträgersystem DIN VDE 0639-1,
aus Stahl, verzinkt DIN EN 10147,
Seitenhöhe mind.45 mm, Breite 300 mm,
einschl. aller systembedingter
Form- und Verbindungsstücke, Befestigungswinkeln und
systemgebundenem Kabelbefestigungsmaterial
Montage Decken oder Wänden.
Menge: 25,000 m
DIN 276/2006: 484

**14.170 Bügelschellen bis 40mm**
Bügelschellen bis 40mm
Bügelschellen zum Befestigen an Profilschienen bzw.
Kabelleitern
Menge: 80,000 St
DIN 276/2006: 484

**14.180 Bügelschellen bis 56mm**
Bügelschellen bis 56mm
Bügelschellen zum Befestigen an Profilschienen bzw.
Kabelleitern
Menge: 50,000 St
DIN 276/2006: 484

**14.190 Wandausleger 100mm**
Wandausleger 100mm
Wandausleger für vorgenannte Kabelrinnen
aus feuerverzinktem I-Profil 80,
mit Kopfplatte zur Befestigung an Betondecken, Betonböden oder Eisenkonstruktion,
einschließlich Kantenschutz, Klein- und Befestigungsmaterial,
liefern und montieren.
Menge: 10,000 St
DIN 276/2006: 484

**14.200 Wandausleger 200mm**
Wandausleger 200mm
Wandausleger für vorgenannte Kabelrinnen
aus feuerverzinktem I-Profil 80,
mit Kopfplatte zur Befestigung an Betondecken, Betonböden oder Eisenkonstruktion,
einschließlich Kantenschutz, Klein- und Befestigungsmaterial,
liefern und montieren.
Menge: 10,000 St
DIN 276/2006: 484

**14.210 Hängestiele 400mm**
Hängestiele 400mm
Hängestiele für vorgenannte Kabelrinnen
aus feuerverzinktem I-Profil 80,
Tragfahigk.: 0,75 KN bei beidseitiger Belastung,
mit Kopfplatte zur Befestigung an Betondecken, Betonböden oder Eisenkonstruktion,
einschließlich Kantenschutz, Klein- und Befestigungsmaterial,
liefern und montieren.
Menge: 10,000 St
DIN 276/2006: 484

**14.220 Hängestiele 600mm**
Hängestiele 600mm
Hängestiele für vorgenannte Kabelrinnen
aus feuerverzinktem I-Profil 80,
Tragfahigk.: 0,75 KN bei
beidseitiger Belastung,
mit Kopfplatte zur Befestigung an Betondecken, Betonböden oder Eisenkonstruktion,
einschließlich Kantenschutz, Klein- und Befestigungsmaterial,
liefern und montieren.
Menge: 5,000 St
DIN 276/2006: 484

### Abschnitt 15 Kabel- und Leitungsanschluss

DIN 276/2006: 484

*Hinweis: Vorbemerkung Kabelanschluss*
Vorbemerkung Kabelanschluss

Geforderter Lieferumfang für den Elektroanschluss von Leitungen und Kabel

Grundsätzlich sind bei allen Kabeleinführungen Kabelverschraubungen mit Zugentlastung einzusetzen.

Bei Einführung von Kabel/Leitungen durch den Schaltschranksockel von unten in den Schaltschrank sind, wenn nicht explizit ausgechrieben, keine Kabelverschraubungen einzusetzen.
Hier ist eine Kabelabfangschiene und geeignete in der Größe richtig dimensionierte Ankerschellen, passend für die eingesetzte Kabelabfangschiene, einzusetzen. Die Bodenbleche sind nach erfolgter Montage zu montieren und mit Schaltschranksystemzubehör weitestgehend staubdicht abzudichten.

Die Leitungen und Kabel sind einzuführen, abzuisolieren, abzufangen, anzuschließen und mit maschinell erstelltem Kabelmerker laut Kabelliste zu kennzeichnen.

Nach Erfordernis sind die Aderenden mit Hülsen, Kabelschuhen o.ä. zu versehen. Aderanschlüsse sind grundsätzlich vor Selbstlockerung zu schützen (Zahnscheiben oder Sprengringe).

Nicht verwendete Kabelenden sind auf Klemme zu legen. Es dürfen keine offenen Enden in den Schaltschränken und Verdrahtungskanälen liegen.

Nicht belegte Reserve Ein- und Ausgänge sind auf Klemme
zu führen.

Bauseits nicht belegte Kabelenden sind mit Aderendkappen zu versehen.

An Sensoren, die zur Überprüfung aus Lüftungskanälen oder Tauchhülsen gezogen werden müssen, ist eine Reserveschlaufe des Anschlusskabels (ca.15cm Druchmesser) vorzusehen.

Benötigte Klein- und Montagematerialien wie Verschraubungen, Zugentlastungen, Aderendhülsen, Verschraubungserweiterungen und Kabelbinder sind einzukalkulieren.

Die Vorbemerkung kommt zum Tragen, soweit keine
anderweitigen Vorgaben seitens AG vereinbart sind.

**15.10 Anschluss Kabel/Leitung mit Kabelmarker**
Anschluss Kabel/Leitung mit Kabelmarker

Absetzen der Kabel.
Anklemmen nach Kabelliste/Klemmenanschlussplan an die
nummerierte Klemmleiste im Schaltschrank und an die
Feldgeräte einschließlich Klein- und Befestigungsmaterial.

Endbezeichnung mit Kabelmarker.
Menge: 300,000 St
DIN 276/2006: 484

**15.20 Bezeichnungsschild 52x37mm**
Bezeichnungsschild 52x37mm für ausserhalb des
Schaltschrankes angeordnete Regel- und Steuergeräte:
Farbe und Beschriftung nach Angaben des AG,
Beschriftung mehrzeilig,
Schild aus mehrschichtigem Kunststoff, gefräst,
Befestigungsuntergrund Beton, Mauerwerk,
Lüftungsleitungen, Kabelkanäle oder abgehängte Decken.

Abmessungen (BxH):  52x37mm

Lieferung und Montage einschl. allem erforderlichen
Zubehör
Menge: 130,000 St
DIN 276/2006: 484

**15.30 Bezeichnungsschild 100x52mm**
Bezeichnungsschild 100x52mm für ausserhalb des
Schaltschrankes angeordnete Regel- und Steuergeräte:
Farbe und Beschriftung nach Angaben des AG,
Beschriftung mehrzeilig,
Schild aus mehrschichtigem Kunststoff, gefräst,
Befestigungsuntergrund Beton, Mauerwerk,
Lüftungsleitungen, Kabelkanäle oder abgehängte Decken.

Abmessungen (BxH):  100x52mm

Lieferung und Montage einschl. allem erforderlichen
Zubehör
Menge: 50,000 St
DIN 276/2006: 484

**15.40 Elektr. Anschluss Netzwerkleitung**
Elektr. Anschluss Cat 7
beidseitig
-------------------------------
für verschiedene Leitungs- und Kabeltypen. Absetzen und
Einführen in das anzuschließende Gerät bzw. dem
Schaltschrank und den folgenden Nebenleistungen:
- Inkl. Lieferung und Montage der Netzwerksteker RJ45
- Befestigung der Zugentlasung
- Öffnen und Schließen der Geräte
- Inkl. Test der Funktion und Protokolle

Komplett mit erforderlichem Zubehör liefern und betriebsfertig montieren.
Menge: 6,000 St
DIN 276/2006: 484

**15.50 Erstprüfung nach VDE 0100-Teil 610**
Erstprüfung nach VDE 0100-Teil 610
---------------------------------------------------
Die Erstprüfung für die fertiggestellte
Elektroinstalation ist vor der ersten Inbetriebnahme
nach nach  DIN 0100 Teil 610 durchzuführen. Dies dient
zum Nachweis, dass alle Anforderungen der Normen der
Reihe  DIN VDE 0100 erfüllt sind.

Insbesondere sind:
- Schutzleiterwiderstandmessung
- Isolationswiderstandsmessung
- Schleifenwiderstandsmessung
- Kurzschlussstrommessung

sowie die in der DIN VDE 0100- Teil 610 aufgeführten
Messung sind in ein Messprotokoll einzutragen und mit
der Dokumentation zu übergeben und mit dem
Projektleiter abzustimmen.
Menge: 80,000 St
DIN 276/2006: 484

### Abschnitt 16 Wartungsvertrag

DIN 276/2006: 489

*Hinweis: Wartungsvertrag und Störungsbeseitigung*
Wartungsvertrag und Störungsbeseitigung

1. Gegenstand des Vertrages
Gegenstand des Vertrages sind Inspektion und
Wartung sowie kleine Instandsetzungsarbeiten an
den technischen Anlagen und Einrichtungen, die im
Leistungsverzeichnis aufgeführt sind. Ebenfalls
enthalten ist der Stördienst.

2. Leistungen des Auftragnehmers
Dem Auftragnehmer werden die im
Leistungsverzeichnis beschriebenen Leistungen
übertragen.
Der Auftragnehmer ist verpflichtet, im Zusammenhang
mit der Wartung diejenigen Instandsetzungsarbeiten auszuführen, die zur Wiederherstellung
des Sollzustandes unerlässlich sind.
Der Auftragnehmer ist auch außerhalb der
regelmäßigen Wartungstermine  verpflichtet,
Störungen, die die Sicherheit oder den Betrieb
der Anlage gefährden oder ausschließen, nach
Aufforderung zu beseitigen.

3. Pflichten des Auftragnehmers
Die Leistungen sind so auszuführen, dass
Betriebsbereitschaft und Sicherheit der Anlagen
erhalten bleiben. Die allgemeinen anerkannten
Regeln der Technik, die gesetzlichen Bestimmungen
und Schutzvorschriften, insbesondere die
Unfallverhütungsvorschriften sind zu beachten.
Der Auftragnehmer hat die Leistung mit seinem
Betrieb zu erbringen. Er darf Teile der Leistung
an Nachunternehmer übertragen. Er ist
verpflichtet, qualifizierte Fachkräfte einzusetzen.
Der Auftragnehmer ist verpflichtet, alle zur
Erbringung der Leistungen benötigten Hilfsmittel
(z.B. Messgeräte und Werkzeuge) zu stellen.
Erkennt oder vermutet der Auftragnehmer Mängel oder
Schäden, die Betriebsbereitschaft oder Sicherheit
einer Anlage gefährden können, hat er sofort den
Auftraggeber zu benachrichtigen und erforderlichenfalls
die Außerbetriebnabme der Anlage zu
veranlassen. Er hat fernmündliche oder mündliche
Mitteilungen schriftlich zu bestätigen. Auf
andere Mängel oder Schäden, die nicht unverzüglich beseitigt werden müssen und deren
Beseitigung nicht beschriebenen Leistungen gehören, hat der
Auftragnehmer den Auftraggeber unverzüglich
schriftlich hinzuweisen.
Erkennt der Auftragnehmer, dass wegen Änderung der
Nutzung oder Änderung der für die Wartung
bestehenden Vorschriften andere Wartungsintervalle notwendig werden, hat er den Auftraggeber
darauf hinzuweisen.

4.  Ausführung der Leistung
Der Auftragnehmer hat nach jeder Wartung Art und
Umfang der ausgeführten Leistungen einschl. der
eingebauten Teile in einem Arbeitsbericht zu
dokumentieren und die bei der Wartung getroffenen
Feststellungen über den Zustand der Anlage, auch
über etwaige in absehbarer Zeit notwendig
werdende Instandsetzungsarbeiten, in einem
Arbeitsbericht anzugeben.
Bei den besonders zu vergütenden Leistungen sind
außer dem Zeitaufwand, Namen und
Lohn- bzw. Berufsgruppe (z.B. Monteur) des
eingesetzten Personals sowie verwendete Hilfs-
und Betriebsstoffe anzugeben.
Als Beauftragter des Auftraggebers bestätigt der
Hausmeister die Durchführung der Arbeiten. Die
Bestätigung erstreckt sich nicht auf die fachgerechte Ausführung.
Der Zeitpunkt der Durchführung der Wartungsarbeiten
ist mit dem Beauftragten des Auftraggebers vor
Beginn abzustimmen.
Die Wartung ist innerhalb der betriebsüblichen
Arbeitszeit durchzuführen.
Die notwendigen Betriebsbücher für sicherheitstechnische Anlagen und anderer Einrichtungen,
die betriebsbuchführungspflichtig sind, wie z.B.
Brandmeldeeinrichtungen, Notstromeinrichtungen
sind einmalig anzulegen und im Rahmen der
Wartungsintervalle zu führen und zu ergänzen.
Die Betriebs- und Wartungsbücher sind
beim Hausmeister oder einem anderen
Vertreter des Bauherrn zu hinterlegen.
Die Wartungsarbeiten sind grundsätzlich auf Basis
der Standards und Richtlinien des VDMA durchzuführen. Die Wartungsarbeiten sind anhand der
VDMA-Arbeitskarten zu protokollieren und dem
Wartungsbericht beizulegen. Die VDMA-Karten, werden vom Auftragnehmer gestellt.

5.  Umfang der Wartungsarbeiten:

Folgende Bauteile sind im Wartungsvertrag erfasst und
einer regelmäßigen Wartung und Prüfung zu unterziehen,
sofern im zuvor beschriebenen Lieferumfang des
Leistungsverzeichnisses "Regelungstechnik,
Schaltschränke und Zubehör" enthalten:
- Frequenzumformer (Geräusche, Funktion)
- Netzteile, Batteriepuffer, Akkumulatoren
- Fühler, Geber und Anzeigevorrichtungen
- Sicherheitseinrichtungen
- Brandschutz- und rauchschutztechnische Anlagen
- elektrischen Schalt- und Signaleinrichtungen
- DDC-Regler, I/0- und alle Schnittstellenmodule
- Leitrechner incl. Zubehör wie Bedienungs- und
  Datensicherheitseinrichtungen, Laufwerke
- Modem, Hubs, ISDN- oder DSL-Kommunikations-
  einrichtungen
- Drucker, Montitor
- Anzeigeeinrichtungen wie Thermometer, Manometer,
  Durchflussmesser
- Schaltschränke, deren Schalt- Signal- und
  Sicherheitsanlagen, Sicherungen,
  Blitzschutzeinrichtungen
- Datenverbindungen
- Absperr-, Regel- und Mischarmaturen soweit im
  Lieferumfang enthalten

Folgende Arbeiten an vorstehenden Anlagenteilen sind
neben den Arbeiten, die auf den VDMA-Arbeitskarten
vorgesehen sind, in der Wartungspauschale zu
kalkulieren:
- Sichten des Fehlerprotokolls der automatischen
  Überwachungseinrichtungen (z.B. DDC-Kontrolldrucker)
- Reinigen bzw. Wechsel der Filter, incl.
  Filterlieferung (Wechselintervall mindestens
  jährlich)
- Überprüfen der Motoren und Ventilatoren
- Reinigen und Abschmieren der Klappen und beweglichen
  Teile
- Funktionskontrolle der Brandschutzklappen (1 x
  jährlich)
- Kontrolle der gelieferten Regel- und Steueranlagen
  und -einrichtungen, Nachjustierung von
  Volumenstromreglern, Thermostaten, Hygrostaten,
  Zeitschaltuhren
- Kontrolle der Schaltschränke einschl. Schütze, Relais
  und Kontrollleuchten, Ersatz von defekten
  Kontrollleuchten in Schalt- und Steuerschränken
- Störungsbeseitigung zu üblichen Arbeitszeiten
- Fahrtkosten vom Stützpunkt zum Wartungsobjekt.

Die Gesamtdauer des Vertrages beträgt:  4 Jahre

Falls geeignete Wartungs- und Instandhaltungssoftware
ausgeschrieben ist, dürfen entsprechende
Arbeitsschritte dieser Tätigkeit über Fernwartung
durchgeführt werden.
Hierzu ist seitens des Auftragnehmers oder des
Regelgeräteherstellers eine Vertrauensperson zu
benennen, deren Integrität bei Bedarf dem Bauherren
nachzuweisen ist (z.B. polizeiliches Führungszeugnis).

Muss die Person aus betrieblichen oder sonstigen Gründen
wechseln, oder treten Ereignisse ein, die die
Integrität der benannten Person in Frage stellen, so
ist dies dem Bauherrn mitzuteilen (Mitteilungspflicht
des AN).

Nach der vereinbarten Gewährleistungsfrist werden die
Kosten für Ersatzteile, Kleinteile, Filter etc. nach
Aufwand und Kostennachweis vergütet.

In der folgenden Position ist die
Jahreswartungspauschale abgefragt:

**16.10 Wartung der Anlage**
Jahreswartungspauschale für die Wartung der Anlage in
der angegebenen Vertragszeit; der jurist. Zeitpunkt des
Wartungsbeginns ist die formale Übergabe an den
Bauherrn (Abnahme der Anlage).

Die Wartungsarbeiten sind 1x jährlich durchzuführen.
Die Dauer des Vertrages läuft über die Gewährleistungszeit (4 Jahre). Vertragsgrundlage ist das AMEV - Vertragsmuster für Wartung 2018.

Alle Arbeitsschritte und Abläufe in Anlehnung an die AMEV, alle Schritte müssen in Checklisten dokumentiert werden und dem AG übergeben werden.

Einschl. aller erforderlichen Wartungsarbeitenl.

Dazu sind folgende Leistungen mit einzukalkulieren:
Eine Nachprüfung aller Funktionsabläufe 6 Wochen
nach formaler Übergabe (bis zur Übergabe sind alle
Funktionsüberwachungen bekanntlich Sache des
Unternehmers) im Beisein des Betreibers.
Dem Betreiber nicht klare Situationen sind diesem
nochmals vertiefend zu erläutern. Die Überprüfung
der Funktionsabläufe beinhaltet logischerweise die
Kontrolle aller Schalt- und Regelfunktionen.

Am Ende der Gewährleistungszeit ist zusammen mit dem
Bauherrn eine Endabnahme durchzuführen.
Genannter Wartungsdienst beinhaltet die kostenlose Behebung aller Störungen, außer dass dem Betreiber große Fahrlässigkeit anzulasten wäre.
Die Arbeiten sind vom Betreiber schriftlich auf vorgefertigten Protokollunterlagen des Unternehmers bestätigen zu lassen.

3  Exemplare verbleiben beim Betreiber
1  Exemplar bei der Bauverwaltung
1  Exemplar ist unaufgefordert dem Fachingenieur zu
übersenden.

Der Betreiber ist rechtzeitig schriftlich auf die Arbeiten terminlich
aufmerksam zu machen, damit der zuständige Hausmeister/Betriebsleiter
diesen Arbeiten beiwohnen kann.

Aufwand pro Jahr.
Menge: 4,000 Jahr
DIN 276/2006: 489

### Abschnitt 17 Stundenarbeiten

DIN 276/2006: 489

*Hinweis: Vortext:*
Vortext:
Unvorgesehene Arbeiten im Stundennachweis dürfen nur
auf besondere Anordnung der Bauleitung durchgeführt
werden. Für diese Stunden sind Verrechnungssätze für
regelmäßige Arbeitszeit anzubieten. Die
Verrechnungssätze sind unter Beachtung der
preisrechtlichen Vorschriften zu ermittlen und gelten
unabbängig von der Anzahl der Stunden. Die
Verrechnungssätze enthalten sämtliche aufgeführten
Lohn- und Lohnnebenkosten, Fahrtkosten, Zuschläge,
Zulagen, Gemeinkostenanteile, Auslösungen, Wagnis und
Gewinne, ferner Sozialkassenbeiträge und
vermögenswirksame Leistungen. Eine Ausnahme bilden
lediglich die Zuschläge für Nacht-, Sonntags- und
Feiertagsarbeit. Die Stundenlohnarbeiten sind durch
Lohnzettel zu belegen und täglich der Bauleitung zur
Unterschrift vorzulegen. Die ausgeführten Arbeiten sind
eindeutig und prüffähig auf den Lohnzetteln zu
bescheinigen.

Für anfallende Stundenlohnarbeiten, die auf besonderen
Stundenlohnscheinen täglich von der Bauleitung
bescheinigt werden müssen, werden einschließlich aller
Zuschläge berechnet für:

**17.10 DDC-Systemtechniker-/Programmiererstunden (A-Stunden)**
Menge: 30,000 h
DIN 276/2006: 489

**17.20 Elektriker-Obermonteurstunden**
Menge: 30,000 h
DIN 276/2006: 489

**17.30 Elektrikerstunden**
Elektrikerstunden für Änderungs- und Anschlussarbeiten
an den vorhandenen Heizungs- und Lüftungsgeräten, Bohr-
und Stemmarbeiten
Menge: 30,000 h
DIN 276/2006: 489

**17.40 Helferstunden**
Helferstunden für Änderungs- und Anschlussarbeiten
an den vorhandenen Heizungs- und Lüftungsgeräten, Bohr-
und Stemmarbeiten
Menge: 30,000 h
DIN 276/2006: 489
